# Presupuesto 01

- Format: FIEBDC-3/2016
- Programa: TCQ 6.2
- Data: 25/11/2025
- Tipus: pressupost
- Divisa: EUR
- Costos indirectes: 8 %
- Despeses generals: 13 %
- Benefici industrial: 6 %
- Codi: 01
Import: 1473162.17

## 01.01 VARIANT DE LA TV-2122
Import: 1189385.46

### 01.01.01 TREBALLS PREVIS I DEMOLICIONS
Import: 24440.36

**E02110** m2 Demolició de paviment de formigó, transport abocador
198 m2 × 4.74146 (5.12 amb costos indirectes) = 1013.76
Demolició de paviment de formigó, inclòs transport dels materials de runa a l'abocador, cànon i condicionament del mateix.

| Codi | Ut | Descripció | Rendiment | Preu | Import |
|---|---|---|---|---|---|
| M0204 | h | Pala carregadora pneumàtics (maquinària) | 0.016 | 58.27 | 0.93232 |
| M0212B | h | Camió de trabuc 16 m³ (maquinària) | 0.016 | 45.4 | 0.72640 |
| M0207B | h | Retroexcavadora amb martell trencador (maquinària) | 0.016 | 68.89 | 1.10224 |
| O0110 | h | Peó (mà d'obra) | 0.05 | 20.41 | 1.02050 |
| P1613 | u | Cànon d'abocador (IN) | 1.2 | 0.8 | 0.96000 |
|  |  | Total |  |  | 4.74146 |

| Amidament | Uts. | Parcial |
|---|---|---|
| Segons plànol 4A full 2d2 | 123.00 | 123.000 |
|  | 75.00 | 75.000 |
| Subtotal |  | 198.000 |
| Total |  | 198 |

**E0213** m2 Demolició paviment de mescla bituminosa, mitjans mecànics, fondària 25 cm
1481.1 m2 × 3.35332 (3.62 amb costos indirectes) = 5361.58
Demolició de paviment de mescla bituminosa,amb mitjans mecànics, fins a una profunditat de 25 cm., inclòs transport dels materials de runa a l'abocador, cànon i condicionament del mateix.

| Codi | Ut | Descripció | Rendiment | Preu | Import |
|---|---|---|---|---|---|
| M0204 | h | Pala carregadora pneumàtics | 0.01 | 58.27 | 0.58270 |
| M0212B | h | Camió de trabuc 16 m³ | 0.012 | 45.4 | 0.54480 |
| M0207B | h | Retroexcavadora amb martell trencador | 0.01 | 68.89 | 0.68890 |
| M0201 | h | Compressor aire gasoil 13,3 m³/h (maquinària) | 0.008 | 21.09 | 0.16872 |
| O0110 | h | Peó | 0.02 | 20.41 | 0.40820 |
| P1613 | u | Cànon d'abocador | 1.2 | 0.8 | 0.96000 |
|  |  | Total |  |  | 3.35332 |

| Amidament | Uts. | Parcial |
|---|---|---|
| Plànols 4A full 1d2 | 29.50 | 29.500 |
|  | 18.50 | 18.500 |
|  | 17.00 | 17.000 |
|  | 20.00 | 20.000 |
| Interior rotonda | 380.10 | 380.100 |
| Plànol 4A full 2 de 2 | 1016.00 | 1016.000 |
| Subtotal |  | 1481.100 |
| Total |  | 1481.1 |

**E0334** m Tall serra disc paviment mescles bituminoses, formigó o panot, fins 25 cm
178 m × 1.8807 (2.03 amb costos indirectes) = 361.34
Tall amb serra de disc de paviment de mescles bituminoses, formigó o panot, fins a una fondària de 25 cm.

| Codi | Ut | Descripció | Rendiment | Preu | Import |
|---|---|---|---|---|---|
| M0334 | h | Serra de disc (maquinària) | 0.05 | 12 | 0.60000 |
| O0101 | h | Cap de colla (mà d'obra) | 0.01 | 26.02 | 0.26020 |
| O0110 | h | Peó | 0.05 | 20.41 | 1.02050 |
|  |  | Total |  |  | 1.8807 |

| Amidament | Uts. | Llarg | Parcial |
|---|---|---|---|
| Prev. Execució preèvia demolicions vàries | 7.00 | 4.00 | 28.000 |
|  | 150.00 |  | 150.000 |
| Subtotal |  |  | 178.000 |
| Total |  |  | 178 |

**E0221** u Tall d'arbre de grans dimensions i extracció de la soca
2 u × 509.2 (549.94 amb costos indirectes) = 1099.88
Tall d'arbre de grans dimensions i extracció de la soca, retirada de branques i runes i tapat del forat, inclòs transport de restes a planta de compostatge, i neteja de l'obra

| Codi | Ut | Descripció | Rendiment | Preu | Import |
|---|---|---|---|---|---|
| M0212B | h | Camió de trabuc 16 m³ | 4 | 45.4 | 181.60000 |
| M0358 | h | Motoserra 80 cm³ (maquinària) | 4 | 2.55 | 10.20000 |
| M0214 | h | Camió grua 12 tn (maquinària) | 1 | 42.07 | 42.07000 |
| O0110 | h | Peó | 8 | 20.41 | 163.28000 |
| O0101 | h | Cap de colla | 0.5 | 26.02 | 13.01000 |
| O0102 | h | Oficial 1ª (mà d'obra) | 4 | 24.56 | 98.24000 |
| P1613 | u | Cànon d'abocador | 1 | 0.8 | 0.80000 |
|  |  | Total |  |  | 509.2 |

| Amidament | Uts. | Parcial |
|---|---|---|
| Prev. Tram Ple camp. | 2.00 | 2.000 |
| Total |  | 2 |

**E0731** u Retirada de senyal o cartell
16 u × 15.306 (16.53 amb costos indirectes) = 264.48
Desmuntatge i retirada de senyal o cartell, demolició d'ancoratges i fonamentació de formigó, inclòs part proporcional de suports i transport a abocador o magatzem i cànon.

| Codi | Ut | Descripció | Rendiment | Preu | Import |
|---|---|---|---|---|---|
| M0212B | h | Camió de trabuc 16 m³ | 0.1 | 45.4 | 4.54000 |
| O0101 | h | Cap de colla | 0.1 | 26.02 | 2.60200 |
| O0110 | h | Peó | 0.4 | 20.41 | 8.16400 |
|  |  | Total |  |  | 15.306 |

| Amidament | Uts. | Parcial |
|---|---|---|
| Segons plànol 04A full 1 de 2 | 7.00 | 7.000 |
| Segons plànol 04A full 2 de 2 | 9.00 | 9.000 |
| Subtotal |  | 16.000 |
| Total |  | 16 |

**E02111** m2 Demolició de cuneta de formigó, transport abocador
99.5 m2 × 4.5689 (4.93 amb costos indirectes) = 490.54
Demolició de cuneta revestida de formigó de qualsevol tipus i gruix, inclòs cànon i transport dels materials de runa a l'abocador.

| Codi | Ut | Descripció | Rendiment | Preu | Import |
|---|---|---|---|---|---|
| M0204 | h | Pala carregadora pneumàtics | 0.015 | 58.27 | 0.87405 |
| M0207B | h | Retroexcavadora amb martell trencador | 0.015 | 68.89 | 1.03335 |
| M0212B | h | Camió de trabuc 16 m³ | 0.015 | 45.4 | 0.68100 |
| O0110 | h | Peó | 0.05 | 20.41 | 1.02050 |
| P1613 | u | Cànon d'abocador | 1.2 | 0.8 | 0.96000 |
|  |  | Total |  |  | 4.5689 |

| Amidament | Llarg | Ample | Parcial |
|---|---|---|---|
| Segons plànol 04A full1d2. Rotonda inicial: PK 0+000. Demolició | 30.00 | 1.40 | 42.000 |
| Segons plànols 04A full2d2. Rotonda final adaptació cuneta TTR10 | 50.00 | 1.15 | 57.500 |
| Subtotal |  |  | 99.500 |
| Total |  |  | 99.5 |

**E0223** m Demolició de col·lector existent de fins a 800 mm de diàmetre
11 m × 7.208 (7.78 amb costos indirectes) = 85.58
Demolició de col·lector existent de fins a 800 mm de diàmetre de qualsevol material, amb mitjans mecànics i càrrega sobre camió, inclòs transport a abocador, cànon i condicionament del mateix.

| Codi | Ut | Descripció | Rendiment | Preu | Import |
|---|---|---|---|---|---|
| M0212B | h | Camió de trabuc 16 m³ | 0.03 | 45.4 | 1.36200 |
| M0204 | h | Pala carregadora pneumàtics | 0.02 | 58.27 | 1.16540 |
| M0201 | h | Compressor aire gasoil 13,3 m³/h | 0.06 | 21.09 | 1.26540 |
| O0110 | h | Peó | 0.08 | 20.41 | 1.63280 |
| O0102 | h | Oficial 1ª | 0.04 | 24.56 | 0.98240 |
| P1613 | u | Cànon d'abocador | 1 | 0.8 | 0.80000 |
|  |  | Total |  |  | 7.208 |

| Amidament | Uts. | Parcial |
|---|---|---|
| Segons plànol 04A full2d2Pas salvacuneta ramal entrada rotonda P | 11.00 | 11.000 |
| Total |  | 11 |

**E02PN1** m Demolició de col·lector existent de 1200 mm de diàmeter, qualsevol material. Inclòs càrrega i transp
15 m × 9.7311 (10.51 amb costos indirectes) = 157.65
Demolició de col·lector existent de 1200 mm de diàmeter, qualsevol material. Inclòs càrrega i transport a abocadors

| Codi | Ut | Descripció | Rendiment | Preu | Import |
|---|---|---|---|---|---|
| M0204 | h | Pala carregadora pneumàtics | 0.04 | 58.27 | 2.33080 |
| M0201 | h | Compressor aire gasoil 13,3 m³/h | 0.06 | 21.09 | 1.26540 |
| M0212B | h | Camió de trabuc 16 m³ | 0.05 | 45.4 | 2.27000 |
| O0110 | h | Peó | 0.09 | 20.41 | 1.83690 |
| O0102 | h | Oficial 1ª | 0.05 | 24.56 | 1.22800 |
| P1613 | u | Cànon d'abocador | 1 | 0.8 | 0.80000 |
|  |  | Total |  |  | 9.7311 |

| Amidament | Uts. | Parcial |
|---|---|---|
| Segons plànol 04A full1d2 | 15.00 | 15.000 |
| Total |  | 15 |

**E0203** m3 Enderroc murs de contenció de pedra, inclòs transport a abocador
225 m3 × 33.7629 (36.46 amb costos indirectes) = 8203.50
Enderroc de murs de contenció de pedra, inclòs transport dels materials a l'abocador, cànon i condicionament del mateix.

| Codi | Ut | Descripció | Rendiment | Preu | Import |
|---|---|---|---|---|---|
| M0207B | h | Retroexcavadora amb martell trencador | 0.21 | 68.89 | 14.46690 |
| M0212B | h | Camió de trabuc 16 m³ | 0.125 | 45.4 | 5.67500 |
| O0110 | h | Peó | 0.5 | 20.41 | 10.20500 |
| O0102 | h | Oficial 1ª | 0.1 | 24.56 | 2.45600 |
| P1613 | u | Cànon d'abocador | 1.2 | 0.8 | 0.96000 |
|  |  | Total |  |  | 33.7629 |

| Amidament | Uts. | Llarg | Ample | Alt | Parcial |
|---|---|---|---|---|---|
| Murs finques. Prev | 100.00 | 1.50 | 0.50 |  | 75.000 |
| Escollera barranc conca 3 | 20.00 | 2.50 | 1.50 | 2.00 | 150.000 |
| Subtotal |  |  |  |  | 225.000 |
| Total |  |  |  |  | 225 |

**E0208** m3 Enderroc estructures formigó en massa, inclòs transport a abocador
3 m3 × 33.2974 (35.96 amb costos indirectes) = 107.88
Enderroc d'estructures de formigó en massa, inclòs transport a l'abocador, cànon i condicionament del mateix.

| Codi | Ut | Descripció | Rendiment | Preu | Import |
|---|---|---|---|---|---|
| M0207B | h | Retroexcavadora amb martell trencador | 0.24 | 68.89 | 16.53360 |
| M0212B | h | Camió de trabuc 16 m³ | 0.125 | 45.4 | 5.67500 |
| O0110 | h | Peó | 0.4 | 20.41 | 8.16400 |
| O0102 | h | Oficial 1ª | 0.08 | 24.56 | 1.96480 |
| P1613 | u | Cànon d'abocador | 1.2 | 0.8 | 0.96000 |
|  |  | Total |  |  | 33.2974 |

| Amidament | Uts. | Llarg | Ample | Parcial |
|---|---|---|---|---|
| Segons plànol 04A full1d2.AC. Protecció tub col·lector conca 1 | 15.00 | 1.00 | 0.20 | 3.000 |
| Total |  |  |  | 3 |

**E0210** m Demolició de vorada i rigola, inclosa la fonamentació, i transport
220 m × 6.6582 (7.19 amb costos indirectes) = 1581.80
Demolició de vorada i rigola, inclosa la fonamentació, transport a abocador, cànon i condicionament del mateix.

| Codi | Ut | Descripció | Rendiment | Preu | Import |
|---|---|---|---|---|---|
| M0207 | h | Retroexcavadora 100 hp (maquinària) | 0.02 | 59.41 | 1.18820 |
| M0212B | h | Camió de trabuc 16 m³ | 0.02 | 45.4 | 0.90800 |
| O0110 | h | Peó | 0.2 | 20.41 | 4.08200 |
| P1613 | u | Cànon d'abocador | 0.6 | 0.8 | 0.48000 |
|  |  | Total |  |  | 6.6582 |

| Amidament | Uts. | Parcial |
|---|---|---|
| Segons plànol 04A. Full 1d2 | 53.00 | 53.000 |
|  | 13.00 | 13.000 |
|  | 14.00 | 14.000 |
|  | 13.00 | 13.000 |
|  | 127.00 | 127.000 |
| Subtotal |  | 220.000 |
| Total |  | 220 |

**E0212** m2 Demolició de paviment de panots de morter de ciment, transport abocador
32 m2 × 5.22112 (5.64 amb costos indirectes) = 180.48
Demolició de paviment de panots de morter de ciment col·locats sobre formigó, inclosa la base de formigó i transport dels materials de runa a l'abocador, cànon i condicionament del mateix.

| Codi | Ut | Descripció | Rendiment | Preu | Import |
|---|---|---|---|---|---|
| M0207B | h | Retroexcavadora amb martell trencador | 0.02 | 68.89 | 1.37780 |
| M0204 | h | Pala carregadora pneumàtics | 0.016 | 58.27 | 0.93232 |
| M0212B | h | Camió de trabuc 16 m³ | 0.016 | 45.4 | 0.72640 |
| O0110 | h | Peó | 0.06 | 20.41 | 1.22460 |
| P1613 | u | Cànon d'abocador | 1.2 | 0.8 | 0.96000 |
|  |  | Total |  |  | 5.22112 |

| Amidament | Uts. | Parcial |
|---|---|---|
| Segons plànol 04A. Full 1 de 2 | 32.00 | 32.000 |
| Total |  | 32 |

**E10PN2** u Retirada de semàfor, inclou bàcul, llums, fonamentació, quadre i cablejat. Qualsevol tipus. Inclou t
1 u × 230.695 (249.15 amb costos indirectes) = 249.15
Retirada de semàfor, inclou bàcul, llums, fonamentació, quadre i cablejat. Qualsevol tipus. Inclou tranport i cànon a abocador

| Codi | Ut | Descripció | Rendiment | Preu | Import |
|---|---|---|---|---|---|
| M0207B | h | Retroexcavadora amb martell trencador | 1 | 68.89 | 68.89000 |
| M0212B | h | Camió de trabuc 16 m³ | 1 | 45.4 | 45.40000 |
| M0201 | h | Compressor aire gasoil 13,3 m³/h | 1 | 21.09 | 21.09000 |
| M0204 | h | Pala carregadora pneumàtics | 0.5 | 58.27 | 29.13500 |
| O0102 | h | Oficial 1ª | 1 | 24.56 | 24.56000 |
| O0110 | h | Peó | 2 | 20.41 | 40.82000 |
| P1613 | u | Cànon d'abocador | 1 | 0.8 | 0.80000 |
|  |  | Total |  |  | 230.695 |

| Amidament | Uts. | Parcial |
|---|---|---|
| Segons plànol 04A full 1d2 | 1.00 | 1.000 |
| Total |  | 1 |

**E0633** m2 Fresat paviment asfàltic fins a 15 cm (Projectes constructius convencionals)
1931 m2 × 2.12619 (2.3 amb costos indirectes) = 4441.30
Fresat mecànic de paviment asfàltic fins una profunditat màxima de 15 cm amb fresadora de càrrega automàtica, inclòs encaixos laterals i finals, talls i entregues a tapes i reixes amb compressor, càrrega i transport de runes a l'abocador, cànon d'abocament i escombrat i neteja de la superfície fresada.

| Codi | Ut | Descripció | Rendiment | Preu | Import |
|---|---|---|---|---|---|
| M0212B | h | Camió de trabuc 16 m³ | 0.007 | 45.4 | 0.31780 |
| M0220 | h | Escombradora autopropulsada (maquinària) | 0.007 | 42.15 | 0.29505 |
| M0242 | h | Fresadora (maquinària) | 0.007 | 133.01 | 0.93107 |
| O0110 | h | Peó | 0.015 | 20.41 | 0.30615 |
| O0101 | h | Cap de colla | 0.006 | 26.02 | 0.15612 |
| P1613 | u | Cànon d'abocador | 0.15 | 0.8 | 0.12000 |
|  |  | Total |  |  | 2.12619 |

| Amidament | Uts. | Parcial |
|---|---|---|
| Segons plànol 04A. Full 1 de 2 | 1796.00 | 1796.000 |
| Segons plànnol 04A. Full 2 de 2 | 75.00 | 75.000 |
|  | 60.00 | 60.000 |
| Subtotal |  | 1931.000 |
| Total |  | 1931 |

**E10215** u Retirada llumenera, inclòs columna, demolició de la fonamentació
4 u × 118.3804 (127.85 amb costos indirectes) = 511.40
Retirada de llumenera, inclòs columna, demolició de la fonamentació, rebliment del forat, càrrega i transport de les runes, fanal, cablejat i de tots els elements a l'abocador controlat, inclòs cànons.

| Codi | Ut | Descripció | Rendiment | Preu |
|---|---|---|---|---|
| M0214 | h | Camió grua 12 tn | 0.8 | 42.07 |
| O0102 | h | Oficial 1ª | 0.2 | 24.56 |
| O0110 | h | Peó | 0.8 | 20.41 |
| O0101 | h | Cap de colla | 0.02 | 26.02 |
| P0502 | m3 | Formigó HL-150 posat a l'obra (material) | 0.6 | 88 |
| P1609 | m3 | Excavació de terres (IN) | 0.6 | 11.12 |
| vg |  |  | 0.582 |  |

| Amidament | Uts. | Parcial |
|---|---|---|
| Rotonda PK inicial. Enllumenat existent | 4.00 | 4.000 |
| Total |  | 4 |

**E0225** m Desmuntatge canalitzacions, conduccions i tubs de servei de qualsevol diàmetre
148 m × 2.06161 (2.23 amb costos indirectes) = 330.04
Desmuntatge de canalitzacions, conduccions i tubs de servei de qualsevol tipus i diàmetre, inclòs part proporcional d'accessoris i arquetes de la instal·lació superficial o soterrada, amb mitjans mecànics i manuals, inclòs càrrega i transport a abocador, cànon i condicionament del mateix.

| Codi | Ut | Descripció | Rendiment | Preu |
|---|---|---|---|---|
| M0207 | h | Retroexcavadora 100 hp | 0.005 | 59.41 |
| M0212B | h | Camió de trabuc 16 m³ | 0.005 | 45.4 |
| O0102 | h | Oficial 1ª | 0.001 | 24.56 |
| O0110 | h | Peó | 0.02 | 20.41 |
| P1613 | u | Cànon d'abocador | 1 | 0.8 |
| vg |  |  | 0.0508 |  |

| Amidament | Uts. | Llarg | Parcial |
|---|---|---|---|
| Rotonda PK inicial. Enllumenat existent | 1.00 | 50.00 | 50.000 |
|  | 1.00 | 98.00 | 98.000 |
| Subtotal |  |  | 148.000 |
| Total |  |  | 148 |

### 01.01.02 MOVIMENT DE TERRES
Import: 263578.74

**E0313** m2 Esbrossada del terreny, inclòs càrrega i transport.
19803.18 m2 × 0.51917 (0.56 amb costos indirectes) = 11089.78
Esbrossada del terreny de qualsevol tipus, excepte zones boscoses, càrrega i transport.a l'interior d'obra o abocador controlat inclòs canon d'abocador i condicionament del mateix

| Codi | Ut | Descripció | Rendiment | Preu | Import |
|---|---|---|---|---|---|
| M0212B | h | Camió de trabuc 16 m³ | 0.001 | 45.4 | 0.04540 |
| M0207 | h | Retroexcavadora 100 hp | 0.001 | 59.41 | 0.05941 |
| M0205 | h | Pala carregadora sobre orugues (maquinària) | 0.002 | 73.35 | 0.14670 |
| O0110 | h | Peó | 0.004 | 20.41 | 0.08164 |
| O0101 | h | Cap de colla | 0.001 | 26.02 | 0.02602 |
| P1613 | u | Cànon d'abocador | 0.2 | 0.8 | 0.16000 |
|  |  | Total |  |  | 0.51917 |

| Amidament | Uts. | Parcial |
|---|---|---|
| Segons amidaments mecanitzats. Tots eixos |  |  |
| Desmunt | 9418.47 | 9418.470 |
| Terraplé | 8584.42 | 8584.420 |
| Entroncaments | 1800.29 | 1800.290 |
| Subtotal |  | 19803.180 |
| Total |  | 19803.18 |

**E03131** m2 Esbrossada del terreny zones boscoses, inclòs càrrega i transport.
245 m2 × 3.04136 (3.28 amb costos indirectes) = 803.60
Esbrossada del terreny en zones boscoses, càrrega i transport a l'interior d'obra o abocador controlat inclòs canon d'abocador i condicionament del mateix

| Codi | Ut | Descripció | Rendiment | Preu | Import |
|---|---|---|---|---|---|
| M0358 | h | Motoserra 80 cm³ | 0.06 | 2.55 | 0.15300 |
| M0205 | h | Pala carregadora sobre orugues | 0.002 | 73.35 | 0.14670 |
| M0212B | h | Camió de trabuc 16 m³ | 0.002 | 45.4 | 0.09080 |
| M0207 | h | Retroexcavadora 100 hp | 0.02 | 59.41 | 1.18820 |
| O0110 | h | Peó | 0.06 | 20.41 | 1.22460 |
| O0101 | h | Cap de colla | 0.003 | 26.02 | 0.07806 |
| P1613 | u | Cànon d'abocador | 0.2 | 0.8 | 0.16000 |
|  |  | Total |  |  | 3.04136 |

**E0314** m3 Excavació de terra vegetal, càrrega i transport.
4265.58 m3 × 3.41846 (3.69 amb costos indirectes) = 15739.99
Excavació de terra vegetal, inclosa càrrega, transport a l'abocador, aplec o lloc d'ús i manteniment fins la seva utilització, inclòs cànon d'abocament i manteniment de l'abocador

| Codi | Ut | Descripció | Rendiment | Preu | Import |
|---|---|---|---|---|---|
| M0207 | h | Retroexcavadora 100 hp | 0.01 | 59.41 | 0.59410 |
| M0212B | h | Camió de trabuc 16 m³ | 0.02 | 45.4 | 0.90800 |
| O0101 | h | Cap de colla | 0.008 | 26.02 | 0.20816 |
| O0110 | h | Peó | 0.02 | 20.41 | 0.40820 |
| P1613 | u | Cànon d'abocador | 1 | 0.8 | 0.80000 |
| P1615 | u | Condicionament de l'abocador (IN) | 1 | 0.5 | 0.50000 |
|  |  | Total |  |  | 3.41846 |

| Amidament | Uts. | Parcial |
|---|---|---|
| Segons amid mecanitzats. Tots eixos | 3877.80 | 3877.800 |
| Entroncaments | 387.78 | 387.780 |
| Subtotal |  | 4265.580 |
| Total |  | 4265.58 |

**E0302** m3 Excavació en desmunt en qualsevol tipus de terreny, abocador i condicionament
7252.78 m3 × 5.13974 (5.55 amb costos indirectes) = 40252.93
Excavació en desmunt en qualsevol tipus de terreny, amb càrrega i transport a l'interior d'obra o abocador controlat inclòs canon d'abocador i condicionament del mateix.

| Codi | Ut | Descripció | Rendiment | Preu | Import |
|---|---|---|---|---|---|
| M0207B | h | Retroexcavadora amb martell trencador | 0.025 | 68.89 | 1.72225 |
| M0212B | h | Camió de trabuc 16 m³ | 0.025 | 45.4 | 1.13500 |
| O0101 | h | Cap de colla | 0.012 | 26.02 | 0.31224 |
| O0110 | h | Peó | 0.025 | 20.41 | 0.51025 |
| P1613 | u | Cànon d'abocador | 1.2 | 0.8 | 0.96000 |
| P1615 | u | Condicionament de l'abocador | 1 | 0.5 | 0.50000 |
|  |  | Total |  |  | 5.13974 |

| Amidament | Uts. | Llarg | Parcial |
|---|---|---|---|
| Segons amid mecanitzats. Tots eixos | 8241.80 | 0.80 | 6593.440 |
| Entroncaments | 659.34 |  | 659.340 |
| Subtotal |  |  | 7252.780 |
| Total |  |  | 7252.78 |

**E0315** m3 Terraplè amb compactació, material pròpia obra, inclòs transport
5604.5 m3 × 5.41657 (5.85 amb costos indirectes) = 32786.33
Terraplenat i piconatge amb material apte de la pròpia obra, en tongades de més de 25 cm i fins a 50 cm amb un grau de compactació segons capa i amb base l'assaig de referència, inclòs cànon d'extracció i transport.

| Codi | Ut | Descripció | Rendiment | Preu | Import |
|---|---|---|---|---|---|
| M0208 | h | Motoanivelladora (maquinària) | 0.015 | 73.35 | 1.10025 |
| M0212B | h | Camió de trabuc 16 m³ | 0.03 | 45.4 | 1.36200 |
| M0209 | h | Corró vibratori autop. 8 a 10 t (maquinària) | 0.015 | 46.26 | 0.69390 |
| M0213 | h | Camió cisterna de 8 m³ (maquinària) | 0.015 | 48 | 0.72000 |
| M0204 | h | Pala carregadora pneumàtics | 0.015 | 58.27 | 0.87405 |
| O0101 | h | Cap de colla | 0.006 | 26.02 | 0.15612 |
| O0110 | h | Peó | 0.025 | 20.41 | 0.51025 |
|  |  | Total |  |  | 5.41657 |

| Amidament | Uts. | Parcial |
|---|---|---|
| Segons amid mecanitzats | 5645.00 | 5645.000 |
| Trams excessiva plasticitat material obra | -550.00 | -550.000 |
| Entroncaments | 509.50 | 509.500 |
| Subtotal |  | 5604.500 |
| Total |  | 5604.5 |

**E0328** m3 Terraplè amb compactació, material préstec apte, inclòs càrrega i transport
1813.2 m3 × 10.28327 (11.11 amb costos indirectes) = 20144.65
Terraplenat i piconatge amb material apte procedent de préstec, en tongades de més de 25 cm i fins a 50 cm amb un grau de compactació segons capa i amb base l'assaig de referència, inclòs cànon d'extracció i transport.

| Codi | Ut | Descripció | Rendiment | Preu | Import |
|---|---|---|---|---|---|
| M0209 | h | Corró vibratori autop. 8 a 10 t | 0.015 | 46.26 | 0.69390 |
| M0208 | h | Motoanivelladora | 0.013 | 73.35 | 0.95355 |
| M0204 | h | Pala carregadora pneumàtics | 0.015 | 58.27 | 0.87405 |
| M0212B | h | Camió de trabuc 16 m³ | 0.027 | 45.4 | 1.22580 |
| M0213 | h | Camió cisterna de 8 m³ | 0.013 | 48 | 0.62400 |
| O0110 | h | Peó | 0.025 | 20.41 | 0.51025 |
| O0101 | h | Cap de colla | 0.006 | 26.02 | 0.15612 |
| O0102 | h | Oficial 1ª | 0.01 | 24.56 | 0.24560 |
| P0307 | m3 | Terra de préstec (material) | 1 | 5 | 5.00000 |
|  |  | Total |  |  | 10.28327 |

| Amidament | Uts. | Llarg | Parcial |
|---|---|---|---|
| Segons amid mecanitzats. Tots eixos | 8241.80 | 0.20 | 1648.360 |
| Entroncaments | 164.84 |  | 164.840 |
| Subtotal |  |  | 1813.200 |
| Total |  |  | 1813.2 |

**E0331** m3 Terraplè amb compactació, material seleccionat, inclòs càrrega i transport
7658.64 m3 × 16.8837 (18.23 amb costos indirectes) = 139617.01
Terraplenat i piconatge amb material seleccionat tipus 2 procedent de préstec, en tongades de més de 25 cm i fins a 50 cm amb un grau de compactació segons capa i amb base l'assaig de referència, inclòs cànon d'extracció i transport.

| Codi | Ut | Descripció | Rendiment | Preu | Import |
|---|---|---|---|---|---|
| M0213 | h | Camió cisterna de 8 m³ | 0.005 | 48 | 0.24000 |
| M0209 | h | Corró vibratori autop. 8 a 10 t | 0.01 | 46.26 | 0.46260 |
| M0208 | h | Motoanivelladora | 0.005 | 73.35 | 0.36675 |
| M0204 | h | Pala carregadora pneumàtics | 0.01 | 58.27 | 0.58270 |
| O0110 | h | Peó | 0.01 | 20.41 | 0.20410 |
| O0101 | h | Cap de colla | 0.0025 | 26.02 | 0.06505 |
| P0311 | m3 | Sòl seleccionat tipus 2 (material) | 1.05 | 14.25 | 14.96250 |
|  |  | Total |  |  | 16.8837 |

| Amidament | Uts. | Parcial |
|---|---|---|
| Segons amid mecanitzats | 6962.40 | 6962.400 |
| Entroncaments | 696.24 | 696.240 |
| Subtotal |  | 7658.640 |
| Total |  | 7658.64 |

**E0344** m2 Repàs i piconatge de la base del terraplè i del fons de la caixa i base terraple
3275.47 m2 × 0.88944 (0.96 amb costos indirectes) = 3144.45
Repàs i piconatge de la base del terraplens i dels fons de caixa amb mitjans mecànics i compactació amb base l'assaig de referència.

| Codi | Ut | Descripció | Rendiment | Preu | Import |
|---|---|---|---|---|---|
| M0208 | h | Motoanivelladora | 0.004 | 73.35 | 0.29340 |
| M0209 | h | Corró vibratori autop. 8 a 10 t | 0.004 | 46.26 | 0.18504 |
| M0212B | h | Camió de trabuc 16 m³ | 0.002 | 45.4 | 0.09080 |
| M0213 | h | Camió cisterna de 8 m³ | 0.002 | 48 | 0.09600 |
| M0204 | h | Pala carregadora pneumàtics | 0.002 | 58.27 | 0.11654 |
| O0110 | h | Peó | 0.004 | 20.41 | 0.08164 |
| O0101 | h | Cap de colla | 0.001 | 26.02 | 0.02602 |
|  |  | Total |  |  | 0.88944 |

| Amidament | Uts. | Parcial |
|---|---|---|
| Segons amid mecanitzats | 2977.70 | 2977.700 |
| Entroncaments | 297.77 | 297.770 |
| Subtotal |  | 3275.470 |
| Total |  | 3275.47 |

### 01.01.03 DRENATGE LONGITUDINAL
Import: 78116.74

**E0329** m Neteja de vores, inclòs càrrega i transport
400 m × 0.76118 (0.82 amb costos indirectes) = 328.00

| Codi | Ut | Descripció | Rendiment | Preu | Import |
|---|---|---|---|---|---|
| M0212B | h | Camió de trabuc 16 m³ | 0.003 | 45.4 | 0.13620 |
| M0204 | h | Pala carregadora pneumàtics | 0.003 | 58.27 | 0.17481 |
| M0208 | h | Motoanivelladora | 0.003 | 73.35 | 0.22005 |
| O0110 | h | Peó | 0.01 | 20.41 | 0.20410 |
| O0101 | h | Cap de colla | 0.001 | 26.02 | 0.02602 |
|  |  | Total |  |  | 0.76118 |

| Amidament | Uts. | Llarg | Parcial |
|---|---|---|---|
| Rotonda PK inici i final. Prev | 200.00 | 2.00 | 400.000 |
| Total |  |  | 400 |

**E0305** m3 Excavació rases i pous, mitjans mecànics, cànon abocador
130.95 m3 × 11.7678 (12.71 amb costos indirectes) = 1664.37
Excavació en rases, pous o fonaments, amb mitjans mecànics i manuals en qualsevol tipus tipus de terreny, inclòs càrrega i transport a l'interior d'obra o abocador controlat, inclòs el seu cànon.

| Codi | Ut | Descripció | Rendiment | Preu | Import |
|---|---|---|---|---|---|
| M0212B | h | Camió de trabuc 16 m³ | 0.06 | 45.4 | 2.72400 |
| M0207 | h | Retroexcavadora 100 hp | 0.06 | 59.41 | 3.56460 |
| M0228 | h | Electrobomba sumergible 20 kW (maquinària) | 0.02 | 3.8 | 0.07600 |
| O0110 | h | Peó | 0.12 | 20.41 | 2.44920 |
| O0101 | h | Cap de colla | 0.02 | 26.02 | 0.52040 |
| O0102 | h | Oficial 1ª | 0.06 | 24.56 | 1.47360 |
| P1613 | u | Cànon d'abocador | 1.2 | 0.8 | 0.96000 |
|  |  | Total |  |  | 11.7678 |

| Amidament | Uts. | Llarg | Ample | Alt | Parcial |
|---|---|---|---|---|---|
| OD-10.1 PK 0+390. ME | 12.00 | 1.20 | 2.00 |  | 28.800 |
| OD-7.1 PK 0+520. ME | 10.00 | 1.20 | 2.00 |  | 24.000 |
| Tub ME PK 0+520 a PK 0+545 | 29.00 | 1.00 | 1.00 |  | 29.000 |
| Interior rotondes | 21.00 | 0.50 | 0.80 |  | 8.400 |
|  | 40.00 | 0.50 | 0.80 |  | 16.000 |
| Tub evacuació drenatge rotondes | 18.00 | 0.50 | 1.00 | 2.00 | 18.000 |
| Pous de filtració | 2.00 | 1.50 | 1.50 | 1.50 | 6.750 |
| Subtotal |  |  |  |  | 130.950 |
| Total |  |  |  |  | 130.95 |

**E0317** m3 Rebliment i piconatge rasa, material pròpia obra, inclòs càrrega i transport
26.4 m3 × 4.39145 (4.74 amb costos indirectes) = 125.14
Rebliment i piconatge de rasa amb compactació amb base a l'assaig de referència amb material apte procedent de la pròpia obra, inclòs càrrega i transport.

| Codi | Ut | Descripció | Rendiment | Preu | Import |
|---|---|---|---|---|---|
| M0207 | h | Retroexcavadora 100 hp | 0.025 | 59.41 | 1.48525 |
| M0211 | h | Corró de llança 650 kg (maquinària) | 0.05 | 9.61 | 0.48050 |
| O0110 | h | Peó | 0.07 | 20.41 | 1.42870 |
| O0102 | h | Oficial 1ª | 0.03 | 24.56 | 0.73680 |
| O0101 | h | Cap de colla | 0.01 | 26.02 | 0.26020 |
|  |  | Total |  |  | 4.39145 |

| Amidament | Uts. | Llarg | Ample | Parcial |
|---|---|---|---|---|
| OD-10.1 PK 0+390. ME | 12.00 | 1.20 | 1.00 | 14.400 |
| OD-7.1 PK 0+520. ME | 10.00 | 1.20 | 1.00 | 12.000 |
| Subtotal |  |  |  | 26.400 |
| Total |  |  |  | 26.4 |

**E0884** m Formació i reperfilat de cunetes en qualsevol tipus de terreny
1079 m × 4.98051 (5.38 amb costos indirectes) = 5805.02

| Codi | Ut | Descripció | Rendiment | Preu | Import |
|---|---|---|---|---|---|
| M0212B | h | Camió de trabuc 16 m³ | 0.018 | 45.4 | 0.81720 |
| M0208 | h | Motoanivelladora | 0.025 | 73.35 | 1.83375 |
| M0204 | h | Pala carregadora pneumàtics | 0.018 | 58.27 | 1.04886 |
| O0101 | h | Cap de colla | 0.01 | 26.02 | 0.26020 |
| O0110 | h | Peó | 0.05 | 20.41 | 1.02050 |
|  |  | Total |  |  | 4.98051 |

| Amidament | Uts. | Parcial |
|---|---|---|
| Cuneta transitable: |  |  |
| Rotonda inicial | 52.00 | 52.000 |
| MD. PK 0+200 a PK 0+240. drenatge | 38.00 | 38.000 |
| ME.PK0+195 a PK 0+240. drenatge | 42.00 | 42.000 |
| MD PK 0+330 a PK 0+370. drenatge | 46.00 | 46.000 |
| ME. PK 0+335 a PK 0+370. drenatge | 77.00 | 77.000 |
| Camí accés PK 0+525 | 90.00 | 90.000 |
| PK final rotonda. ME | 171.00 | 171.000 |
| Cuneta trapezoidal peu terraplè: |  |  |
| ME |  |  |
| PK 0+130 a PK 0+200 | 70.00 | 70.000 |
| PK 0+240 a PK 0+315 | 72.00 | 72.000 |
| PK0+365 a PK 0+380 | 19.00 | 19.000 |
| PK 0+400 a PK 0+510 | 110.00 | 110.000 |
| PK 0+540 a PK 0+670 | 104.00 | 104.000 |
| MD |  |  |
| PK 0+4365 a PK 0+510 + transició | 188.00 | 188.000 |
| Subtotal |  | 1079.000 |
| Total |  | 1079 |

**E0880** m3 Formigó en revestiment de cunetes
203.58 m3 × 123.58955 (133.48 amb costos indirectes) = 27173.86
Formigó en revestiment de cunetes amb formigó tipus HM-20-P-12-I-AI, àrid 12 mm i additiu airejant, executada amb mitjans mecànics o de forma manual, inclòs vibrat, motlles, regles i guies, entroncaments, remolinat, reg de curat del formigó, totalment acabada.

| Codi | Ut | Descripció | Rendiment | Preu | Import |
|---|---|---|---|---|---|
| M0225 | h | Vibrador (maquinària) | 0.1 | 2.09 | 0.20900 |
| O0101 | h | Cap de colla | 0.025 | 26.02 | 0.65050 |
| O0110 | h | Peó | 0.1 | 20.41 | 2.04100 |
| O0102 | h | Oficial 1ª | 0.06 | 24.56 | 1.47360 |
| P0508 | m3 | Formigó HM-20-P-12-I-AI, posat a l'obra en revest. cunetes (material) | 1.02 | 98 | 99.96000 |
| E0515 | m2 | Encofrat de fusta per a fonaments i/o formigó ocult | 0.8 | 24.06931 | 19.25545 |
|  |  | Total |  |  | 123.58955 |

| Amidament | Uts. | Llarg | Parcial |
|---|---|---|---|
| Cuneta transitable: |  |  |  |
| Rotonda inicial | 52.00 | 0.18 | 9.360 |
| PK 0+000. Rotonda inici. ME | 52.00 | 0.18 | 9.360 |
| MD. PK 0+200 a PK 0+235. ME | 38.00 | 0.18 | 6.840 |
| ME. PK 0+200 a PK 0+235 | 42.00 | 0.18 | 7.560 |
| MD PK 0+330 a PK 0+370 | 46.00 | 0.18 | 8.280 |
| ME. PK 0+330 a PK 0+370 | 77.00 | 0.18 | 13.860 |
| Camí PK 0+535 | 90.00 | 0.18 | 16.200 |
| Adaptació cuneta ramal rotonda final + tram nou | 171.00 | 0.18 | 30.780 |
| Cuneta trapezoidal peu terraplè: |  |  |  |
| ME |  |  |  |
| PK 0+130 a PK 0+200 | 70.00 | 0.18 | 12.600 |
| PK 0+240 a PK 0+315 | 72.00 | 0.18 | 12.960 |
| PK0+365 a PK 0+380 | 19.00 | 0.18 | 3.420 |
| PK 0+400 a PK 0+510 | 110.00 | 0.18 | 19.800 |
| PK 0+540 a PK 0+670 | 104.00 | 0.18 | 18.720 |
| MD |  |  |  |
| PK 0+4365 a PK 0+510 + transició | 188.00 | 0.18 | 33.840 |
| Subtotal |  |  | 203.580 |
| Total |  |  | 203.58 |

**E0505** m3 Formigó HA-25 fonaments i soleres
8.64 m3 × 117.7175 (127.13 amb costos indirectes) = 1098.40
Formigó tipus HA-25 en fonaments i soleres, elaborat en planta,col·locat.

| Codi | Ut | Descripció | Rendiment | Preu | Import |
|---|---|---|---|---|---|
| M0225 | h | Vibrador | 0.1 | 2.09 | 0.20900 |
| M0234 | h | Camió amb bomba de formigonar (maquinària) | 0.08 | 104 | 8.32000 |
| O0101 | h | Cap de colla | 0.025 | 26.02 | 0.65050 |
| O0102 | h | Oficial 1ª | 0.1 | 24.56 | 2.45600 |
| O0110 | h | Peó | 0.2 | 20.41 | 4.08200 |
| P0505 | m3 | Formigó HA-25 posat a l'obra (material) | 1.02 | 100 | 102.00000 |
|  |  | Total |  |  | 117.7175 |

| Amidament | Uts. | Llarg | Ample | Alt | Parcial |
|---|---|---|---|---|---|
| Guals camins i finques particulars tram final cuneta | 6.00 | 2.40 | 0.20 | 3.00 | 8.640 |
| Total |  |  |  |  | 8.64 |

**E0502** m3 Formigó HM-20 fonaments
55.44 m3 × 112.7429 (121.76 amb costos indirectes) = 6750.37
Formigó en massa tipus HM-20 en fonaments i soleres, elaborat en planta, col·locat.

| Codi | Ut | Descripció | Rendiment | Preu | Import |
|---|---|---|---|---|---|
| M0234 | h | Camió amb bomba de formigonar | 0.08 | 104 | 8.32000 |
| M0225 | h | Vibrador | 0.16 | 2.09 | 0.33440 |
| O0110 | h | Peó | 0.2 | 20.41 | 4.08200 |
| O0101 | h | Cap de colla | 0.025 | 26.02 | 0.65050 |
| O0102 | h | Oficial 1ª | 0.1 | 24.56 | 2.45600 |
| P0503 | m3 | Formigó HM-20 posat a l'obra (material) | 1.02 | 95 | 96.90000 |
|  |  | Total |  |  | 112.7429 |

| Amidament | Uts. | Llarg | Ample | Alt | Parcial |
|---|---|---|---|---|---|
| OD-10.1 PK 0+390. ME | 12.00 | 1.20 | 1.00 |  | 14.400 |
| OD-7.1 PK 0+520. ME | 10.00 | 1.20 | 1.00 |  | 12.000 |
| Dtes tubs d800 | 12.00 |  |  | -0.50 | -6.000 |
|  | 10.00 |  |  | -0.50 | -5.000 |
| Tub ME PK 0+520 a PK 0+545 | 29.00 | 1.00 | 1.00 |  | 29.000 |
| Dte tub d500 | 29.00 |  |  | -0.19 | -5.510 |
| Tub evacuació drenatge rotondes | 18.00 | 0.50 | 1.00 | 2.00 | 18.000 |
| Dte tub d500 | 29.00 |  |  | -0.05 | -1.450 |
| Subtotal |  |  |  |  | 55.440 |
| Total |  |  |  |  | 55.44 |

**E05172** m2 Malla electrosoldada en acer corrugat B500T 15x15 cm Ø 8 mm
43.2 m2 × 4.05695 (4.38 amb costos indirectes) = 189.22
Subministrament i col·locació de malla electrosoldada en acer corrugat B 500 T de 15x15 cm i 8 mm de diàmetre.

| Codi | Ut | Descripció | Rendiment | Preu | Import |
|---|---|---|---|---|---|
| M0245 | h | Cisalla elèctrica (maquinària) | 0.002 | 3.73 | 0.00746 |
| M0246 | h | Màquina de doblegar rodó d'acer (maquinària) | 0.002 | 3 | 0.00600 |
| O0110 | h | Peó | 0.003 | 20.41 | 0.06123 |
| O0102 | h | Oficial 1ª | 0.003 | 24.56 | 0.07368 |
| O0101 | h | Cap de colla | 0.001 | 26.02 | 0.02602 |
| P0602 | kg | Filferro recuit (material) | 0.008 | 1.57 | 0.01256 |
| P06102 | m2 | Malla electrosoldada en acer corrugat B500T, de 15x15 cm i 8 mm de diàmetre (material) | 1 | 3.87 | 3.87000 |
|  |  | Total |  |  | 4.05695 |

| Amidament | Uts. | Llarg | Alt | Parcial |
|---|---|---|---|---|
| Guals camins i finques particulars tram final cuneta | 6.00 | 2.40 | 3.00 | 43.200 |
| Total |  |  |  | 43.2 |

**E08703** u Arqueta drenatge per recollida de cunetes, Hmax=2,00 m, 2 reixes D-400
4 u × 1139.77144 (1230.95 amb costos indirectes) = 4923.80
Arqueta de drenatge per a recollida de les aigües pluvials provinents de les cunetes de fins a 2,00 m d'alçària amb bonera i reixa abatible classe C-250 de 790x355x29 mm amb bastiment i 2 reixes de fosa talla-aigües 973x490x70 mm classe D-400 segons plànols, de formigó armat, inclòs excavació, base de formigó de neteja i encofrat, totalment acabada.

| Codi | Ut | Descripció | Rendiment | Preu | Import |
|---|---|---|---|---|---|
| O0102 | h | Oficial 1ª | 1.8 | 24.56 | 44.20800 |
| O0110 | h | Peó | 3.6 | 20.41 | 73.47600 |
| O0101 | h | Cap de colla | 0.18 | 26.02 | 4.68360 |
| P0617 | u | Reixa i bastiment 985x495x70 mm D-400 (material) | 2 | 132 | 264.00000 |
| P0502 | m3 | Formigó HL-150 posat a l'obra | 0.16 | 88 | 14.08000 |
| P06202 | u | Reixa i marc C-250 (material) | 1 | 65.16 | 65.16000 |
| P1609 | m3 | Excavació de terres | 5.5 | 11.12 | 61.16000 |
| P0503 | m3 | Formigó HM-20 posat a l'obra | 2.5 | 95 | 237.50000 |
| P1242 | m | Tub de pp DN400 mm., SN 8 kN/m2 (material) | 0.21 | 12.65 | 2.65650 |
| E0515 | m2 | Encofrat de fusta per a fonaments i/o formigó ocult | 11 | 24.06931 | 264.76241 |
| E0516 | m2 | Encofrat de fusta per a formigó vist | 3.55 | 30.44646 | 108.08493 |
|  |  | Total |  |  | 1139.77144 |

| Amidament | Uts. | Parcial |
|---|---|---|
| PK 0+315. ME | 1.00 | 1.000 |
| PK 0+380. ME | 1.00 | 1.000 |
| PK 0+520. ME | 1.00 | 1.000 |
| PK 0+550. ME | 1.00 | 1.000 |
| Subtotal |  | 4.000 |
| Total |  | 4 |

**E04111Z** t Escullera amb blocs pedra calcària 400-1500 kg
76.5 t × 49.928 (53.92 amb costos indirectes) = 4124.88
Escullera amb blocs de pedra calcària de 400 kg a 1500 kg, com a màxim, col.locats amb pala carregadora, inclòs càrrega i transport.

| Codi | Ut | Descripció | Rendiment | Preu | Import |
|---|---|---|---|---|---|
| M0203 | h | Pala excavadora giratòria sobre pneumàtics (maquinària) | 0.32 | 75.58 | 24.18560 |
| O0101 | h | Cap de colla | 0.06 | 26.02 | 1.56120 |
| O0110 | h | Peó | 0.32 | 20.41 | 6.53120 |
| P03251 | t | Bloc pedra calcària.esc.400-1500 kg, inclòs transport a l'obra. (material) | 1 | 17.65 | 17.65000 |
|  |  | Total |  |  | 49.928 |

| Amidament | Uts. | Llarg | Ample | Alt | Parcial |
|---|---|---|---|---|---|
|  | 1.70 | 10.00 | 3.00 | 1.50 | 76.500 |
| Total |  |  |  |  | 76.5 |

**E0319** m3 Rebliment i piconatge localitzat amb material filtrant
24.4 m3 × 24.41815 (26.37 amb costos indirectes) = 643.43
Rebliment amb material filtrant darrera d'alçats d'obres de fàbrica i murs d'escullera, inclòs càrrega, transport, estesa i piconatge.

| Codi | Ut | Descripció | Rendiment | Preu | Import |
|---|---|---|---|---|---|
| M0207 | h | Retroexcavadora 100 hp | 0.025 | 59.41 | 1.48525 |
| O0101 | h | Cap de colla | 0.05 | 26.02 | 1.30100 |
| O0102 | h | Oficial 1ª | 0.09 | 24.56 | 2.21040 |
| O0110 | h | Peó | 0.15 | 20.41 | 3.06150 |
| P0308 | m3 | Material filtrant (material) | 1 | 16.36 | 16.36000 |
|  |  | Total |  |  | 24.41815 |

| Amidament | Uts. | Llarg | Ample | Parcial |
|---|---|---|---|---|
| Interior rotondes | 21.00 | 0.50 | 0.80 | 8.400 |
|  | 40.00 | 0.50 | 0.80 | 16.000 |
| Subtotal |  |  |  | 24.400 |
| Total |  |  |  | 24.4 |

**E0867** m Tub dren DN 200 mm PE corrugat i doble paret TP
61 m × 11.3185 (12.22 amb costos indirectes) = 745.42
Tub dren de 200 mm de diàmetre nominal de PE corrugat i doble paret, totalment ranurat, col·locat en rasa de trasdós de mur per al drenatge.

| Codi | Ut | Descripció | Rendiment | Preu | Import |
|---|---|---|---|---|---|
| O0102 | h | Oficial 1ª | 0.05 | 24.56 | 1.22800 |
| O0110 | h | Peó | 0.05 | 20.41 | 1.02050 |
| P1151 | m | Tub PE DN200 mm doble paret TP (material) | 1 | 7.31 | 7.31000 |
| P1171 | pp | Accessoris i connexions PVC (material) | 1 | 1.76 | 1.76000 |
|  |  | Total |  |  | 11.3185 |

| Amidament | Uts. | Parcial |
|---|---|---|
| Interior rotondes | 21.00 | 21.000 |
|  | 40.00 | 40.000 |
| Subtotal |  | 61.000 |
| Total |  | 61 |

**E0647** m2 Feltre geotextil de polipropilè 200 g/m2
205.5 m2 × 3.05923 (3.3 amb costos indirectes) = 678.15
Feltre geotextil de polipropilè amb un pes mínim de 200 g/m2 no teixit, 100% foradat per ambdues cares, amb resistència a la perforació igual o superior a 2350 N, inclòs pèrdues per retalls i encavalcaments, regularització i anivellament de superfície d'assentament, totalment col·locat.

| Codi | Ut | Descripció | Rendiment | Preu | Import |
|---|---|---|---|---|---|
| O0102 | h | Oficial 1ª | 0.027 | 24.56 | 0.66312 |
| O0101 | h | Cap de colla | 0.002 | 26.02 | 0.05204 |
| O0110 | h | Peó | 0.027 | 20.41 | 0.55107 |
| P06423 | m2 | Geotèxtil 200 g/m2 resist>= 2350 N (material) | 1.1 | 1.63 | 1.79300 |
|  |  | Total |  |  | 3.05923 |

| Amidament | Uts. | Llarg | Ample | Parcial |
|---|---|---|---|---|
| Interior rotondes | 21.00 | 3.00 |  | 63.000 |
|  | 40.00 | 3.00 |  | 120.000 |
| Pous de filtració | 10.00 | 1.50 | 1.50 | 22.500 |
| Subtotal |  |  |  | 205.500 |
| Total |  |  |  | 205.5 |

**E0822** m Baixant aigües pluvials talús peça U 60x31,5 cm interiors
82.1 m × 53.364 (57.63 amb costos indirectes) = 4731.42
Baixant de desguàs de peces de formigó prefabricat bicapa amb secció en forma d'U, de dimensions interiors mínimes de 60x31,5 cm i 105 cm de longitud, resistència a compressió 275 kg/cm², col·locada en talussos, inclòs l'excavació en qualsevol tipus de terreny, recalçada amb formigó tipus HM-20, inclòs rastrells, totalment acabada.

| Codi | Ut | Descripció | Rendiment | Preu | Import |
|---|---|---|---|---|---|
| O0110 | h | Peó | 0.2 | 20.41 | 4.08200 |
| O0102 | h | Oficial 1ª | 0.15 | 24.56 | 3.68400 |
| O0101 | h | Cap de colla | 0.05 | 26.02 | 1.30100 |
| P10190 | m | Baixant prefabricat en forma d'U 60x31,5 cm (material) | 1.05 | 33.14 | 34.79700 |
| P0503 | m3 | Formigó HM-20 posat a l'obra | 0.1 | 95 | 9.50000 |
|  |  | Total |  |  | 53.364 |

| Amidament | Uts. | Parcial |
|---|---|---|
| Segons plànol 10A. Full 1de2. Prev | 2.00 | 2.000 |
| Segons plànol 10A. Full 2 de 2 | 4.80 | 4.800 |
|  | 4.00 | 4.000 |
|  | 6.40 | 6.400 |
|  | 8.30 | 8.300 |
|  | 7.50 | 7.500 |
|  | 6.50 | 6.500 |
|  | 5.60 | 5.600 |
|  | 4.80 | 4.800 |
|  | 5.50 | 5.500 |
|  | 4.80 | 4.800 |
|  | 3.50 | 3.500 |
|  | 6.00 | 6.000 |
|  | 6.20 | 6.200 |
|  | 6.20 | 6.200 |
| Subtotal |  | 82.100 |
| Total |  | 82.1 |

**E0873** m Tub de PP corrugat doble capa Ø250 mm
36 m × 20.098 (21.71 amb costos indirectes) = 781.56
Tub de PP corrugat doble capa de 250 mm. de diàmetre nominal i SN 8 kN/m2, inclòs pp de peces especials i accessoris, col·locat.

| Codi | Ut | Descripció | Rendiment | Preu |
|---|---|---|---|---|
| O0110 | h | Peó | 0.1 | 20.41 |
| O0101 | h | Cap de colla | 0.05 | 26.02 |
| O0102 | h | Oficial 1ª | 0.1 | 24.56 |
| P1240 | m | Tub de pp DN250 mm., SN 8 kN/m2 (material) | 1 | 11 |
| P1240P1240%U161513000 |  |  | 30 % |  |

| Amidament | Uts. | Alt | Parcial |
|---|---|---|---|
| Desguàs drenatge interior rotonda | 18.00 | 2.00 | 36.000 |
| Total |  |  | 36 |

**E0876** m Tub de PP corrugat doble capa Ø500 mm
29 m × 40.4689 (43.71 amb costos indirectes) = 1267.59
Tub de PP corrugat doble capa de 500 mm. de diàmetre nominal i SN 8 kN/m2, inclòs pp de peces especials i accessoris, col·locat.

| Codi | Ut | Descripció | Rendiment | Preu |
|---|---|---|---|---|
| O0101 | h | Cap de colla | 0.02 | 26.02 |
| O0102 | h | Oficial 1ª | 0.05 | 24.56 |
| O0110 | h | Peó | 0.05 | 20.41 |
| P1243 | m | Tub de pp DN500 mm., SN 8 kN/m2 (material) | 1 | 29 |
| P1243P1240%U161513000 |  |  | 30 % |  |

| Amidament | Uts. | Parcial |
|---|---|---|
| Pk 0+535. Continuïtat cuneta. ME | 29.00 | 29.000 |
| Total |  | 29 |

**E1108** m Vorada de peces de formigó de 8x20 cm tipus jardí
460 m × 19.04404 (20.57 amb costos indirectes) = 9462.20
Vorada prefabricada de peces de formigó bicapa de 8x20 cm tipus tauló, col·locada, inclòs l'excavació, base de formigó tipus HM-20 i rejuntat amb morter de ciment.

| Codi | Ut | Descripció | Rendiment | Preu | Import |
|---|---|---|---|---|---|
| O0102 | h | Oficial 1ª | 0.06 | 24.56 | 1.47360 |
| O0110 | h | Peó | 0.18 | 20.41 | 3.67380 |
| O0101 | h | Cap de colla | 0.03 | 26.02 | 0.78060 |
| P1007 | m | Vorada pref. form. 8x20 cm. tipus jardí (material) | 1 | 3.14 | 3.14000 |
| P0503 | m3 | Formigó HM-20 posat a l'obra | 0.04 | 95 | 3.80000 |
| P1609 | m3 | Excavació de terres | 0.06 | 11.12 | 0.66720 |
| E0108 | m3 | Morter de ciment elaborat a l'obra | 0.08 | 68.8605 | 5.50884 |
|  |  | Total |  |  | 19.04404 |

| Amidament | Uts. | Parcial |
|---|---|---|
| Protecció talussos |  |  |
| Segons plànols 10A Full 2de2 | 30.00 | 30.000 |
|  | 30.00 | 30.000 |
|  | 30.00 | 30.000 |
|  | 30.00 | 30.000 |
|  | 20.00 | 20.000 |
|  | 30.00 | 30.000 |
|  | 30.00 | 30.000 |
|  | 30.00 | 30.000 |
|  | 30.00 | 30.000 |
|  | 30.00 | 30.000 |
|  | 30.00 | 30.000 |
|  | 30.00 | 30.000 |
|  | 20.00 | 20.000 |
|  | 30.00 | 30.000 |
|  | 30.00 | 30.000 |
|  | 30.00 | 30.000 |
| Subtotal |  | 460.000 |
| Total |  | 460 |

**E0PN81** m Tub cilíndric armat de 800 mm de diàmetre nominal, 2350 mm de longitud i 120 mm de gruix, classe III
22 m × 144.984 (156.58 amb costos indirectes) = 3444.76
Tub cilíndric armat de 800 mm de diàmetre nominal, 2350 mm de longitud i 120 mm de gruix, classe III, segons UNE-EN 1916 amb junta arpó de 24x30 mm i unió elàstica amb junta de goma, col·locat a fons de rasa.

| Codi | Ut | Descripció | Rendiment | Preu | Import |
|---|---|---|---|---|---|
| M0215 | h | Grua autopropulsada de 25 tn (maquinària) | 0.5 | 50.18 | 25.09000 |
| O0110 | h | Peó | 1 | 20.41 | 20.41000 |
| O0102 | h | Oficial 1ª | 0.5 | 24.56 | 12.28000 |
| O0101 | h | Cap de colla | 0.2 | 26.02 | 5.20400 |
| P1N1 | m | Tub cilíndric armat de d800mm, classe III, inclòs accesoris (material) | 1 | 82 | 82.00000 |
|  |  | Total |  |  | 144.984 |

| Amidament | Uts. | Parcial |
|---|---|---|
| OD-10.1 PK 0+390. ME | 12.00 | 12.000 |
| OD-7.1 PK 0+520. ME | 10.00 | 10.000 |
| Subtotal |  | 22.000 |
| Total |  | 22 |

**E0PN84** u Embocadura prefabricada D 800 mm
2 u × 309.2424 (333.98 amb costos indirectes) = 667.96

| Codi | Ut | Descripció | Rendiment | Preu | Import |
|---|---|---|---|---|---|
| E020PN01 | m | Embocadura prefabricada d800 (material) | 1 | 150 | 150.00000 |
| M0207 | h | Retroexcavadora 100 hp | 0.2 | 59.41 | 11.88200 |
| O0102 | h | Oficial 1ª | 1.5 | 24.56 | 36.84000 |
| O0101 | h | Cap de colla | 0.02 | 26.02 | 0.52040 |
| O0110 | h | Peó | 2 | 20.41 | 40.82000 |
| P0503 | m3 | Formigó HM-20 posat a l'obra | 0.5 | 95 | 47.50000 |
| P1609 | m3 | Excavació de terres | 1.5 | 11.12 | 16.68000 |
| P0307 | m3 | Terra de préstec | 1 | 5 | 5.00000 |
|  |  | Total |  |  | 309.2424 |

| Amidament | Uts. | Parcial |
|---|---|---|
| OD-10.1 PK 0+390. ME | 1.00 | 1.000 |
| OD-7.1 PK 0+520. ME | 1.00 | 1.000 |
| Subtotal |  | 2.000 |
| Total |  | 2 |

**E0830Z** u Connexió de cuneta o vorada de cap de talús a baixant
14 u × 88.32717 (95.39 amb costos indirectes) = 1335.46
Connexió de cuneta o vorada de cap de talús a baixant, totalment acabada.

| Codi | Ut | Descripció | Rendiment | Preu | Import |
|---|---|---|---|---|---|
| O0110 | h | Peó | 1 | 20.41 | 20.41000 |
| O0102 | h | Oficial 1ª | 1 | 24.56 | 24.56000 |
| P0503 | m3 | Formigó HM-20 posat a l'obra | 0.2 | 95 | 19.00000 |
| E0516 | m2 | Encofrat de fusta per a formigó vist | 0.8 | 30.44646 | 24.35717 |
|  |  | Total |  |  | 88.32717 |

| Amidament | Uts. | Parcial |
|---|---|---|
| Segons plànol 10A. Full 2 de 2 | 14.00 | 14.000 |
| Total |  | 14 |

**E0832Z** u Connexió de baixant a cuneta de peu de talús
14 u × 88.32717 (95.39 amb costos indirectes) = 1335.46
Connexió de baixant a cuneta de peu de talús, totalment acabada.

| Codi | Ut | Descripció | Rendiment | Preu | Import |
|---|---|---|---|---|---|
| O0102 | h | Oficial 1ª | 1 | 24.56 | 24.56000 |
| O0110 | h | Peó | 1 | 20.41 | 20.41000 |
| P0503 | m3 | Formigó HM-20 posat a l'obra | 0.2 | 95 | 19.00000 |
| E0516 | m2 | Encofrat de fusta per a formigó vist | 0.8 | 30.44646 | 24.35717 |
|  |  | Total |  |  | 88.32717 |

| Amidament | Uts. | Parcial |
|---|---|---|
| Segons plànol 10A. Full 2 de 2 | 14.00 | 14.000 |
| Total |  | 14 |

**E0414** m2 Emmacat de pedra travada acabat rústic
6 m2 × 61.00619 (65.89 amb costos indirectes) = 395.34
Emmacat de pedra de la zona, col.locada de forma irregular i travada sobre base de formigó tipus HM-20 de 10 cm de gruix, inclòs l'excavació, rebaix i encaixonat de les terres, totalment col.locada.

| Codi | Ut | Descripció | Rendiment | Preu | Import |
|---|---|---|---|---|---|
| O0102 | h | Oficial 1ª | 0.6 | 24.56 | 14.73600 |
| O0110 | h | Peó | 1.2 | 20.41 | 24.49200 |
| O0101 | h | Cap de colla | 0.1 | 26.02 | 2.60200 |
| P0327 | m3 | Matacà de pedra gran. fonaments (material) | 0.242 | 13.98 | 3.38316 |
| P0503 | m3 | Formigó HM-20 posat a l'obra | 0.13 | 95 | 12.35000 |
| E0108 | m3 | Morter de ciment elaborat a l'obra | 0.05 | 68.8605 | 3.44303 |
|  |  | Total |  |  | 61.00619 |

| Amidament | Uts. | Parcial |
|---|---|---|
| Sortida OD-7.1 PK 0+520. ME | 6.00 | 6.000 |
| Total |  | 6 |

**E0324** m3 Còdol de riu de 70 a 100 mm per a rebliment de pous filtrants
6.75 m3 × 27.36815 (29.56 amb costos indirectes) = 199.53
Còdol de riu de 75 a 100 mm, escampat amb retroexcavadora, inclòs càrrega i transport.

| Codi | Ut | Descripció | Rendiment | Preu | Import |
|---|---|---|---|---|---|
| M0207 | h | Retroexcavadora 100 hp | 0.025 | 59.41 | 1.48525 |
| O0110 | h | Peó | 0.15 | 20.41 | 3.06150 |
| O0102 | h | Oficial 1ª | 0.09 | 24.56 | 2.21040 |
| O0101 | h | Cap de colla | 0.05 | 26.02 | 1.30100 |
| P0310 | m3 | Còdol de riu de 70 a 100 mm (material) | 1 | 19.31 | 19.31000 |
|  |  | Total |  |  | 27.36815 |

| Amidament | Uts. | Llarg | Ample | Alt | Parcial |
|---|---|---|---|---|---|
| Pous de filtració | 2.00 | 1.50 | 1.50 | 1.50 | 6.750 |
| Total |  |  |  |  | 6.75 |

**E1107** m Vorada de peces de formigó de 8x20 cm tipus tauló
12 m × 18.93404 (20.45 amb costos indirectes) = 245.40
Vorada prefabricada de peces de formigó bicapa de 8x20 cm tipus tauló, col·locada, inclòs l'excavació, base de formigó tipus HM-20 i rejuntat amb morter de ciment.

| Codi | Ut | Descripció | Rendiment | Preu | Import |
|---|---|---|---|---|---|
| O0110 | h | Peó | 0.18 | 20.41 | 3.67380 |
| O0102 | h | Oficial 1ª | 0.06 | 24.56 | 1.47360 |
| O0101 | h | Cap de colla | 0.03 | 26.02 | 0.78060 |
| P1609 | m3 | Excavació de terres | 0.06 | 11.12 | 0.66720 |
| P0503 | m3 | Formigó HM-20 posat a l'obra | 0.04 | 95 | 3.80000 |
| P1006 | m | Vorada pref. form. 8x20 cm. tipus tauló (material) | 1 | 3.03 | 3.03000 |
| E0108 | m3 | Morter de ciment elaborat a l'obra | 0.08 | 68.8605 | 5.50884 |
|  |  | Total |  |  | 18.93404 |

| Amidament | Uts. | Llarg | Parcial |
|---|---|---|---|
| Pous de filtració | 8.00 | 1.50 | 12.000 |
| Total |  |  | 12 |

### 01.01.04 DRENATGE TRANSVERSAL
Import: 48621.23

**E0305** m3 Excavació rases i pous, mitjans mecànics, cànon abocador
301.2 m3 × 11.7678 (12.71 amb costos indirectes) = 3828.25

| Amidament | Uts. | Llarg | Ample | Parcial |
|---|---|---|---|---|
| OD -0.1 calaix 2x1 | 12.00 | 2.80 | 2.00 | 67.200 |
| OD -0.3 tub d800 | 12.00 | 1.50 | 2.50 | 45.000 |
| OD -0.4 tub d1000 | 18.00 | 1.50 | 2.00 | 54.000 |
| OD -0.5 tub d1800 | 18.00 | 2.50 | 3.00 | 135.000 |
| Subtotal |  |  |  | 301.200 |
| Total |  |  |  | 301.2 |

**E0316** m3 Rebliment i piconatge rasa, material préstec, inclòs càrrega i transport
123.24 m3 × 9.6885 (10.46 amb costos indirectes) = 1289.09
Rebliment i piconatge de rasa amb compactació amb base a l'assaig de referència amb material apte de préstec, inclòs càrrega i transport.

| Codi | Ut | Descripció | Rendiment | Preu | Import |
|---|---|---|---|---|---|
| M0207 | h | Retroexcavadora 100 hp | 0.03 | 59.41 | 1.78230 |
| M0211 | h | Corró de llança 650 kg | 0.05 | 9.61 | 0.48050 |
| O0110 | h | Peó | 0.07 | 20.41 | 1.42870 |
| O0101 | h | Cap de colla | 0.01 | 26.02 | 0.26020 |
| O0102 | h | Oficial 1ª | 0.03 | 24.56 | 0.73680 |
| P0307 | m3 | Terra de préstec | 1 | 5 | 5.00000 |
|  |  | Total |  |  | 9.6885 |

| Amidament | Uts. | Llarg | Ample | Alt | Parcial |
|---|---|---|---|---|---|
| OD -0.1 calaix 2x1 | 12.00 | 2.80 | 2.00 |  | 67.200 |
| OD -0.3 tub d800 | 12.00 | 1.50 | 2.50 |  | 45.000 |
| OD -0.4 tub d1000 | 18.00 | 1.50 | 2.00 |  | 54.000 |
| OD -0.5 tub d1800 | 18.00 | 2.50 | 3.00 |  | 135.000 |
| Dte OF | 12.00 |  |  | -2.00 | -24.000 |
|  | 12.00 |  |  | -0.50 | -6.000 |
|  | 18.00 |  |  | -0.79 | -14.220 |
|  | 18.00 |  |  | -2.50 | -45.000 |
| Dte formigó |  |  |  | -88.74 | -88.740 |
| Subtotal |  |  |  |  | 123.240 |
| Total |  |  |  |  | 123.24 |

**EPN08** m Marc prefabricat de formigó armat de dimensions de 2m d'amplària i 1 m d'altura lliures (2000x1000/2
12 m × 656.565 (709.09 amb costos indirectes) = 8509.08
Marc prefabricat de formigó armat de dimensions de 2m d'amplària i 1 m d'altura lliures (2000x1000/2000 HA) apte segons càrregues IAP-11. Totalment col·locat, impermeabiltizat i incloent execució de juntes entre peces.

| Codi | Ut | Descripció | Rendiment | Preu | Import |
|---|---|---|---|---|---|
| M0205 | h | Pala carregadora sobre orugues | 0.5 | 73.35 | 36.67500 |
| O0110 | h | Peó | 1 | 20.41 | 20.41000 |
| O0102 | h | Oficial 1ª | 0.5 | 24.56 | 12.28000 |
| PN101 | m | Marc prefabricat de 2 x 1 metres dimensions lliures (material) | 1 | 580 | 580.00000 |
| P09125 | m | Junt elastomèric 24 cm. ampl. (material) | 1 | 7.2 | 7.20000 |
|  |  | Total |  |  | 656.565 |

| Amidament | Uts. | Parcial |
|---|---|---|
| OD-0.1 | 12.00 | 12.000 |
| Total |  | 12 |

**E0PN81** m Tub cilíndric armat de 800 mm de diàmetre nominal, 2350 mm de longitud i 120 mm de gruix, classe III
12 m × 144.984 (156.58 amb costos indirectes) = 1878.96

| Amidament | Uts. | Parcial |
|---|---|---|
| OD-0.3 | 12.00 | 12.000 |
| Total |  | 12 |

**E08121** m Tub cilíndric armat de 1000 mm de diàmetre nominal, classe III
18 m × 181.762 (196.3 amb costos indirectes) = 3533.40
Tub cilíndric armat de 1000 mm de diàmetre nominal, 2350 mm de longitud i 120 mm de gruix, classe III, segons UNE-EN 1916 amb junta arpó de 24x30 mm i unió elàstica amb junta de goma, col·locat a fons de rasa.

| Codi | Ut | Descripció | Rendiment | Preu | Import |
|---|---|---|---|---|---|
| M0215 | h | Grua autopropulsada de 25 tn | 0.55 | 50.18 | 27.59900 |
| O0102 | h | Oficial 1ª | 0.55 | 24.56 | 13.50800 |
| O0110 | h | Peó | 1.1 | 20.41 | 22.45100 |
| O0101 | h | Cap de colla | 0.2 | 26.02 | 5.20400 |
| P1110 | m | Tub de formigó armat DN1000 mm, classe III, inclòs accesoris (material) | 1 | 113 | 113.00000 |
|  |  | Total |  |  | 181.762 |

| Amidament | Uts. | Parcial |
|---|---|---|
| OD 0-4 | 18.00 | 18.000 |
| Total |  | 18 |

**E08122** m Tub cilíndric armat de 1800 mm de diàmetre nominal, classe III
18 m × 458.322 (494.99 amb costos indirectes) = 8909.82
Tub cilíndric armat de 1800 mm de diàmetre nominal, 2350 mm de longitud i 200 mm de gruix, classe III, segons UNE-EN 1916 amb junta arpó de 30x38 mm, col·locat a fons de rasa.

| Codi | Ut | Descripció | Rendiment | Preu | Import |
|---|---|---|---|---|---|
| M0362 | h | Grua autopropulsada de 95/100 tn (maquinària) | 0.6 | 106.23 | 63.73800 |
| O0101 | h | Cap de colla | 0.2 | 26.02 | 5.20400 |
| O0110 | h | Peó | 2 | 20.41 | 40.82000 |
| O0102 | h | Oficial 1ª | 1 | 24.56 | 24.56000 |
| P1111 | m | Tub de formigó armat Ø 1800 mm, classe III, inclòs accesoris (material) | 1 | 324 | 324.00000 |
|  |  | Total |  |  | 458.322 |

| Amidament | Uts. | Parcial |
|---|---|---|
| OD 0.5 | 18.00 | 18.000 |
| Total |  | 18 |

**E0502** m3 Formigó HM-20 fonaments
88.74 m3 × 112.7429 (121.76 amb costos indirectes) = 10804.98

| Amidament | Uts. | Llarg | Ample | Parcial |
|---|---|---|---|---|
| OD conca 3. Arrinyonat | 15.00 | 1.00 |  | 15.000 |
| OD -0.1 calaix 2x1 | 12.00 | 2.80 | 0.15 | 5.040 |
| OD -0.3 tub d800 | 12.00 | 1.50 | 0.15 | 2.700 |
| OD -0.4 tub d1000 | 18.00 | 1.50 | 0.15 | 4.050 |
| OD -0.5 tub d1800 | 18.00 | 2.50 | 0.15 | 6.750 |
| OD -0.1 calaix 2x1. Arrinyonat | 12.00 | 1.20 |  | 14.400 |
| OD -0.3 tub d800. Arrinyonat | 12.00 | 0.70 |  | 8.400 |
| OD -0.4 tub d1000. Arrinyonat | 18.00 | 0.80 |  | 14.400 |
| OD -0.5 tub d1800. Arrinyonat | 18.00 | 1.00 |  | 18.000 |
| Subtotal |  |  |  | 88.740 |
| Total |  |  |  | 88.74 |

**E0322** m3 Arena de riu en recobriment de tubs D<5 mm rentada
10.68 m3 × 19.24185 (20.78 amb costos indirectes) = 221.93
Arena de riu en reblert de rases i recobriment de tubs de D<5mm, rentada, neta, solta i exempta de substàncies orgàniques, argila o partícules terrosses, en tongades de 20 cm com a màxim, inclòs càrrega, transport i piconatge.

| Codi | Ut | Descripció | Rendiment | Preu | Import |
|---|---|---|---|---|---|
| M0207 | h | Retroexcavadora 100 hp | 0.025 | 59.41 | 1.48525 |
| O0110 | h | Peó | 0.16 | 20.41 | 3.26560 |
| O0101 | h | Cap de colla | 0.05 | 26.02 | 1.30100 |
| P03150 | m3 | Sorra de riu a peu d'obra (material) | 1 | 13.19 | 13.19000 |
|  |  | Total |  |  | 19.24185 |

| Amidament | Uts. | Llarg | Ample | Parcial |
|---|---|---|---|---|
| OD -0.1 calaix 2x1 | 12.00 | 2.80 | 0.05 | 1.680 |
| OD -0.3 tub d800 | 12.00 | 1.50 | 0.10 | 1.800 |
| OD -0.4 tub d1000 | 18.00 | 1.50 | 0.10 | 2.700 |
| OD -0.5 tub d1800 | 18.00 | 2.50 | 0.10 | 4.500 |
| Subtotal |  |  |  | 10.680 |
| Total |  |  |  | 10.68 |

**E04102** t Escullera amb blocs pedra calcària <400 kg
39.84 t × 21.41485 (23.13 amb costos indirectes) = 921.50
Escullera amb blocs de pedra calcària de 400 kg com a màxim, col·locats amb pala carregadora, inclòs càrrega i transport.

| Codi | Ut | Descripció | Rendiment | Preu | Import |
|---|---|---|---|---|---|
| M0205 | h | Pala carregadora sobre orugues | 0.015 | 73.35 | 1.10025 |
| M0212B | h | Camió de trabuc 16 m³ | 0.015 | 45.4 | 0.68100 |
| O0102 | h | Oficial 1ª | 0.04 | 24.56 | 0.98240 |
| O0101 | h | Cap de colla | 0.01 | 26.02 | 0.26020 |
| O0110 | h | Peó | 0.1 | 20.41 | 2.04100 |
| P03122 | t | Bloc pedra calcària esc. 400 kg (material) | 1 | 16.35 | 16.35000 |
|  |  | Total |  |  | 21.41485 |

| Amidament | Uts. | Llarg | Ample | Parcial |
|---|---|---|---|---|
| OD -0.1 calaix 2x1 | 6.00 | 2.80 | 0.80 | 13.440 |
| OD -0.3 tub d800 | 6.00 | 1.50 | 0.80 | 7.200 |
| OD -0.4 tub d1000 | 6.00 | 1.50 | 0.80 | 7.200 |
| OD -0.5 tub d1800 | 6.00 | 2.50 | 0.80 | 12.000 |
| Subtotal |  |  |  | 39.840 |
| Total |  |  |  | 39.84 |

**E0533** m2 Pintura bituminosa en extradós de murs (tres capes)
48 m2 × 2.88 (3.11 amb costos indirectes) = 149.28

| Codi | Ut | Descripció | Rendiment | Preu | Import |
|---|---|---|---|---|---|
| O0110 | h | Peó | 0.08 | 20.41 | 1.63280 |
| O0102 | h | Oficial 1ª | 0.02 | 24.56 | 0.49120 |
| P0412 | kg | Emulsió bituminosa tipus C50BF4 IMP (material) | 1.8 | 0.42 | 0.75600 |
|  |  | Total |  |  | 2.88 |

| Amidament | Uts. | Llarg | Ample | Alt | Parcial |
|---|---|---|---|---|---|
| Laterals caixó | 2.00 | 12.00 | 1.00 |  | 24.000 |
| Part superior caixò | 1.00 | 12.00 |  | 2.00 | 24.000 |
| Subtotal |  |  |  |  | 48.000 |
| Total |  |  |  |  | 48 |

**E0505** m3 Formigó HA-25 fonaments i soleres
31.744 m3 × 117.7175 (127.13 amb costos indirectes) = 4035.61

| Amidament | Uts. | Llarg | Ample | Alt | Parcial |
|---|---|---|---|---|---|
| OD-0.1 |  |  |  |  |  |
| Aletes | 4.00 | 1.80 | 1.25 | 0.25 | 2.250 |
| Fonaments aletes | 4.00 | 1.80 | 1.00 | 0.25 | 1.800 |
| Embocadura | 2.00 | 2.50 | 1.50 | 0.30 | 2.250 |
| Descompte marc | -2.00 | 1.50 | 1.00 | 0.25 | -0.750 |
| Solera | 2.00 | 1.80 | 3.00 | 0.20 | 2.160 |
| Rastrells | 2.00 | 2.50 | 0.35 | 0.45 | 0.788 |
| OD-0.3 |  |  |  |  |  |
| Aletes | 4.00 | 1.80 | 1.00 | 0.25 | 1.800 |
| Fonaments aletes | 4.00 | 1.80 | 1.00 | 0.25 | 1.800 |
| Embocadura | 2.00 | 1.50 | 1.50 | 0.30 | 1.350 |
| Descompte marc | -2.00 | 1.50 | 0.80 | 0.25 | -0.600 |
| Solera | 2.00 | 1.80 | 3.00 | 0.20 | 2.160 |
| Rastrells | 1.00 | 0.80 | 0.35 | 0.45 | 0.126 |
| OD-0.4 |  |  |  |  |  |
| Aletes | 4.00 | 1.80 | 1.20 | 0.25 | 2.160 |
| Fonaments aletes | 4.00 | 1.80 | 1.00 | 0.25 | 1.800 |
| Embocadura | 2.00 | 1.50 | 1.50 | 0.30 | 1.350 |
| Descompte marc | -2.00 | 1.50 | 0.80 | 0.25 | -0.600 |
| Solera | 2.00 | 1.80 | 3.00 | 0.20 | 2.160 |
| Rastrells | 2.00 | 0.80 | 0.35 | 0.45 | 0.252 |
| OD-0.5 |  |  |  |  |  |
| Aletes | 4.00 | 1.80 | 1.80 | 0.25 | 3.240 |
| Fonaments aletes | 4.00 | 1.80 | 1.00 | 0.25 | 1.800 |
| Embocadura | 2.00 | 2.50 | 1.50 | 0.30 | 2.250 |
| Descompte marc | -2.00 | 1.50 | 1.00 | 0.25 | -0.750 |
| Solera | 2.00 | 1.80 | 3.00 | 0.20 | 2.160 |
| Rastrells | 2.00 | 2.50 | 0.35 | 0.45 | 0.788 |
| Subtotal |  |  |  |  | 31.744 |
| Total |  |  |  |  | 31.744 |

**E0515** m2 Encofrat de fusta per a fonaments i/o formigó ocult
79.8 m2 × 24.06931 (25.99 amb costos indirectes) = 2074.00
Encofrat de fusta per a fonaments i formigó ocult, col·locat.

| Codi | Ut | Descripció | Rendiment | Preu | Import |
|---|---|---|---|---|---|
| M0214 | h | Camió grua 12 tn | 0.025 | 42.07 | 1.05175 |
| O0102 | h | Oficial 1ª | 0.11 | 24.56 | 2.70160 |
| O0110 | h | Peó | 0.11 | 20.41 | 2.24510 |
| O0101 | h | Cap de colla | 0.02 | 26.02 | 0.52040 |
| P0604 | kg | Claus d'acer zincats (material) | 0.15 | 1.71 | 0.25650 |
| P0707 | l | Desencofrant (material) | 0.05 | 1.6 | 0.08000 |
| P0602 | kg | Filferro recuit | 0.3 | 1.57 | 0.47100 |
| P0704 | m2 | Tauler de fusta de pi 22 mm. (material) | 1 | 15.05 | 15.05000 |
| P0702 | m3 | Llata de fusta de pi (material) | 0.001 | 288.46 | 0.28846 |
| P0701 | m | Tauló de fusta de pi (material) | 2 | 0.42 | 0.84000 |
| P0706 | u | Puntal telescòpic. (material) | 0.05 | 11.29 | 0.56450 |
|  |  | Total |  |  | 24.06931 |

| Amidament | Uts. | Llarg | Ample | Parcial |
|---|---|---|---|---|
| OD-0.1 |  |  |  |  |
| Aletes | 4.00 | 1.80 | 1.25 | 9.000 |
| Fonaments aletes | 4.00 | 1.80 | 1.00 | 7.200 |
| Embocadura | 2.00 | 2.50 | 1.50 | 7.500 |
| Descompte marc | -2.00 | 1.50 | 1.00 | -3.000 |
| Solera |  |  |  |  |
| Rastrells |  |  |  |  |
| OD-0.3 |  |  |  |  |
| Aletes | 4.00 | 1.80 | 1.00 | 7.200 |
| Fonaments aletes | 4.00 | 1.80 | 1.00 | 7.200 |
| Embocadura | 2.00 | 1.50 | 1.50 | 4.500 |
| Descompte marc | -2.00 | 1.50 | 0.80 | -2.400 |
| Solera |  |  |  |  |
| Rastrells |  |  |  |  |
| OD-0.4 |  |  |  |  |
| Aletes | 4.00 | 1.80 | 1.20 | 8.640 |
| Fonaments aletes | 4.00 | 1.80 | 1.00 | 7.200 |
| Embocadura | 2.00 | 1.50 | 1.50 | 4.500 |
| Descompte marc | -2.00 | 1.50 | 0.80 | -2.400 |
| Solera |  |  |  |  |
| Rastrells |  |  |  |  |
| OD-0.5 |  |  |  |  |
| Aletes | 4.00 | 1.80 | 1.80 | 12.960 |
| Fonaments aletes | 4.00 | 1.80 | 1.00 | 7.200 |
| Embocadura | 2.00 | 2.50 | 1.50 | 7.500 |
| Descompte marc | -2.00 | 1.50 | 1.00 | -3.000 |
| Solera |  |  |  |  |
| Subtotal: Rastrells |  |  |  | 79.800 |
| Total |  |  |  | 79.8 |

**E0517** kg Acer especial B-500S de límit elàstic 500 N/mm2 en barres corrugades
1540.832 kg × 1.48435 (1.6 amb costos indirectes) = 2465.33
Subministrament d'acer B 500 S de límit elàstic 500 n/mm2 en barres corrugades, inclòs muntatge, distanciadors i col·locació.

| Codi | Ut | Descripció | Rendiment | Preu | Import |
|---|---|---|---|---|---|
| M0245 | h | Cisalla elèctrica | 0.003 | 3.73 | 0.01119 |
| M0214 | h | Camió grua 12 tn | 0.00023 | 42.07 | 0.00968 |
| M0246 | h | Màquina de doblegar rodó d'acer | 0.003 | 3 | 0.00900 |
| O0101 | h | Cap de colla | 0.002 | 26.02 | 0.05204 |
| O0102 | h | Oficial 1ª | 0.004 | 24.56 | 0.09824 |
| O0110 | h | Peó | 0.004 | 20.41 | 0.08164 |
| P0607 | kg | Acer corrugat B500S en barres (material) | 1.1 | 1.1 | 1.21000 |
| P0602 | kg | Filferro recuit | 0.008 | 1.57 | 0.01256 |
|  |  | Total |  |  | 1.48435 |

| Amidament | Uts. | Llarg | Ample | Alt | Parcial |
|---|---|---|---|---|---|
| OD-0.1 |  |  |  |  |  |
| Aletes |  |  |  |  |  |
| Ø 10 mm | 4.00 | 10.00 | 1.80 | 0.64 | 46.080 |
|  | 4.00 | 24.00 | 1.70 | 0.64 | 104.448 |
| Fonaments aletes |  |  |  |  |  |
| Ø 10 mm | 4.00 | 11.00 | 1.80 | 0.64 | 50.688 |
|  | 4.00 | 24.00 | 1.70 | 0.64 | 104.448 |
| Embocadura |  |  |  |  |  |
| Ø 10 mm | 2.00 | 20.00 | 1.20 | 0.64 | 30.720 |
|  | 2.00 | 4.00 | 1.40 | 0.64 | 7.168 |
|  | 2.00 | 20.00 | 1.20 | 0.64 | 30.720 |
|  | 2.00 | 8.00 | 1.40 | 0.64 | 14.336 |
| Ø 12 mm | 2.00 | 6.00 | 1.40 | 0.92 | 15.456 |
| OD-0.3 |  |  |  |  |  |
| Aletes |  |  |  |  |  |
| Ø 10 mm | 4.00 | 6.00 | 1.80 | 0.64 | 27.648 |
|  | 4.00 | 16.00 | 1.70 | 0.64 | 69.632 |
| Fonaments aletes |  |  |  |  |  |
| Ø 10 mm | 4.00 | 6.00 | 1.80 | 0.64 | 27.648 |
|  | 4.00 | 16.00 | 1.70 | 0.64 | 69.632 |
| Embocadura |  |  |  |  |  |
| Ø 10 mm | 2.00 | 14.00 | 1.40 | 0.64 | 25.088 |
|  | 2.00 | 4.00 | 1.80 | 0.64 | 9.216 |
|  | 2.00 | 14.00 | 1.40 | 0.64 | 25.088 |
|  | 2.00 | 8.00 | 1.80 | 0.64 | 18.432 |
| Ø 12 mm | 2.00 | 6.00 | 1.80 | 0.92 | 19.872 |
| OD-0.4 |  |  |  |  |  |
| Aletes |  |  |  |  |  |
| Ø 10 mm | 4.00 | 8.00 | 1.80 | 0.64 | 36.864 |
|  | 4.00 | 18.00 | 1.70 | 0.64 | 78.336 |
| Fonaments aletes |  |  |  |  |  |
| Ø 10 mm | 4.00 | 8.00 | 1.80 | 0.64 | 36.864 |
|  | 4.00 | 18.00 | 1.70 | 0.64 | 78.336 |
| Embocadura |  |  |  |  |  |
| Ø 10 mm | 2.00 | 16.00 | 1.80 | 0.64 | 36.864 |
|  | 2.00 | 4.00 | 2.70 | 0.64 | 13.824 |
|  | 2.00 | 16.00 | 1.80 | 0.64 | 36.864 |
|  | 2.00 | 8.00 | 2.70 | 0.64 | 27.648 |
| Ø 12 mm | 2.00 | 6.00 | 2.70 | 0.92 | 29.808 |
| OD-0.5 |  |  |  |  |  |
| Aletes |  |  |  |  |  |
| Ø 10 mm | 4.00 | 10.00 | 1.80 | 0.64 | 46.080 |
|  | 4.00 | 24.00 | 1.70 | 0.64 | 104.448 |
| Fonaments aletes |  |  |  |  |  |
| Ø 10 mm | 4.00 | 11.00 | 1.80 | 0.64 | 50.688 |
|  | 4.00 | 24.00 | 1.70 | 0.64 | 104.448 |
| Embocadura |  |  |  |  |  |
| Ø 10 mm | 2.00 | 20.00 | 1.80 | 0.64 | 46.080 |
|  | 2.00 | 4.00 | 2.70 | 0.64 | 13.824 |
|  | 2.00 | 20.00 | 1.80 | 0.64 | 46.080 |
|  | 2.00 | 8.00 | 2.70 | 0.64 | 27.648 |
| Ø 12 mm | 2.00 | 6.00 | 2.70 | 0.92 | 29.808 |
| Subtotal |  |  |  |  | 1540.832 |
| Total |  |  |  |  | 1540.832 |

### 01.01.05 AFERMATS
Import: 462338.23

**E0312** m2 Escarificat del ferm
770 m2 × 0.60942 (0.66 amb costos indirectes) = 508.20
Estriat amb escarificador de paviment de mescles bituminoses, inclosa la neteja de la superfície, càrrega i transport a l'abocador del material sobrant, cànon d'abocament i manteniment de l'abocador

| Codi | Ut | Descripció | Rendiment | Preu | Import |
|---|---|---|---|---|---|
| M0206 | h | Pala carregadora sobre orugues amb escarificador (maquinària) | 0.004 | 75.31 | 0.30124 |
| O0110 | h | Peó | 0.01 | 20.41 | 0.20410 |
| O0101 | h | Cap de colla | 0.004 | 26.02 | 0.10408 |
|  |  | Total |  |  | 0.60942 |

| Amidament | Uts. | Parcial |
|---|---|---|
| En rotonda inici. Tram gruix ZA | 320.00 | 320.000 |
| En rotonda inici. Tram gruix ZA | 450.00 | 450.000 |
| Subtotal |  | 770.000 |
| Total |  | 770 |

**E0633** m2 Fresat paviment asfàltic fins a 15 cm (Projectes constructius convencionals)
890 m2 × 2.12619 (2.3 amb costos indirectes) = 2047.00

| Amidament | Llarg | Ample | Parcial |
|---|---|---|---|
| Entroncaments comptats a demolicions |  |  |  |
| PK 0+000 a PK 0+140 | 140.00 | 6.00 | 840.000 |
| Encaix TTR10 ramal rotonda final | 25.00 | 2.00 | 50.000 |
| Subtotal |  |  | 890.000 |
| Total |  |  | 890 |

**E0601** m3 Base granular de tot-u artificial, amb motoanivelladora
7107.56 m3 × 24.06496 (25.99 amb costos indirectes) = 184725.48
Base granular de tot-u artificial ZA 0/32 o ZA 0/20, SE>35, LA<35, no plàstica, estesa i col·locada amb motoanivelladora, humectada i compactada en 2 tongades amb base l'assaig de referència.

| Codi | Ut | Descripció | Rendiment | Preu | Import |
|---|---|---|---|---|---|
| M0210 | h | Corró vibratori autop. 10 a 12 t (maquinària) | 0.016 | 51.54 | 0.82464 |
| M0208 | h | Motoanivelladora | 0.016 | 73.35 | 1.17360 |
| M0213 | h | Camió cisterna de 8 m³ | 0.008 | 48 | 0.38400 |
| O0110 | h | Peó | 0.016 | 20.41 | 0.32656 |
| O0101 | h | Cap de colla | 0.008 | 26.02 | 0.20816 |
| P1601 | m3 | Aigua (material) | 0.05 | 0.65 | 0.03250 |
| P03061 | m3 | Tot-u artificial SE>35 NP ZA20 ZA32 (material) | 1.05 | 20.11 | 21.11550 |
|  |  | Total |  |  | 24.06496 |

| Amidament | Uts. | Llarg | Parcial |
|---|---|---|---|
| Segons amidaments mecanitzats. Tots eixos | 5898.10 |  | 5898.100 |
| AC regularització rotondes | 220.00 |  | 220.000 |
| Adequaució accessos | 75.00 |  | 75.000 |
|  | 516.00 | 0.52 | 268.320 |
| Entroncaments | 646.14 |  | 646.140 |
| Subtotal |  |  | 7107.560 |
| Total |  |  | 7107.56 |

**E0606** t Paviment de MBC. tipus AC22 base G 50/70 CA
1972.54 t × 57.62927 (62.24 amb costos indirectes) = 122770.89
Paviment de mescla bituminosa en calent tipus formigó bituminós AC22 base 50/70 G amb granulat calcari, estesa en capa base, intermitja, saneigs, apedaçats i/o regularitzacions, compactada.

| Codi | Ut | Descripció | Rendiment | Preu | Import |
|---|---|---|---|---|---|
| M0212A | h | Camió banyera 32t (maquinària) | 0.0953 | 53.78 | 5.12523 |
| M0236 | h | Estenedora per a mescles (maquinària) | 0.0184 | 70.66 | 1.30014 |
| M0239A | h | Corró vibratori autop. 12 a 14 t (maquinària) | 0.0184 | 57.4 | 1.05616 |
| M0220 | h | Escombradora autopropulsada | 0.0184 | 42.15 | 0.77556 |
| M0237 | h | Piconadora de pneumàtics 15 tn (maquinària) | 0.0184 | 62.36 | 1.14742 |
| O0110 | h | Peó | 0.0736 | 20.41 | 1.50218 |
| O0101 | h | Cap de colla | 0.0184 | 26.02 | 0.47877 |
| O0102 | h | Oficial 1ª | 0.0368 | 24.56 | 0.90381 |
| P0417 | t | M.B.C. tipus AC22 base G en obra (material) | 1 | 45.34 | 45.34000 |
|  |  | Total |  |  | 57.62927 |

| Amidament | Llarg | Ample | Parcial |
|---|---|---|---|
| Segons amidaments mecanitzats. Tots eixos | 717.80 | 2.45 | 1758.610 |
| En regularizació rotondes |  | 120.00 | 120.000 |
| Entroncaments | 93.93 |  | 93.930 |
| Subtotal |  |  | 1972.540 |
| Total |  |  | 1972.54 |

**E0604** t Paviment de MBC tipus AC16 surf S 50/70 GR
1915.175 t × 65.41977 (70.65 amb costos indirectes) = 135307.11
Paviment de mescla bituminosa en calent tipus formigó bituminós AC16 surf 50/70 S amb granulat granític per a capa de trànsit, estesa i compactada.

| Codi | Ut | Descripció | Rendiment | Preu | Import |
|---|---|---|---|---|---|
| M0212A | h | Camió banyera 32t | 0.09524 | 53.78 | 5.12201 |
| M0236 | h | Estenedora per a mescles | 0.0174 | 70.66 | 1.22948 |
| M0239A | h | Corró vibratori autop. 12 a 14 t | 0.0174 | 57.4 | 0.99876 |
| M0237 | h | Piconadora de pneumàtics 15 tn | 0.0174 | 62.36 | 1.08506 |
| M0220 | h | Escombradora autopropulsada | 0.0174 | 42.15 | 0.73341 |
| O0101 | h | Cap de colla | 0.0174 | 26.02 | 0.45275 |
| O0102 | h | Oficial 1ª | 0.035 | 24.56 | 0.85960 |
| O0110 | h | Peó | 0.07 | 20.41 | 1.42870 |
| P04140 | t | M.B.C. tipus AC16 surf S en obra (material) | 1 | 53.51 | 53.51000 |
|  |  | Total |  |  | 65.41977 |

| Amidament | Llarg | Ample | Parcial |
|---|---|---|---|
| Segons amidaments mecanitzats. Tots eixos | 695.50 | 2.45 | 1703.975 |
| En regularizació rotondes |  | 120.00 | 120.000 |
| Entroncaments | 91.20 |  | 91.200 |
| Subtotal |  |  | 1915.175 |
| Total |  |  | 1915.175 |

**E0611** m2 Reg emprimació tipus C50BF4 IMP (dotació 1,2 kg/m2)
15393 m2 × 0.59966 (0.65 amb costos indirectes) = 10005.45
Reg d'emprimació amb emulsió bituminosa catiònica tipus C50BF4 IMP (dotació 1,20 kg/m2) i protecció del reg, si s'escau i segons indicacions de la Direcció d'Obra amb àrid de cobertura rentat triturat de 2-4 mm o sorra matxucada, inclòs preparació de la superfície existent.

| Codi | Ut | Descripció | Rendiment | Preu | Import |
|---|---|---|---|---|---|
| M0217 | h | Camió cisterna reg asfàltic (maquinària) | 0.001 | 50.69 | 0.05069 |
| O0110 | h | Peó | 0.001 | 20.41 | 0.02041 |
| O0102 | h | Oficial 1ª | 0.001 | 24.56 | 0.02456 |
| P0412 | kg | Emulsió bituminosa tipus C50BF4 IMP | 1.2 | 0.42 | 0.50400 |
|  |  | Total |  |  | 0.59966 |

| Amidament | Uts. | Parcial |
|---|---|---|
| En eixos nova definició | 13910.00 | 13910.000 |
| En regularizació rotondes | 750.00 | 750.000 |
| Entroncaments | 733.00 | 733.000 |
| Subtotal |  | 15393.000 |
| Total |  | 15393 |

**E0612** m2 Reg d'adherència termoadherent C60B3 TER (dotació 0,6 kg/m2)
15498 m2 × 0.41907 (0.45 amb costos indirectes) = 6974.10
Reg d'adherència amb emulsió bituminosa catiònica termoadherent tipus C60B3 TER (dotació 0,60 kg/m2), aplicada de forma uniforme, inclòs preparació de la superfície existent.

| Codi | Ut | Descripció | Rendiment | Preu | Import |
|---|---|---|---|---|---|
| M0217 | h | Camió cisterna reg asfàltic | 0.00143 | 50.69 | 0.07249 |
| M0220 | h | Escombradora autopropulsada | 0.00143 | 42.15 | 0.06027 |
| O0102 | h | Oficial 1ª | 0.00143 | 24.56 | 0.03512 |
| O0110 | h | Peó | 0.00143 | 20.41 | 0.02919 |
| P0406 | kg | Emulsió bituminosa termoadherent C60B3 TER (material) | 0.6 | 0.37 | 0.22200 |
|  |  | Total |  |  | 0.41907 |

| Amidament | Uts. | Parcial |
|---|---|---|
| En eixos nova definició | 13910.00 | 13910.000 |
| En regularizació rotondes | 850.00 | 850.000 |
| Entroncaments | 738.00 | 738.000 |
| Subtotal |  | 15498.000 |
| Total |  | 15498 |

### 01.01.06 URBANITZACIÓ I VORERES
Import: 57164.02

**E0601** m3 Base granular de tot-u artificial, amb motoanivelladora
88.41 m3 × 24.06496 (25.99 amb costos indirectes) = 2297.78

| Amidament | Uts. | Llarg | Ample | Alt | Parcial |
|---|---|---|---|---|---|
| Sota panot |  |  |  |  |  |
| ME. PK 0+000 a PK 0+140 | 203.00 |  | 0.25 |  | 50.750 |
| ME. PK 0+075 a PK 0+080 | 12.80 |  | 0.25 |  | 3.200 |
| ME. PK 0+090 a PK 0+100 | 12.15 |  | 0.25 |  | 3.038 |
| ME. PK 0+120 s PK 0+128 | 25.80 |  | 0.25 |  | 6.450 |
| En gorguera rotonda inici |  | 0.80 | 0.15 | 62.80 | 7.536 |
| En gorguera rotonda final |  | 0.80 | 0.15 | 62.80 | 7.536 |
| Ileltes deflectores | 12.50 |  | 0.20 |  | 2.500 |
|  | 12.40 |  | 0.20 |  | 2.480 |
|  | 11.00 |  | 0.20 |  | 2.200 |
|  | 13.60 |  | 0.20 |  | 2.720 |
| Subtotal |  |  |  |  | 88.410 |
| Total |  |  |  |  | 88.41 |

**E0629** m Rigola blanca de 20x20x8 cm.
217.46 m × 15.8005 (17.06 amb costos indirectes) = 3709.87
Rigola blanca prefabricada de formigó de 20x20x8 cm, inclòs l'excavació, la base de formigó HM-20 i la beurada, totalment col·locada.

| Codi | Ut | Descripció | Rendiment | Preu | Import |
|---|---|---|---|---|---|
| O0101 | h | Cap de colla | 0.005 | 26.02 | 0.13010 |
| O0110 | h | Peó | 0.25 | 20.41 | 5.10250 |
| O0102 | h | Oficial 1ª | 0.06 | 24.56 | 1.47360 |
| P19020 | u | Rigola blanca 20x20x8 cm (material) | 5 | 0.8 | 4.00000 |
| P0503 | m3 | Formigó HM-20 posat a l'obra | 0.05 | 95 | 4.75000 |
| E0108 | m3 | Morter de ciment elaborat a l'obra | 0.005 | 68.8605 | 0.34430 |
|  |  | Total |  |  | 15.8005 |

| Amidament | Uts. | Parcial |
|---|---|---|
| ME. PK 0+000 a PK 0+140 | 77.50 | 77.500 |
| ME. PK 0+075 a PK 0+080 | 15.00 | 15.000 |
| ME. PK 0+090 a PK 0+100 | 16.00 | 16.000 |
| ME. PK 0+120 s PK 0+128 | 16.00 | 16.000 |
| En gorguera rotonda inici | 37.69 | 37.690 |
| En gorguera rotonda final | 55.27 | 55.270 |
| Subtotal |  | 217.460 |
| Total |  | 217.46 |

**E0621** m Vorada de peces de formigó 17x28 cm (tipus T-3)
124.5 m × 28.16359 (30.42 amb costos indirectes) = 3787.29
Vorada prefabricada de peces de formigó bicapa de 17x28 cm tipus T-3, col·locada, inclòs l'excavació, talls, base de formigó tipus HM-20 i rejuntada amb morter de ciment.

| Codi | Ut | Descripció | Rendiment | Preu | Import |
|---|---|---|---|---|---|
| O0102 | h | Oficial 1ª | 0.1 | 24.56 | 2.45600 |
| O0110 | h | Peó | 0.2 | 20.41 | 4.08200 |
| O0101 | h | Cap de colla | 0.05 | 26.02 | 1.30100 |
| P0503 | m3 | Formigó HM-20 posat a l'obra | 0.1 | 95 | 9.50000 |
| P10091 | m | Vorada pref. form. 17x28cm. (material) | 1 | 8.24 | 8.24000 |
| P1609 | m3 | Excavació de terres | 0.09 | 11.12 | 1.00080 |
| E0108 | m3 | Morter de ciment elaborat a l'obra | 0.023 | 68.8605 | 1.58379 |
|  |  | Total |  |  | 28.16359 |

| Amidament | Uts. | Parcial |
|---|---|---|
| ME. PK 0+000 a PK 0+140 | 77.50 | 77.500 |
| ME. PK 0+075 a PK 0+080 | 15.00 | 15.000 |
| ME. PK 0+090 a PK 0+100 | 16.00 | 16.000 |
| ME. PK 0+120 s PK 0+128 | 16.00 | 16.000 |
| Subtotal |  | 124.500 |
| Total |  | 124.5 |

**E0623Z** m2 Paviment de panot 9 pastilles de color gris de 20x20x4 cm, en alineacions corbes, rectes i de qualse
253.75 m2 × 35.57832 (38.42 amb costos indirectes) = 9749.08
Paviment de panot 9 pastilles de color gris de 20x20x4 cm, en alineacions corbes, rectes i de qualsevol tipus, sobre capa de 3 cm de morter i col·locat sobre solera de formigó HM-20 inclosa i rejuntat amb morter de ciment., inclòs peces especials per entregues a diferents elements.

| Codi | Ut | Descripció | Rendiment | Preu | Import |
|---|---|---|---|---|---|
| O0101 | h | Cap de colla | 0.1 | 26.02 | 2.60200 |
| O0110 | h | Peó | 0.4 | 20.41 | 8.16400 |
| O0102 | h | Oficial 1ª | 0.2 | 24.56 | 4.91200 |
| P0811 | m2 | Rajola hidr. gris 20x20x4 cm. (material) | 1.05 | 7.69 | 8.07450 |
| P0504 | m3 | Formigó HM-20 posat a l'obra (material) | 0.1 | 95 | 9.50000 |
| P0401 | kg | Ciment pòrtland P-350 (material) | 2 | 0.13 | 0.26000 |
| E0108 | m3 | Morter de ciment elaborat a l'obra | 0.03 | 68.8605 | 2.06582 |
|  |  | Total |  |  | 35.57832 |

| Amidament | Uts. | Parcial |
|---|---|---|
| ME. PK 0+000 a PK 0+140 | 203.00 | 203.000 |
| ME. PK 0+075 a PK 0+080 | 12.80 | 12.800 |
| ME. PK 0+090 a PK 0+100 | 12.15 | 12.150 |
| ME. PK 0+120 s PK 0+128 | 25.80 | 25.800 |
| Subtotal |  | 253.750 |
| Total |  | 253.75 |

**E06311** m2 Paviment de llambordins de formigó de 20x10x8 cm (vermell)
66.05 m2 × 60.09127 (64.9 amb costos indirectes) = 4286.65
Paviment de llambordins de formigó prefabricat bicapa de 20x10x8 cm de color vermell, col·locats sobre llit de morter de ciment de 3 cm de gruix amb rebliment de junts amb sorra fina i compactació del paviment acabat, inclòs solera de formigó tipus HM-20 de 15 cm de gruix.

| Codi | Ut | Descripció | Rendiment | Preu | Import |
|---|---|---|---|---|---|
| M0211 | h | Corró de llança 650 kg | 0.15 | 9.61 | 1.44150 |
| O0110 | h | Peó | 0.7 | 20.41 | 14.28700 |
| O0101 | h | Cap de colla | 0.15 | 26.02 | 3.90300 |
| O0102 | h | Oficial 1ª | 0.35 | 24.56 | 8.59600 |
| P0503 | m3 | Formigó HM-20 posat a l'obra | 0.15 | 95 | 14.25000 |
| P10251 | u | Llambordí de formigó 20x10x8 cm. de color (material) | 50 | 0.31 | 15.50000 |
| P0320 | m3 | Sorra de pedrera (material) | 0.005 | 9.59 | 0.04795 |
| E0108 | m3 | Morter de ciment elaborat a l'obra | 0.03 | 68.8605 | 2.06582 |
|  |  | Total |  |  | 60.09127 |

| Amidament | Uts. | Llarg | Parcial |
|---|---|---|---|
| En gorguera rotonda inici | 1.00 | 34.79 | 34.790 |
| En gorguera rotonda final | 1.00 | 31.26 | 31.260 |
| Subtotal |  |  | 66.050 |
| Total |  |  | 66.05 |

**E05172** m2 Malla electrosoldada en acer corrugat B500T 15x15 cm Ø 8 mm
68.496 m2 × 4.05695 (4.38 amb costos indirectes) = 300.01

| Amidament | Uts. | Llarg | Ample | Parcial |
|---|---|---|---|---|
| En gorguera rotonda inici | 1.00 | 34.79 | 1.25 | 43.488 |
| En gorguera rotonda final | 1.00 | 31.26 | 0.80 | 25.008 |
| Subtotal |  |  |  | 68.496 |
| Total |  |  |  | 68.496 |

**E0626** m Vorada remuntable de formigó de 25x13 cm estriada (tipus americà illots/rotondes)
158.16 m × 18.67008 (20.16 amb costos indirectes) = 3188.51
Vorada muntable prefabricada de formigó bicapa de 25x13 cm amb la superfície estriada, tipus americà, per illots i rotondes, col·locada, inclòs l'excavació, talls, base de formigó tipus HM-20 i rejuntada amb morter de ciment.

| Codi | Ut | Descripció | Rendiment | Preu | Import |
|---|---|---|---|---|---|
| O0101 | h | Cap de colla | 0.033 | 26.02 | 0.85866 |
| O0110 | h | Peó | 0.14 | 20.41 | 2.85740 |
| O0102 | h | Oficial 1ª | 0.07 | 24.56 | 1.71920 |
| P10200 | m | Vorada munta. form. 25x13 cm. (material) | 1 | 8.84 | 8.84000 |
| P1609 | m3 | Excavació de terres | 0.052 | 11.12 | 0.57824 |
| P0503 | m3 | Formigó HM-20 posat a l'obra | 0.038 | 95 | 3.61000 |
| E0108 | m3 | Morter de ciment elaborat a l'obra | 0.003 | 68.8605 | 0.20658 |
|  |  | Total |  |  | 18.67008 |

| Amidament | Uts. | Llarg | Parcial |
|---|---|---|---|
| En gorguera rotonda inici | 1.00 | 29.83 | 29.830 |
| En gorguera rotonda final | 1.00 | 50.25 | 50.250 |
| Illetes deflectores rotondes | 1.00 | 19.27 | 19.270 |
|  | 1.00 | 19.65 | 19.650 |
|  | 1.00 | 18.40 | 18.400 |
|  | 1.00 | 20.76 | 20.760 |
| Subtotal |  |  | 158.160 |
| Total |  |  | 158.16 |

**E06310** m2 Paviment de llambordins de formigó de 20x10x8 cm (gris)
84.68 m2 × 58.11077 (62.76 amb costos indirectes) = 5314.52
Paviment de llambordins de formigó prefabricat bicapa de 20x10x8 cm de color gris, col·locats sobre llit de morter de ciment de 3 cm de gruix amb rebliment de junts amb sorra fina i compactació del paviment acabat, inclòs solera de formigó tipus HM-20 de 15 cm de gruix.

| Codi | Ut | Descripció | Rendiment | Preu | Import |
|---|---|---|---|---|---|
| M0211 | h | Corró de llança 650 kg | 0.1 | 9.61 | 0.96100 |
| O0110 | h | Peó | 0.7 | 20.41 | 14.28700 |
| O0102 | h | Oficial 1ª | 0.35 | 24.56 | 8.59600 |
| O0101 | h | Cap de colla | 0.15 | 26.02 | 3.90300 |
| P0503 | m3 | Formigó HM-20 posat a l'obra | 0.15 | 95 | 14.25000 |
| P10250 | u | Llambordí de formigó 20x10x8 cm. (material) | 50 | 0.28 | 14.00000 |
| P0320 | m3 | Sorra de pedrera | 0.005 | 9.59 | 0.04795 |
| E0108 | m3 | Morter de ciment elaborat a l'obra | 0.03 | 68.8605 | 2.06582 |
|  |  | Total |  |  | 58.11077 |

| Amidament | Uts. | Llarg | Parcial |
|---|---|---|---|
| En gorguera rotonda inici | 1.00 | 28.73 | 28.730 |
| En gorguera rotonda final | 1.00 | 55.95 | 55.950 |
| Subtotal |  |  | 84.680 |
| Total |  |  | 84.68 |

**E1108** m Vorada de peces de formigó de 8x20 cm tipus jardí
61.75 m × 19.04404 (20.57 amb costos indirectes) = 1270.20

| Amidament | Uts. | Parcial |
|---|---|---|
| En gorguera rotonda inici | 20.92 | 20.920 |
| En gorguera rotonda final | 40.83 | 40.830 |
| Subtotal |  | 61.750 |
| Total |  | 61.75 |

**E06201** m2 Paviment de formigó HM-20 pintat gris RAL 7042
48.98 m2 × 25.6385 (27.69 amb costos indirectes) = 1356.26
Paviment de formigó en massa tipus HM-20 elaborat en planta de 20 cm de gruix, col·locat, reglejat, remolinat i juntes de treball i de dilatació, acabat amb 2 capes de pintura per a exteriors en color gris RAL 7042.

| Codi | Ut | Descripció | Rendiment | Preu | Import |
|---|---|---|---|---|---|
| M0225 | h | Vibrador | 0.09 | 2.09 | 0.18810 |
| O0102 | h | Oficial 1ª | 0.09 | 24.56 | 2.21040 |
| O0110 | h | Peó | 0.16 | 20.41 | 3.26560 |
| O0101 | h | Cap de colla | 0.02 | 26.02 | 0.52040 |
| P0503 | m3 | Formigó HM-20 posat a l'obra | 0.2 | 95 | 19.00000 |
| P14220 | kg | Pintura (material) | 0.2 | 2.27 | 0.45400 |
|  |  | Total |  |  | 25.6385 |

| Amidament | Uts. | Llarg | Parcial |
|---|---|---|---|
| Illetes | 1.00 | 12.25 | 12.250 |
|  | 1.00 | 12.32 | 12.320 |
|  | 1.00 | 10.88 | 10.880 |
|  | 1.00 | 13.53 | 13.530 |
| Subtotal |  |  | 48.980 |
| Total |  |  | 48.98 |

**E1601Z** u Rètol decoratiu d'acer tipus corten amb lletres tallades a làser
2 u × 7639.13062 (8250.26 amb costos indirectes) = 16500.52
Subministrament i col·locació de rètol decoratiu identificatiu de municipi, amb el nom del poble amb lletres de fins a 80cm d'alçada d'acer corten tallades a làser, amb passamà per anclar, sobre un pedestal de formigó armat amb un acabat cosmètic, segons inidcacions de la Direcció d'Obra.

| Codi | Ut | Descripció | Rendiment | Preu | Import |
|---|---|---|---|---|---|
| A0901 | pp | Elements de muntatge (IN) | 10 | 0.18 | 1.80000 |
| M0226 | h | Grup electrògen de 20/30 kVA (maquinària) | 8 | 4.74 | 37.92000 |
| M0245 | h | Cisalla elèctrica | 2 | 3.73 | 7.46000 |
| M0334 | h | Serra de disc | 2.5 | 12 | 30.00000 |
| M0211 | h | Corró de llança 650 kg | 1 | 9.61 | 9.61000 |
| M0214 | h | Camió grua 12 tn | 8 | 42.07 | 336.56000 |
| M0246 | h | Màquina de doblegar rodó d'acer | 1 | 3 | 3.00000 |
| M0278 | h | Minicarregadora amb acces.retro. (maquinària) | 4 | 47.92 | 191.68000 |
| M0225 | h | Vibrador | 1.3 | 2.09 | 2.71700 |
| O0110 | h | Peó | 18 | 20.41 | 367.38000 |
| O0102 | h | Oficial 1ª | 18 | 24.56 | 442.08000 |
| O0101 | h | Cap de colla | 1 | 26.02 | 26.02000 |
| P0704 | m2 | Tauler de fusta de pi 22 mm. | 10 | 15.05 | 150.50000 |
| P0505 | m3 | Formigó HA-25 posat a l'obra | 4 | 100 | 400.00000 |
| P1609 | m3 | Excavació de terres | 2 | 11.12 | 22.24000 |
| P10209 | pp | Petit material (material) | 10 | 29.83 | 298.30000 |
| P10207 | pp | Soldadures a xarxa i petit mat. (IN) | 10 | 0.91 | 9.10000 |
| PE0005 | kg | Morter tipus cosmetic per a formigons (material) | 25 | 3.54 | 88.50000 |
| P0706 | u | Puntal telescòpic. | 8 | 11.29 | 90.32000 |
| P0702 | m3 | Llata de fusta de pi | 0.5 | 288.46 | 144.23000 |
| P0701 | m | Tauló de fusta de pi | 10 | 0.42 | 4.20000 |
| P0607 | kg | Acer corrugat B500S en barres | 250 | 1.1 | 275.00000 |
| P0602 | kg | Filferro recuit | 5 | 1.57 | 7.85000 |
| P0604 | kg | Claus d'acer zincats | 6 | 1.71 | 10.26000 |
| PE0003 | u | Panell acer corten tallat a làser (material) | 1 | 4250 | 4250.00000 |
| %16130 | % | Despeses indirectes | 6 % | 7206.72700 | 432.40362 |
|  |  | Total |  |  | 7639.13062 |

**E11831** m2 Grava decorativa o equivalent estesa i anivellada.
160 m2 × 9.7335 (10.51 amb costos indirectes) = 1681.60
Subministrament de grava decorativa o altre àrid decoratiu a determinar per la Direcció d'Obra, estès i anivellat amb un gruix de fins a 10 cm, a l'interior de la rotonda o espais destinats a l'enjardiment.

| Codi | Ut | Descripció | Rendiment | Preu | Import |
|---|---|---|---|---|---|
| O0110 | h | Peó | 0.15 | 20.41 | 3.06150 |
| O0101 | h | Cap de colla | 0.05 | 26.02 | 1.30100 |
| P03301 | m3 | Grava decorativa (material) | 0.1 | 53.71 | 5.37100 |
|  |  | Total |  |  | 9.7335 |

| Amidament | Uts. | Llarg | Parcial |
|---|---|---|---|
|  | 1.00 | 32.00 | 32.000 |
|  | 1.00 | 128.00 | 128.000 |
| Subtotal |  |  | 160.000 |
| Total |  |  | 160 |

**E1188** m2 Malla antiherba gramatge de 140 g/m2
160 m2 × 3.707 (4 amb costos indirectes) = 640.00
Subministrament i col·locació de malla antiherba de 140 gr/m2 de gramatge, inclou transport.

| Codi | Ut | Descripció | Rendiment | Preu | Import |
|---|---|---|---|---|---|
| O0102 | h | Oficial 1ª | 0.04 | 24.56 | 0.98240 |
| O0110 | h | Peó | 0.06 | 20.41 | 1.22460 |
| P5016 | m2 | Malla antiherba gramatge de 140 g/m2 (material) | 1 | 1.5 | 1.50000 |
|  |  | Total |  |  | 3.707 |

| Amidament | Uts. | Llarg | Parcial |
|---|---|---|---|
|  | 1.00 | 32.00 | 32.000 |
|  | 1.00 | 128.00 | 128.000 |
| Subtotal |  |  | 160.000 |
| Total |  |  | 160 |

**E1186** m3 Aportació i estesa de terra vegetal per jardineria vegetal adobada
24 m3 × 58.58 (63.27 amb costos indirectes) = 1518.48
Aportació i incorporació de terra per a jardineria vegetal adobada, a granel, amb mitjans manuals i mecànics.

| Codi | Ut | Descripció | Rendiment | Preu | Import |
|---|---|---|---|---|---|
| M0212B | h | Camió de trabuc 16 m³ | 0.2 | 45.4 | 9.08000 |
| O0101 | h | Cap de colla | 0.05 | 26.02 | 1.30100 |
| O0102 | h | Oficial 1ª | 0.15 | 24.56 | 3.68400 |
| O0110 | h | Peó | 0.6 | 20.41 | 12.24600 |
| P0332 | m3 | Terra vegetal adobada i garbellada (material) | 1.15 | 28.06 | 32.26900 |
|  |  | Total |  |  | 58.58 |

| Amidament | Uts. | Llarg | Ample | Parcial |
|---|---|---|---|---|
|  | 0.50 | 160.00 | 0.30 | 24.000 |
| Total |  |  |  | 24 |

**E1139** u Plantació d'arbust o arbre petit format, mitjans mecànics
75 u × 17.63225 (19.04 amb costos indirectes) = 1428.00
Plantació d'arbust o arbre de petit format, comprenent l'exavació del clot de 50x50x40 cm amb mitjans mecànics, aportació de terra vegetal, adob, plantació en el lloc determinat i primer reg.

| Codi | Ut | Descripció | Rendiment | Preu | Import |
|---|---|---|---|---|---|
| B05144 | kg | Adob mineral simple, sulfat amoni (material) | 1.1 | 0.12 | 0.13200 |
| B05145 | m3 | Terra vegetal adobada, granel (material) | 0.125 | 26.59 | 3.32375 |
| M0214 | h | Camió grua 12 tn | 0.1 | 42.07 | 4.20700 |
| O0110 | h | Peó | 0.3 | 20.41 | 6.12300 |
| O0102 | h | Oficial 1ª | 0.15 | 24.56 | 3.68400 |
| P1601 | m3 | Aigua | 0.25 | 0.65 | 0.16250 |
|  |  | Total |  |  | 17.63225 |

**E1115** u Subministrament baladre (Nerium oleander) h=60-80 cm
25 u × 3.6 (3.89 amb costos indirectes) = 97.25
Subministrament de baladre (Nerium Oleander) de 60 a 80 cm d'alçària, en contenidor de 3 litres.

**E1164** u Subministrament de romaní (Rosmarinus officinallis), h=20-30 cm
25 u × 0.7 (0.76 amb costos indirectes) = 19.00
Subministrament de romaní (Rosmarinus Officinalis) de 20 a 30 cm d'alçària, en contenidor d'1,5 litres.

**E1167** u Subministrament d'espígol (Lavandula angustifolia), test d'11cm
25 u × 0.7 (0.76 amb costos indirectes) = 19.00
Subministrament d'espígol (Lavandula Angustifolia) en test d'11 cm.

### 01.01.07 VIAL PER A VIANANTS
Import: 26970.11

**E07812** u Pilona flexible d'alta resisitència de Ø100 element delimitador
124 u × 50.2398 (54.26 amb costos indirectes) = 6728.24
Subministrament i instal·lació de pilona flexible d'alta resistència de 100 mm de diàmetre tipus KRL (R10) o equivalent, de color negre o a determinar per la Direcció d'Obra amb argollat reflectant, de cautxú 100% reciclat, inclòs tots els elements de fixació, ancoratges, medis i materials auxiliars, totalment col·locat.

| Codi | Ut | Descripció | Rendiment | Preu | Import |
|---|---|---|---|---|---|
| M0214 | h | Camió grua 12 tn | 0.04 | 42.07 | 1.68280 |
| O0110 | h | Peó | 0.3 | 20.41 | 6.12300 |
| O0102 | h | Oficial 1ª | 0.15 | 24.56 | 3.68400 |
| P14773 | u | Pilona tubular flexible Ø100 mm., h=1000 mm amb banda reflectant, color negre (material) | 1 | 34 | 34.00000 |
| P0503 | m3 | Formigó HM-20 posat a l'obra | 0.05 | 95 | 4.75000 |
|  |  | Total |  |  | 50.2398 |

| Amidament | Uts. | Parcial |
|---|---|---|
| PK 0+130 a PK 0+687. MD (cada 6 metres) | 90.00 | 90.000 |
| Entrada Torregassa NOrd-Est | 14.00 | 14.000 |
| Tram vial sortida Papiolet | 20.00 | 20.000 |
| Subtotal |  | 124.000 |
| Total |  | 124 |

**E0708** m2 Marca viària transversal, fletxes, inscripcions i zebrats, pintura acrílica
16.14 m2 × 12.25313 (13.23 amb costos indirectes) = 213.53
Marca viària transversal, fletxes, inscripcions i zebrats, amb pintura acrílica amb base solvent postmesclada amb microesferes de vidre, aplicada mecànicament, totalment acabada.

| Codi | Ut | Descripció | Rendiment | Preu | Import |
|---|---|---|---|---|---|
| M0220 | h | Escombradora autopropulsada | 0.002 | 42.15 | 0.08430 |
| M0224 | h | Màquina pintura bandes autop. (maquinària) | 0.031 | 41.57 | 1.28867 |
| O0110 | h | Peó | 0.286 | 20.41 | 5.83726 |
| O0101 | h | Cap de colla | 0.095 | 26.02 | 2.47190 |
| P14220 | kg | Pintura | 0.9 | 2.27 | 2.04300 |
| P14210 | kg | Microesferes de vidre (material) | 0.55 | 0.96 | 0.52800 |
|  |  | Total |  |  | 12.25313 |

| Amidament | Uts. | Llarg | Parcial |
|---|---|---|---|
| Simbol bicicleta. M6.10a | 0.90 | 7.00 | 6.300 |
| Simbo STOP petit | 1.23 | 8.00 | 9.840 |
| Subtotal |  |  | 16.140 |
| Total |  |  | 16.14 |

**E1196** m Tanca de fusta ´´texana´´ o similar h=1m
458 m × 40.4891 (43.73 amb costos indirectes) = 20028.34
Tanca de fusta tipus ´´texana´´ o similar d'1 m. d'alçada, amb pals d'1,5 metres i 10 cm de diàmetre i dos pals horitzontals de 2,5 m de llargada i 8 cm de diàmetre separats entre ells 45 cm, incloses les unions mètal·liques, materials auxiliars, enclavament, col·locat.

| Codi | Ut | Descripció | Rendiment | Preu | Import |
|---|---|---|---|---|---|
| O0102 | h | Oficial 1ª | 0.25 | 24.56 | 6.14000 |
| O0110 | h | Peó | 0.25 | 20.41 | 5.10250 |
| O0101 | h | Cap de colla | 0.05 | 26.02 | 1.30100 |
| P1196 | m | tanca de fusta tipus texana (material) | 1 | 17 | 17.00000 |
| P1609 | m3 | Excavació de terres | 0.13 | 11.12 | 1.44560 |
| P0503 | m3 | Formigó HM-20 posat a l'obra | 0.1 | 95 | 9.50000 |
|  |  | Total |  |  | 40.4891 |

| Amidament | Uts. | Parcial |
|---|---|---|
| PK 0+130 a PK 0+200. ME | 74.00 | 74.000 |
| PK 0+240 a PK 0+315. ME | 80.00 | 80.000 |
| PK 0+390 a PK 0+680. ME | 304.00 | 304.000 |
| Subtotal |  | 458.000 |
| Total |  | 458 |

### 01.01.08 SENYALITZACIÓ I ABALISAMENT
Import: 71391.38

#### 01.01.08.01 SENYALITZACIÓ HORITZONTAL I ABALISAMENT
Import: 6457.47

**E0704** m Premarcatge de marca viària longitudinal
2980 m × 0.14848 (0.16 amb costos indirectes) = 476.80

| Codi | Ut | Descripció | Rendiment | Preu | Import |
|---|---|---|---|---|---|
| O0101 | h | Cap de colla | 0.001 | 26.02 | 0.02602 |
| O0110 | h | Peó | 0.006 | 20.41 | 0.12246 |
|  |  | Total |  |  | 0.14848 |

| Amidament | Uts. | Llarg | Parcial |
|---|---|---|---|
| PK 0+000 a PK 0+680 | 680.00 |  | 680.000 |
| Laterals | 680.00 | 2.00 | 1360.000 |
| Rotondes | 240.00 | 2.00 | 480.000 |
| Ramals rotondes | 220.00 |  | 220.000 |
| Ramals camins | 240.00 |  | 240.000 |
| Subtotal |  |  | 2980.000 |
| Total |  |  | 2980 |

**E0706** m Marca viària longitudinal 15 cm. amplada, pintura acrílica
3843 m × 0.53573 (0.58 amb costos indirectes) = 2228.94
Marca viària longitudinal de 15 cm d'amplada de pintura acrílica amb base solvent postmesclada amb microesferes de vidre, aplicada amb màquina autopropulsada pinta franges.

| Codi | Ut | Descripció | Rendiment | Preu | Import |
|---|---|---|---|---|---|
| M0220 | h | Escombradora autopropulsada | 0.001 | 42.15 | 0.04215 |
| M0224 | h | Màquina pintura bandes autop. | 0.001 | 41.57 | 0.04157 |
| O0110 | h | Peó | 0.002 | 20.41 | 0.04082 |
| O0101 | h | Cap de colla | 0.001 | 26.02 | 0.02602 |
| P14220 | kg | Pintura | 0.135 | 2.27 | 0.30645 |
| P14210 | kg | Microesferes de vidre | 0.082 | 0.96 | 0.07872 |
|  |  | Total |  |  | 0.53573 |

| Amidament | Uts. | Llarg | Parcial |
|---|---|---|---|
| Eix variant | 680.00 | 3.00 | 2040.000 |
| Laterals rotonda | 240.00 | 2.00 | 480.000 |
| Ramal rotondes | 220.00 |  | 220.000 |
| LAteral carril bici rotonda | 115.00 |  | 115.000 |
| Addossades | 150.00 |  | 150.000 |
| Ramals camins | 240.00 |  | 240.000 |
| Línia addicional carril bic exterior | 598.00 |  | 598.000 |
| Subtotal |  |  | 3843.000 |
| Total |  |  | 3843 |

**E0707** m Marca viària longitudinal 30 cm. amplada, pintura acrílica
18 m × 0.9209 (0.99 amb costos indirectes) = 17.82
Marca viària longitudinal de 30 cm d'amplada amb base solvent postmesclada amb microesferes de vidre, aplicada amb màquina autopropulsada pinta franges.

| Codi | Ut | Descripció | Rendiment | Preu | Import |
|---|---|---|---|---|---|
| M0220 | h | Escombradora autopropulsada | 0.001 | 42.15 | 0.04215 |
| M0224 | h | Màquina pintura bandes autop. | 0.001 | 41.57 | 0.04157 |
| O0110 | h | Peó | 0.002 | 20.41 | 0.04082 |
| O0101 | h | Cap de colla | 0.001 | 26.02 | 0.02602 |
| P14220 | kg | Pintura | 0.27 | 2.27 | 0.61290 |
| P14210 | kg | Microesferes de vidre | 0.164 | 0.96 | 0.15744 |
|  |  | Total |  |  | 0.9209 |

| Amidament | Uts. | Llarg | Parcial |
|---|---|---|---|
| Trams unio illetes deflectores puntes | 3.00 | 6.00 | 18.000 |
| Total |  |  | 18 |

**E0732** m Marca viària transversal 40 cm. amplada, pintura blanca
76 m × 1.36697 (1.48 amb costos indirectes) = 112.48
Marca viària transversal de 40 cm d'amplada de pintura acrílica amb base solvent postmesclada amb microesferes de vidre, aplicada amb màquina autopropulsada pinta franges.

| Codi | Ut | Descripció | Rendiment | Preu | Import |
|---|---|---|---|---|---|
| M0220 | h | Escombradora autopropulsada | 0.001 | 42.15 | 0.04215 |
| M0224 | h | Màquina pintura bandes autop. | 0.001 | 41.57 | 0.04157 |
| O0101 | h | Cap de colla | 0.001 | 26.02 | 0.02602 |
| O0110 | h | Peó | 0.003 | 20.41 | 0.06123 |
| P14220 | kg | Pintura | 0.4 | 2.27 | 0.90800 |
| P14210 | kg | Microesferes de vidre | 0.3 | 0.96 | 0.28800 |
|  |  | Total |  |  | 1.36697 |

| Amidament | Uts. | Llarg | Parcial |
|---|---|---|---|
| Línies parada rotondes | 6.00 | 6.00 | 36.000 |
| Línies parada accessos | 8.00 | 5.00 | 40.000 |
| Subtotal |  |  | 76.000 |
| Total |  |  | 76 |

**E07082** m Pintura en vorades de color alternatiu blanc i vermell
133 m × 5.70669 (6.16 amb costos indirectes) = 819.28
Pintura acrílica amb base solvent aplicada en vorades de qualsevol mida de color alternatiu blanc i vermell amb microesferes de vidre, totalment acabada.

| Codi | Ut | Descripció | Rendiment | Preu | Import |
|---|---|---|---|---|---|
| M0220 | h | Escombradora autopropulsada | 0.002 | 42.15 | 0.08430 |
| M0224 | h | Màquina pintura bandes autop. | 0.012 | 41.57 | 0.49884 |
| O0110 | h | Peó | 0.14 | 20.41 | 2.85740 |
| O0101 | h | Cap de colla | 0.05 | 26.02 | 1.30100 |
| P14220 | kg | Pintura | 0.385 | 2.27 | 0.87395 |
| P14210 | kg | Microesferes de vidre | 0.095 | 0.96 | 0.09120 |
|  |  | Total |  |  | 5.70669 |

| Amidament | Uts. | Parcial |
|---|---|---|
| En gorguera rotonda inici | 30.00 | 30.000 |
| En gorguera rotonda final | 30.00 | 30.000 |
| Illetes deflectores rotondes | 17.00 | 17.000 |
|  | 18.00 | 18.000 |
|  | 17.00 | 17.000 |
|  | 21.00 | 21.000 |
| Subtotal |  | 133.000 |
| Total |  | 133 |

**E0708** m2 Marca viària transversal, fletxes, inscripcions i zebrats, pintura acrílica
100.23 m2 × 12.25313 (13.23 amb costos indirectes) = 1326.04

| Amidament | Uts. | Llarg | Ample | Parcial |
|---|---|---|---|---|
| Zebrejats | 78.00 |  |  | 78.000 |
| Stops | 1.23 | 5.00 |  | 6.150 |
| Cediu pas | 1.43 | 6.00 |  | 8.580 |
| Passos vianants trams central | 15.00 |  | 0.50 | 7.500 |
| Subtotal |  |  |  | 100.230 |
| Total |  |  |  | 100.23 |

**E07083** m2 Pintura en paviments de color a determinar i retrorreflectant
161.5 m2 × 8.4585 (9.14 amb costos indirectes) = 1476.11
Pintat sobre paviment bituminós o de formigó amb pintura acrílica de color a determinar per la Direcció d'Obra amb microesferes de vidre, aplicada amb màquina d'accionament manual, totalment acabada.

| Codi | Ut | Descripció | Rendiment | Preu | Import |
|---|---|---|---|---|---|
| M0224 | h | Màquina pintura bandes autop. | 0.02 | 41.57 | 0.83140 |
| M0220 | h | Escombradora autopropulsada | 0.002 | 42.15 | 0.08430 |
| O0110 | h | Peó | 0.2 | 20.41 | 4.08200 |
| O0101 | h | Cap de colla | 0.04 | 26.02 | 1.04080 |
| P14223 | kg | Pintura color (material) | 1 | 2.42 | 2.42000 |
|  |  | Total |  |  | 8.4585 |

| Amidament | Uts. | Llarg | Ample | Parcial |
|---|---|---|---|---|
| Ileltes deflectores | 12.50 |  |  | 12.500 |
|  | 12.40 |  |  | 12.400 |
|  | 11.00 |  |  | 11.000 |
|  | 13.60 |  |  | 13.600 |
| Creuaments carril bici accessps |  | 15.00 | 2.00 | 30.000 |
|  |  | 18.00 | 2.00 | 36.000 |
|  |  | 23.00 | 2.00 | 46.000 |
| Subtotal |  |  |  | 161.500 |
| Total |  |  |  | 161.5 |

#### 01.01.08.02 SENYALITZACIÓ VERTICAL
Import: 17945.93

**E07311** u Trasllat de senyal existent
2 u × 37.60132 (40.61 amb costos indirectes) = 81.22
Trasllat de senyal existent, inclòs fonamentació.

| Codi | Ut | Descripció | Rendiment | Preu | Import |
|---|---|---|---|---|---|
| M0212B | h | Camió de trabuc 16 m³ | 0.1 | 45.4 | 4.54000 |
| O0101 | h | Cap de colla | 0.1 | 26.02 | 2.60200 |
| O0110 | h | Peó | 0.4 | 20.41 | 8.16400 |
| P1609 | m3 | Excavació de terres | 0.18 | 11.12 | 2.00160 |
| E0502 | m3 | Formigó HM-20 fonaments | 0.18 | 112.7429 | 20.29372 |
|  |  | Total |  |  | 37.60132 |

| Amidament | Uts. | Parcial |
|---|---|---|
| Prev. | 2.00 | 2.000 |
| Total |  | 2 |

**E0729** u Fonamentació de senyals
44 u × 35.21452 (38.03 amb costos indirectes) = 1673.32
Fonamentació de senyals, segons plànols, inclòs l'excavació, totalment acabada.

| Codi | Ut | Descripció | Rendiment | Preu | Import |
|---|---|---|---|---|---|
| O0101 | h | Cap de colla | 0.12 | 26.02 | 3.12240 |
| O0110 | h | Peó | 0.48 | 20.41 | 9.79680 |
| P1609 | m3 | Excavació de terres | 0.18 | 11.12 | 2.00160 |
| E0502 | m3 | Formigó HM-20 fonaments | 0.18 | 112.7429 | 20.29372 |
|  |  | Total |  |  | 35.21452 |

| Amidament | Uts. | Parcial |
|---|---|---|
| Triangulars | 15.00 | 15.000 |
| Circulars | 21.00 | 21.000 |
| Octogonals | 7.00 | 7.000 |
| Fites quilomètriques | 1.00 | 1.000 |
| Total |  | 44 |

**E0739** m Suport rectangular d'acer galvanitzat de 100x50x3 mm.
44 m × 23.8349 (25.74 amb costos indirectes) = 1132.56
Suport rectangular d'acer galvanitzat de 100x50x3 mm.,col·locat.

| Codi | Ut | Descripció | Rendiment | Preu | Import |
|---|---|---|---|---|---|
| O0102 | h | Oficial 1ª | 0.05 | 24.56 | 1.22800 |
| O0110 | h | Peó | 0.09 | 20.41 | 1.83690 |
| P1439 | m | Suport acer galv. 100x50x3 mm (material) | 1 | 20.77 | 20.77000 |
|  |  | Total |  |  | 23.8349 |

| Amidament | Uts. | Parcial |
|---|---|---|
| Triangulars | 15.00 | 15.000 |
| Circulars | 21.00 | 21.000 |
| Octogonals | 7.00 | 7.000 |
| Fites quilomètriques | 1.00 | 1.000 |
| Subtotal |  | 44.000 |
| Total |  | 44 |

**E0709** u Placa reflectora triangular L=90 cm., nivell 2 HIP
15 u × 89.87 (97.06 amb costos indirectes) = 1455.90
Placa reflectora triangular de 90 cm. de costat, per a senyals de trànsit, nivell 2 HIP, inclòs ancoratges i cargoleria.

| Codi | Ut | Descripció | Rendiment | Preu | Import |
|---|---|---|---|---|---|
| O0102 | h | Oficial 1ª | 0.175 | 24.56 | 4.29800 |
| O0110 | h | Peó | 0.2 | 20.41 | 4.08200 |
| P1401 | u | Placa triang. reflect. 90 cm. (material) | 1 | 81.49 | 81.49000 |
|  |  | Total |  |  | 89.87 |

| Amidament | Uts. | Parcial |
|---|---|---|
| Segons plànol 11A full 1 de 2 | 6.00 | 6.000 |
| Segons plànol 11A full 2 de 2 | 9.00 | 9.000 |
| Subtotal |  | 15.000 |
| Total |  | 15 |

**E0711** u Placa reflectora circular Ø60 cm, nivell 2 HIP
21 u × 84.21 (90.95 amb costos indirectes) = 1909.95
Placa reflectora circular de 60 cm. de diàmetre, per a senyals de trànsit, nivell 2 HIP, inclòs ancoratges i cargoleria.

| Codi | Ut | Descripció | Rendiment | Preu | Import |
|---|---|---|---|---|---|
| O0102 | h | Oficial 1ª | 0.175 | 24.56 | 4.29800 |
| O0110 | h | Peó | 0.2 | 20.41 | 4.08200 |
| P1403 | u | Placa circular reflect. 60 cm. (material) | 1 | 75.83 | 75.83000 |
|  |  | Total |  |  | 84.21 |

| Amidament | Uts. | Parcial |
|---|---|---|
| Segons plànol 11A full 1 de 2 | 9.00 | 9.000 |
| Segons plànol 11A full 2 de 2 | 12.00 | 12.000 |
| Subtotal |  | 21.000 |
| Total |  | 21 |

**E0713** u Placa reflectora octogonal 60 cm. doble apotema, nivell 2 HIP
7 u × 100.67 (108.72 amb costos indirectes) = 761.04
Placa reflectora octogonal de 60 cm. de doble apotema, per a senyals de trànsit, nivell 2 HIP, inclòs ancoratges i cargoleria.

| Codi | Ut | Descripció | Rendiment | Preu | Import |
|---|---|---|---|---|---|
| O0110 | h | Peó | 0.2 | 20.41 | 4.08200 |
| O0102 | h | Oficial 1ª | 0.175 | 24.56 | 4.29800 |
| P1420 | u | Placa octog. reflect. 60 cm. (material) | 1 | 92.29 | 92.29000 |
|  |  | Total |  |  | 100.67 |

| Amidament | Uts. | Parcial |
|---|---|---|
| Segons plànol 11A full 1 de 2 | 3.00 | 3.000 |
| Segons plànol 11A full 2 de 2 | 4.00 | 4.000 |
| Subtotal |  | 7.000 |
| Total |  | 7 |

**E0723** u Fita quilomètrica amb placa reflectora de 40x60 cm, nivell 2 HIP
2 u × 203.4478 (219.72 amb costos indirectes) = 439.44
Fita quilomètrica, amb placa reflectora de 600x400 mm, nivell 2 HIP, inclòs les 2 plaques, suports, ancoratges i cargoleria, totalment col·locada
.

| Codi | Ut | Descripció | Rendiment | Preu | Import |
|---|---|---|---|---|---|
| O0110 | h | Peó | 0.2 | 20.41 | 4.08200 |
| O0102 | h | Oficial 1ª | 0.18 | 24.56 | 4.42080 |
| P1439 | m | Suport acer galv. 100x50x3 mm | 2.5 | 20.77 | 51.92500 |
| P1431 | u | Placa qm. refl. 40x60 cm (material) | 2 | 71.51 | 143.02000 |
|  |  | Total |  |  | 203.4478 |

| Amidament | Uts. | Parcial |
|---|---|---|
| PK 1+000 | 2.00 | 2.000 |
| Total |  | 2 |

**E0730** u Fonamentació de cartell de pre-senyalització
12 u × 162.2649 (175.25 amb costos indirectes) = 2103.00
Fonamentació de cartell de pre-senyalització, totalment acabada.

| Codi | Ut | Descripció | Rendiment | Preu | Import |
|---|---|---|---|---|---|
| O0101 | h | Cap de colla | 0.12 | 26.02 | 3.12240 |
| O0110 | h | Peó | 1.2 | 20.41 | 24.49200 |
| O0102 | h | Oficial 1ª | 0.36 | 24.56 | 8.84160 |
| P1609 | m3 | Excavació de terres | 1.175 | 11.12 | 13.06600 |
| E0502 | m3 | Formigó HM-20 fonaments | 1 | 112.7429 | 112.74290 |
|  |  | Total |  |  | 162.2649 |

| Amidament | Uts. | Parcial |
|---|---|---|
| Total senyals indicatives | 12.00 | 12.000 |
| Total |  | 12 |

**E0745** m Pal d'alumini anoditzat color plata, Ø90 mm. MC
22.35 m × 33.4249 (36.1 amb costos indirectes) = 806.84
Pal d'alumini anoditzat color plata, estriat, de 90 mm. de diàmetre MC, col·locat.

| Codi | Ut | Descripció | Rendiment | Preu | Import |
|---|---|---|---|---|---|
| O0110 | h | Peó | 0.09 | 20.41 | 1.83690 |
| O0102 | h | Oficial 1ª | 0.05 | 24.56 | 1.22800 |
| P1472 | m | Pal alumini diàmetre 90 mm. MC (material) | 1 | 30.36 | 30.36000 |
|  |  | Total |  |  | 33.4249 |

| Amidament | Uts. | Llarg | Parcial |
|---|---|---|---|
| Senyal 2 | 3.15 |  | 3.150 |
| Senyal 3 | 3.40 |  | 3.400 |
| Senyal 5 | 2.05 | 2.00 | 4.100 |
| Senyal 6 | 3.25 | 2.00 | 6.500 |
| Senyal 7 | 1.60 |  | 1.600 |
| Senyal 8 | 2.05 |  | 2.050 |
| Senyal 10 | 1.55 |  | 1.550 |
| Total |  |  | 22.35 |

**E0746** m Pal d'alumini anoditzat color plata, Ø114 mm. MD
19.84 m × 38.2649 (41.33 amb costos indirectes) = 819.99
Pal d'alumini anoditzat color plata, estriat, de 114 mm. de diàmetre MD, col·locat.

| Codi | Ut | Descripció | Rendiment | Preu | Import |
|---|---|---|---|---|---|
| O0110 | h | Peó | 0.09 | 20.41 | 1.83690 |
| O0102 | h | Oficial 1ª | 0.05 | 24.56 | 1.22800 |
| P14730 | m | Pal alumini diàmetre 114 mm. MD (material) | 1 | 35.2 | 35.20000 |
|  |  | Total |  |  | 38.2649 |

| Amidament | Uts. | Llarg | Parcial |
|---|---|---|---|
| Senyal 1 | 2.03 |  | 2.030 |
| Senyal 4 | 2.35 |  | 2.350 |
| Senyal 5 | 2.35 | 2.00 | 4.700 |
| Senyal 7 | 2.35 |  | 2.350 |
| Senyal 8 | 2.35 |  | 2.350 |
| Senyal 9 | 1.68 |  | 1.680 |
| Senyal 10 | 2.35 |  | 2.350 |
| Senyal 11 | 2.03 |  | 2.030 |
| Subtotal |  |  | 19.840 |
| Total |  |  | 19.84 |

**E07463** m Pal d'alumini anoditzat color plata, Ø140 mm. MG
9.4 m × 133.1849 (143.84 amb costos indirectes) = 1352.10
Pal d'alumini anoditzat color plata, estriat, de 140 mm. de diàmetre MG, col·locat.

| Codi | Ut | Descripció | Rendiment | Preu | Import |
|---|---|---|---|---|---|
| O0102 | h | Oficial 1ª | 0.05 | 24.56 | 1.22800 |
| O0110 | h | Peó | 0.09 | 20.41 | 1.83690 |
| P14733 | m | Pal alumini diàmetre 140 mm. MG (material) | 1 | 130.12 | 130.12000 |
|  |  | Total |  |  | 133.1849 |

| Amidament | Uts. | Parcial |
|---|---|---|
| Senyal 1 | 2.35 | 2.350 |
| Senyal 4 | 2.35 | 2.350 |
| Senyal 9 | 2.35 | 2.350 |
| Senyal 11 | 2.35 | 2.350 |
| Subtotal |  | 9.400 |
| Total |  | 9.4 |

**E0756** m2 Placa d'alumini >0,25 m² i <0,50 m², nivell 2 HIP, amb abraçadores
.48 m2 × 252.745 (272.96 amb costos indirectes) = 131.02
Placa d'alumini superior a 0,25 m² i fins a 0,50 m², per a d'orientació, amb revestiment reflectant HIP nivell 2, inclosos abraçadores d'unió al suport i cargoleria corresponent, totalment col·locada.

| Codi | Ut | Descripció | Rendiment | Preu | Import |
|---|---|---|---|---|---|
| O0102 | h | Oficial 1ª | 0.3 | 24.56 | 7.36800 |
| O0110 | h | Peó | 0.4 | 20.41 | 8.16400 |
| O0101 | h | Cap de colla | 0.15 | 26.02 | 3.90300 |
| P1496 | m2 | Placa d'alumini de 0,25 a 0,50 m2 (material) | 1 | 233.31 | 233.31000 |
|  |  | Total |  |  | 252.745 |

| Amidament | Uts. | Parcial |
|---|---|---|
| Senyal 3 | 0.16 | 0.160 |
| Senyal 4 | 0.16 | 0.160 |
| Senyal 8 | 0.16 | 0.160 |
| Subtotal |  | 0.480 |
| Total |  | .48 |

**E0757** m2 Placa d'alumini >0,50 m² i <1,00 m², nivell 2 HIP, amb abraçadores
3.02 m2 × 211.335 (228.24 amb costos indirectes) = 689.28
Placa d'alumini superior a 0,50 m² i fins a 1,00 m², per a senyals de trànsit d'orientació, amb revestiment reflectant HIP nivell 2, inclosos abraçadores d'unió al suport i cargoleria corresponent, totalment col·locada.

| Codi | Ut | Descripció | Rendiment | Preu | Import |
|---|---|---|---|---|---|
| O0102 | h | Oficial 1ª | 0.3 | 24.56 | 7.36800 |
| O0101 | h | Cap de colla | 0.15 | 26.02 | 3.90300 |
| O0110 | h | Peó | 0.4 | 20.41 | 8.16400 |
| P14970 | m2 | Placa d'alumini de 0,50 m2 a 1,00 m2 (material) | 1 | 191.9 | 191.90000 |
|  |  | Total |  |  | 211.335 |

| Amidament | Uts. | Parcial |
|---|---|---|
| Senyal 2 | 0.90 | 0.900 |
| Senyal 3 | 0.71 | 0.710 |
| Senyal 8 | 1.41 | 1.410 |
| Subtotal |  | 3.020 |
| Total |  | 3.02 |

**E0758** m2 Placa d'alumini >1,00 m² i <1,50 m², nivell 2 HIP, amb abraçadores
6.32 m2 × 162.855 (175.88 amb costos indirectes) = 1111.56
Placa d'alumini superior a 1,00 m² i fins a 1,50 m², per a senyals de trànsit d'orientació, amb revestiment reflectant HIP nivell 2, inclosos abraçadores d'unió al suport i cargoleria corresponent, totalment col·locada.

| Codi | Ut | Descripció | Rendiment | Preu | Import |
|---|---|---|---|---|---|
| O0110 | h | Peó | 0.4 | 20.41 | 8.16400 |
| O0101 | h | Cap de colla | 0.15 | 26.02 | 3.90300 |
| O0102 | h | Oficial 1ª | 0.3 | 24.56 | 7.36800 |
| P14972 | m2 | Placa d'alumini superior a 1,50 m2 (material) | 1 | 143.42 | 143.42000 |
|  |  | Total |  |  | 162.855 |

| Amidament | Uts. | Llarg | Parcial |
|---|---|---|---|
| Senyal 4 | 2.24 |  | 2.240 |
| Senyal 5 | 1.02 | 2.00 | 2.040 |
| Senyal 6 | 1.02 | 2.00 | 2.040 |
| Subtotal |  |  | 6.320 |
| Total |  |  | 6.32 |

**E07581** m2 Placa d'alumini >1,50 m² , nivell 2 HIP, amb abraçadores
11.17 m2 × 160.835 (173.7 amb costos indirectes) = 1940.23
Placa d'alumini superior a 1,50 m² , per a senyals de trànsit d'orientació, amb revestiment reflectant HIP nivell 2, inclosos abraçadores d'unió al suport i cargoleria corresponent, totalment col·locada.

| Codi | Ut | Descripció | Rendiment | Preu | Import |
|---|---|---|---|---|---|
| O0102 | h | Oficial 1ª | 0.3 | 24.56 | 7.36800 |
| O0110 | h | Peó | 0.4 | 20.41 | 8.16400 |
| O0101 | h | Cap de colla | 0.15 | 26.02 | 3.90300 |
| P14973 | m2 | Placa d'alumini superior a 1,50 m2 (material) | 1 | 141.4 | 141.40000 |
|  |  | Total |  |  | 160.835 |

| Amidament | Uts. | Parcial |
|---|---|---|
| Senyal 1 | 3.00 | 3.000 |
| Senyal 7 | 1.76 | 1.760 |
| Senyal 9 | 2.62 | 2.620 |
| Senyal 10 | 1.65 | 1.650 |
| Senyal 11 | 2.14 | 2.140 |
| Subtotal |  | 11.170 |
| Total |  | 11.17 |

**E07441** u Base d'acer galvanitzat per a suport de 90 mm.
4 u × 106.0849 (114.57 amb costos indirectes) = 458.28
Base d'acer galvanitzat per a suport de 90 mm. col·locada.

| Codi | Ut | Descripció | Rendiment | Preu | Import |
|---|---|---|---|---|---|
| O0102 | h | Oficial 1ª | 0.05 | 24.56 | 1.22800 |
| O0110 | h | Peó | 0.09 | 20.41 | 1.83690 |
| P14711 | u | Base d'acer galvanit. suport 90 mm. (material) | 1 | 103.02 | 103.02000 |
|  |  | Total |  |  | 106.0849 |

| Amidament | Uts. | Llarg | Parcial |
|---|---|---|---|
| Senyal 2 | 1.00 |  | 1.000 |
| Senyal 3 | 1.00 |  | 1.000 |
| Senyal 6 | 1.00 | 2.00 | 2.000 |
| Total |  |  | 4 |

**E07442** u Base d'acer galvanitzat per a suport de 114 mm.
3 u × 126.8149 (136.96 amb costos indirectes) = 410.88
Base d'acer galvanitzat per a suport de 114 mm. col·locada.

| Codi | Ut | Descripció | Rendiment | Preu | Import |
|---|---|---|---|---|---|
| O0102 | h | Oficial 1ª | 0.05 | 24.56 | 1.22800 |
| O0110 | h | Peó | 0.09 | 20.41 | 1.83690 |
| P14712 | u | Base d'acer galvanit. suport 114 mm. (material) | 1 | 123.75 | 123.75000 |
|  |  | Total |  |  | 126.8149 |

| Amidament | Uts. | Llarg | Parcial |
|---|---|---|---|
| Senyal 5 | 1.00 | 2.00 | 2.000 |
| Senyal 6 | 1.00 |  | 1.000 |
| Total |  |  | 3 |

**E07443** u Base d'acer galvanitzat per a suport de 140 mm.
4 u × 154.9349 (167.33 amb costos indirectes) = 669.32
Base d'acer galvanitzat per a suport de 140 mm., col·locada.

| Codi | Ut | Descripció | Rendiment | Preu | Import |
|---|---|---|---|---|---|
| O0102 | h | Oficial 1ª | 0.05 | 24.56 | 1.22800 |
| O0110 | h | Peó | 0.09 | 20.41 | 1.83690 |
| P14713 | u | Base d'acer galvanit. suport 140 mm. (material) | 1 | 151.87 | 151.87000 |
|  |  | Total |  |  | 154.9349 |

| Amidament | Uts. | Parcial |
|---|---|---|
| Senyal 1 | 1.00 | 1.000 |
| Senyal 4 | 1.00 | 1.000 |
| Senyal 9 | 1.00 | 1.000 |
| Senyal 11 | 1.00 | 1.000 |
| Subtotal |  | 4.000 |
| Total |  | 4 |

#### 01.01.08.03 SISTEMES DE CONTENCIÓ
Import: 46987.98

**E0736N** m Barrera de seguretat metàl·lica simple sense separador, tipus AS-BLB.H (C4) o similar termolacada
712 m × 50.8571 (54.93 amb costos indirectes) = 39110.16
Barrera de seguretat metàl·lica simple sense separador, tipus AS-BLB.H (C4) o similar, amb nivell de contenció N2, índex de severitat A, amplària de treball W4 i deflexió dinàmica 1,1 m, segons UNE-EN 1317-2, amb un perfil longitudinal de secció de doble ona i pals de perfil ´´en C´´ tipus CPN C-120 de 1,4 m de longitud cada 4m, termolacada en RAL verd-marró a definir per la Direcció d'Obra, inclòs enclavament en terres o formigó, soldadures, peça reflectora a dues cares cada 8m, topall final si s'escau, material auxiliar, totalment col·locada en recta o corba de qualsevol radi.

| Codi | Ut | Descripció | Rendiment | Preu | Import |
|---|---|---|---|---|---|
| M0253 | h | Màquina per a clavar muntants metàl·lics (maquinària) | 0.06 | 43.97 | 2.63820 |
| M0214 | h | Camió grua 12 tn | 0.03 | 42.07 | 1.26210 |
| O0110 | h | Peó | 0.12 | 20.41 | 2.44920 |
| O0102 | h | Oficial 1ª | 0.12 | 24.56 | 2.94720 |
| O0101 | h | Cap de colla | 0.02 | 26.02 | 0.52040 |
| P14140N | m | Barrera seguretat doble ona termolacada (material) | 1 | 34.5 | 34.50000 |
| P1424 | u | Part proporc. mater. barreres (material) | 1 | 6.54 | 6.54000 |
|  |  | Total |  |  | 50.8571 |

| Amidament | Uts. | Parcial |
|---|---|---|
| MD. PK 0+120 a PK 0+168 | 36.00 | 36.000 |
| MD. PK 0+280 a PK 0+330 | 56.00 | 56.000 |
| MD. PK 0+380 a PK 0+540 | 172.00 | 172.000 |
| ME. PK 0+390 a PK 0+520 | 164.00 | 164.000 |
| MD. PK 0+540 a PK 0+687 | 180.00 | 180.000 |
| ME. PK 0+580 a PK 0+687 | 104.00 | 104.000 |
| Subtotal |  | 712.000 |
| Total |  | 712 |

**E07368Z** u Extrem de 4,32 m de barrera de seguretat metàl·lica
2 u × 506.66 (547.19 amb costos indirectes) = 1094.38
Extrem de 4,32 m mínim de barrera de seguretat metàl·lica de qualsevol tipus, amb abatiment o encastament en talús del desmunt, galvanitzada en calent i termolacada en RAL verd-marró a definir per la Propietat, incloent tanca de secció doble ona, pals cada 2 m, xapes de reforç, peça en angle, topall final, elements de fixació, peça reflectora a dues cares, inclòs enclavament i soldadures, totalment col·locat.

| Codi | Ut | Descripció | Rendiment | Preu | Import |
|---|---|---|---|---|---|
| M0214 | h | Camió grua 12 tn | 0.75 | 42.07 | 31.55250 |
| M0253 | h | Màquina per a clavar muntants metàl·lics | 0.75 | 43.97 | 32.97750 |
| O0102 | h | Oficial 1ª | 1.5 | 24.56 | 36.84000 |
| O0101 | h | Cap de colla | 0.75 | 26.02 | 19.51500 |
| O0110 | h | Peó | 1.5 | 20.41 | 30.61500 |
| P1424 | u | Part proporc. mater. barreres | 4 | 6.54 | 26.16000 |
| P14452 | u | Extrem de 4,32 metres (material) | 1 | 329 | 329.00000 |
|  |  | Total |  |  | 506.66 |

**E07364Z** u Extrem de 8 m de barrera de seguretat metàl·lica
8 u × 785.12 (847.93 amb costos indirectes) = 6783.44
Extrem de 8 m mínim de barrera de seguretat metàl·lica de qualsevol tipus, amb abatiment o encastament en talús del desmunt, galvanitzada en calent i termolacada en RAL verd-marró a definir per la Propietat, incloent tanca de secció doble ona, pals cada 2 m, xapes de reforç, peça en angle, topall final, elements de fixació, peça reflectora a dues cares, inclòs enclavament i soldadures, totalment col·locat.

| Codi | Ut | Descripció | Rendiment | Preu | Import |
|---|---|---|---|---|---|
| M0253 | h | Màquina per a clavar muntants metàl·lics | 0.9 | 43.97 | 39.57300 |
| M0214 | h | Camió grua 12 tn | 0.9 | 42.07 | 37.86300 |
| O0101 | h | Cap de colla | 0.9 | 26.02 | 23.41800 |
| O0110 | h | Peó | 1.8 | 20.41 | 36.73800 |
| O0102 | h | Oficial 1ª | 1.8 | 24.56 | 44.20800 |
| P1424 | u | Part proporc. mater. barreres | 8 | 6.54 | 52.32000 |
| P14450 | u | Extrem de 8 metres (material) | 1 | 551 | 551.00000 |
|  |  | Total |  |  | 785.12 |

| Amidament | Uts. | Parcial |
|---|---|---|
| MD. PK 0+120 a PK 0+168 | 2.00 | 2.000 |
| MD. PK 0+280 a PK 0+330 | 2.00 | 2.000 |
| MD. PK 0+380 a PK 0+540 | 2.00 | 2.000 |
| MD. PK 0+540 a PK 0+687 | 2.00 | 2.000 |
| Subtotal |  | 8.000 |
| Total |  | 8 |

### 01.01.09 REPOSICIÓ DE SERVEIS
Import: 127195.89

#### 01.01.09.01 ENLLUMENAT
Import: 11830.91

**E0305** m3 Excavació rases i pous, mitjans mecànics, cànon abocador
42 m3 × 11.7678 (12.71 amb costos indirectes) = 533.82

| Amidament | Uts. | Llarg | Ample | Parcial |
|---|---|---|---|---|
| Reposición cruce y 5 farolas | 105.00 | 0.50 | 0.80 | 42.000 |
| Total |  |  |  | 42 |

**E102041** u Desplaçament de fanal, inclòs base de fonamentació.
6 u × 591.7 (639.04 amb costos indirectes) = 3834.24
Desmuntatge, apilament i muntatge de fanal, inclou la demolició de la base de formigó del fanal existent, l'excavació i construcció de la nova base de formigó, inclosos els perns; el desplaçament del punt de connexionat (tub 90mm, cable de coure nu 35mm, nou cablejat, etc), la reposició de panot i tots i tots els treballs i materials necessaris.

| Codi | Ut | Descripció | Rendiment | Preu | Import |
|---|---|---|---|---|---|
| M0214 | h | Camió grua 12 tn | 2 | 42.07 | 84.14000 |
| O0101 | h | Cap de colla | 0.5 | 26.02 | 13.01000 |
| O0110 | h | Peó | 3 | 20.41 | 61.23000 |
| O0102 | h | Oficial 1ª | 2 | 24.56 | 49.12000 |
| P1230 | m | Tub PVC DN110 mm., PN 16 (material) | 1 | 3.06 | 3.06000 |
| P0503 | m3 | Formigó HM-20 posat a l'obra | 1.5 | 95 | 142.50000 |
| P10209 | pp | Petit material | 8 | 29.83 | 238.64000 |
|  |  | Total |  |  | 591.7 |

| Amidament | Uts. | Parcial |
|---|---|---|
| PK 0+000 a PK 0+140. MD | 4.00 | 4.000 |
| Ramals roronda inici | 2.00 | 2.000 |
| Subtotal |  | 6.000 |
| Total |  | 6 |

**E12101** u Pericó registre 45x45x60 cm, amb tapa (semàf i enllum, s/base formigó)
3 u × 90.32965 (97.56 amb costos indirectes) = 292.68
Pericó de registre de dimensions de 45x45x60 cm interiors mínims, per a instal·lacions semafòriques o d'enllumenat, inclòs marc i tapa de fosa dúctil classe B-125 , de tipus prefabricat o elaborat in siut amb parets de maó calat ´´gero´´ arrebossat i acabat lliscat interior, col·locat sobre solera de graves.

| Codi | Ut | Descripció | Rendiment | Preu | Import |
|---|---|---|---|---|---|
| O0110 | h | Peó | 0.9 | 20.41 | 18.36900 |
| O0102 | h | Oficial 1ª | 0.45 | 24.56 | 11.05200 |
| O0101 | h | Cap de colla | 0.09 | 26.02 | 2.34180 |
| P0841 | m2 | EnlluÏment parets exteriors (material) | 1.08 | 20.01 | 21.61080 |
| P06207 | u | Tapa fosa 480x480x30, marc 500x500, classe B-125 (material) | 1 | 18.07 | 18.07000 |
| P0805 | u | Maó massís 29x14x5 cm. a rev. (material) | 100 | 0.12 | 12.00000 |
| E0108 | m3 | Morter de ciment elaborat a l'obra | 0.1 | 68.8605 | 6.88605 |
|  |  | Total |  |  | 90.32965 |

| Amidament | Ample | Parcial |
|---|---|---|
| Extrems creaument vial | 2.00 | 2.000 |
| Final reposició variant | 1.00 | 1.000 |
| Subtotal |  | 3.000 |
| Total |  | 3 |

**E111566** u Llumenera model VMAX 70 W LED (Carandini)
5 u × 405.9865 (438.47 amb costos indirectes) = 2192.35
Llumenera model VMAX VMX.L074.V2.X2L3.SE2.C9.LRD-Protect làmpades de 70 W LED incloses

| Codi | Ut | Descripció | Rendiment | Preu | Import |
|---|---|---|---|---|---|
| M0214 | h | Camió grua 12 tn | 0.5 | 42.07 | 21.03500 |
| O0102 | h | Oficial 1ª | 1.05 | 24.56 | 25.78800 |
| O0101 | h | Cap de colla | 0.15 | 26.02 | 3.90300 |
| O0110 | h | Peó | 1.05 | 20.41 | 21.43050 |
| P10209 | pp | Petit material | 1 | 29.83 | 29.83000 |
| P990190 | u | Lluminària Vmax (material) | 1 | 304 | 304.00000 |
|  |  | Total |  |  | 405.9865 |

| Amidament | Uts. | Parcial |
|---|---|---|
| Faroles existents a desplaçar. Col·locació llumenera | 5.00 | 5.000 |
| Total |  | 5 |

**E10103** m Conductor coure tetrapolar 4x10 mm2 soterrada
105 m × 7.54 (8.14 amb costos indirectes) = 854.70
Conductor de coure tetrapolar 4x10 mm2, de designació UNE RV 0,6/1 kV, col·locat en línia d'enllumenat soterrada, allotjat en tub corrugat.

| Codi | Ut | Descripció | Rendiment | Preu | Import |
|---|---|---|---|---|---|
| O0101 | h | Cap de colla | 0.01 | 26.02 | 0.26020 |
| O0110 | h | Peó | 0.04 | 20.41 | 0.81640 |
| O0102 | h | Oficial 1ª | 0.04 | 24.56 | 0.98240 |
| P10103 | m | Conductor Cu tetrapolar 4x10 rv 0,6/1 kV (material) | 1.05 | 5.22 | 5.48100 |
|  |  | Total |  |  | 7.54 |

| Amidament | Uts. | Parcial |
|---|---|---|
| Reposició 5 faroles existents | 105.00 | 105.000 |
| Total |  | 105 |

**E0502** m3 Formigó HM-20 fonaments
3.6 m3 × 112.7429 (121.76 amb costos indirectes) = 438.34

| Amidament | Uts. | Llarg | Ample | Parcial |
|---|---|---|---|---|
| Creuament nou vial variant Torregassa | 9.00 | 0.50 | 0.80 | 3.600 |
| Total |  |  |  | 3.6 |

**E0317** m3 Rebliment i piconatge rasa, material pròpia obra, inclòs càrrega i transport
38.4 m3 × 4.39145 (4.74 amb costos indirectes) = 182.02

| Amidament | Uts. | Llarg | Ample | Parcial |
|---|---|---|---|---|
| LAteral MD fora traça | 96.00 | 0.50 | 0.80 | 38.400 |
| Total |  |  |  | 38.4 |

**E0920B** m Tub PVC Ø125 PN-16
18 m × 11.8247 (12.77 amb costos indirectes) = 229.86
Tub de PVC Ø125 mm de diàmetre nominal, 16 bar de pressió, inclòs pp de peces especials i accessoris, col·locat.

| Codi | Ut | Descripció | Rendiment | Preu |
|---|---|---|---|---|
| O0102 | h | Oficial 1ª | 0.06 | 24.56 |
| O0110 | h | Peó | 0.06 | 20.41 |
| O0101 | h | Cap de colla | 0.025 | 26.02 |
| P1150 | m | Tub PVC DN125 mm, PN 16 (material) | 1 | 6.52 |
| P1150P1240%U161513000 |  |  | 30 % |  |

| Amidament | Uts. | Llarg | Parcial |
|---|---|---|---|
| En creament nova variant | 9.00 | 2.00 | 18.000 |
| Total |  |  | 18 |

**E09200** m Tub PVC Ø110 PN-16
96 m × 6.2972 (6.8 amb costos indirectes) = 652.80
Tub de PVC Ø110 mm de diàmetre nominal, 16 bar de pressió, inclòs pp de peces especials i accessoris, col·locat.

| Codi | Ut | Descripció | Rendiment | Preu |
|---|---|---|---|---|
| O0101 | h | Cap de colla | 0.02 | 26.02 |
| O0102 | h | Oficial 1ª | 0.04 | 24.56 |
| O0110 | h | Peó | 0.04 | 20.41 |
| P1230 | m | Tub PVC DN110 mm., PN 16 | 1 | 3.06 |
| P1230P1240%U161513000 |  |  | 30 % |  |

| Amidament | Uts. | Parcial |
|---|---|---|
| LAteral MD fora traça | 96.00 | 96.000 |
| Total |  | 96 |

**E101211** m Conductor coure nu de 16 mm2, unipolar soterrada
105 m × 3.1388 (3.39 amb costos indirectes) = 355.95
Conductor de coure nu de 16 mm2, unipolar, col·locat al fons de la rasa i sortint a punts de llum, compresa la part proporcional de tub protector dels sortints i soldadures als punts metàl·lics o a les derivacions.

| Codi | Ut | Descripció | Rendiment | Preu | Import |
|---|---|---|---|---|---|
| O0101 | h | Cap de colla | 0.01 | 26.02 | 0.26020 |
| O0102 | h | Oficial 1ª | 0.03 | 24.56 | 0.73680 |
| O0110 | h | Peó | 0.03 | 20.41 | 0.61230 |
| P101103 | m | Conductor Cu nu unipolar 1x16 mm2 (material) | 1.05 | 0.59 | 0.61950 |
| P10207 | pp | Soldadures a xarxa i petit mat. | 1 | 0.91 | 0.91000 |
|  |  | Total |  |  | 3.1388 |

| Amidament | Uts. | Parcial |
|---|---|---|
| Reposició 5 faroles existents | 105.00 | 105.000 |
| Total |  | 105 |

**E10122** u Piqueta connexió a terra 17,3x500 mm
5 u × 19.28724 (20.83 amb costos indirectes) = 104.15
Piqueta connexió a terra, clavetejada verticalment i connexionada la línia amb soldadura aluminotèrmica.

| Codi | Ut | Descripció | Rendiment | Preu | Import |
|---|---|---|---|---|---|
| O0101 | h | Cap de colla | 0.002 | 26.02 | 0.05204 |
| O0102 | h | Oficial 1ª | 0.04 | 24.56 | 0.98240 |
| O0110 | h | Peó | 0.08 | 20.41 | 1.63280 |
| P10208 | pp | Soldadures pica i llums (IN) | 1 | 4.5 | 4.50000 |
| P10112 | u | Piqueta courejada 17,3x500 mm (material) | 1 | 12.12 | 12.12000 |
|  |  | Total |  |  | 19.28724 |

| Amidament | Uts. | Parcial |
|---|---|---|
| Reposició 5 faroles existents | 5.00 | 5.000 |
| Total |  | 5 |

**E1626** u Legaltizació del nou enllumenat públic
2 u × 1000 (1080 amb costos indirectes) = 2160.00

| Amidament | Uts. | Parcial |
|---|---|---|
| Connexió enllumenat rotonda 1 i 2 | 2.00 | 2.000 |
| Total |  | 2 |

#### 01.01.09.02 AIGUA POTABLE
Import: 30406.21

**PNDITASA01** u Gestió administrativa de l'afecció, desplaçament de fites i protecció de servei aigua CAT
1 u × 5238.1 (5657.15 amb costos indirectes) = 5657.15
Partida alçada a justificar per a la gestió administrativa de l'afecció, desplaçament de fites i protecció de servei aigua CAT

| Amidament | Uts. | Parcial |
|---|---|---|
| Servei 2-0.2 i 2-0.4 | 1.00 | 1.000 |
| Total |  | 1 |

**E0502** m3 Formigó HM-20 fonaments
93.15 m3 × 112.7429 (121.76 amb costos indirectes) = 11341.94

| Amidament | Uts. | Llarg | Ample | Parcial |
|---|---|---|---|---|
| Servei 2-0.2. PK 0+000 a PK 0+220. Protecció canonada CAT. Prev | 220.00 | 1.20 | 0.30 | 79.200 |
| Servei 2-0.4. PK 0+505. ME. Protecció canonada CAT. Prev | 10.00 | 1.50 | 0.30 | 4.500 |
| Servei 2-0.1. Creuament PK 0+005 | 11.50 | 0.50 | 1.00 | 5.750 |
| Servei 2-0.1. Sota panot vorera PK 0+000 | 37.00 | 0.50 | 0.20 | 3.700 |
| Subtotal |  |  |  | 93.150 |
| Total |  |  |  | 93.15 |

**E05172** m2 Malla electrosoldada en acer corrugat B500T 15x15 cm Ø 8 mm
279 m2 × 4.05695 (4.38 amb costos indirectes) = 1222.02

| Amidament | Uts. | Llarg | Parcial |
|---|---|---|---|
| Servei 2-0.2. PK 0+000 a PK 0+220. Protecció canonada CAT. Prev | 220.00 | 1.20 | 264.000 |
| Servei 2-0.4. PK 0+505. ME. Protecció canonada CAT. Prev | 10.00 | 1.50 | 15.000 |
| Subtotal |  |  | 279.000 |
| Total |  |  | 279 |

**E1210** u Pericó registre 45x45x60 cm, amb tapa (aigua potable, base formigó)
9 u × 98.60885 (106.5 amb costos indirectes) = 958.50
Pericó de registre de 40x40x60 cm, amb tapa, totalment acabat

| Codi | Ut | Descripció | Rendiment | Preu | Import |
|---|---|---|---|---|---|
| O0110 | h | Peó | 1 | 20.41 | 20.41000 |
| O0102 | h | Oficial 1ª | 0.5 | 24.56 | 12.28000 |
| O0101 | h | Cap de colla | 0.1 | 26.02 | 2.60200 |
| P0503 | m3 | Formigó HM-20 posat a l'obra | 0.05 | 95 | 4.75000 |
| P0805 | u | Maó massís 29x14x5 cm. a rev. | 100 | 0.12 | 12.00000 |
| P06207 | u | Tapa fosa 480x480x30, marc 500x500, classe B-125 | 1 | 18.07 | 18.07000 |
| P0841 | m2 | Enlluïment parets exteriors | 1.08 | 20.01 | 21.61080 |
| E0108 | m3 | Morter de ciment elaborat a l'obra | 0.1 | 68.8605 | 6.88605 |
|  |  | Total |  |  | 98.60885 |

| Amidament | Uts. | Parcial |
|---|---|---|
| Servei 2-0.1 | 4.00 | 4.000 |
| Servei 2-0.3 | 2.00 | 2.000 |
| Servei 2-0.4 | 3.00 | 3.000 |
| Subtotal |  | 9.000 |
| Total |  | 9 |

**E0212** m2 Demolició de paviment de panots de morter de ciment, transport abocador
22.8 m2 × 5.22112 (5.64 amb costos indirectes) = 128.59

| Amidament | Uts. | Llarg | Parcial |
|---|---|---|---|
| Servei 2-0.1. PK 0+000, ME | 38.00 | 0.60 | 22.800 |
| Total |  |  | 22.8 |

**E0623Z** m2 Paviment de panot 9 pastilles de color gris de 20x20x4 cm, en alineacions corbes, rectes i de qualse
22.8 m2 × 35.57832 (38.42 amb costos indirectes) = 875.98

| Amidament | Uts. | Llarg | Parcial |
|---|---|---|---|
| Servei 2-0.1. PK 0+000, ME | 38.00 | 0.60 | 22.800 |
| Total |  |  | 22.8 |

**E0334** m Tall serra disc paviment mescles bituminoses, formigó o panot, fins 25 cm
16 m × 1.8807 (2.03 amb costos indirectes) = 32.48

| Amidament | Uts. | Llarg | Parcial |
|---|---|---|---|
| Servei 2-0.1. PK 0+008 creuament | 8.00 | 2.00 | 16.000 |
| Total |  |  | 16 |

**E0213** m2 Demolició paviment de mescla bituminosa, mitjans mecànics, fondària 25 cm
4 m2 × 3.35332 (3.62 amb costos indirectes) = 14.48

| Amidament | Uts. | Llarg | Parcial |
|---|---|---|---|
| Servei 2-0.1. PK 0+008 creuament | 8.00 | 0.50 | 4.000 |
| Total |  |  | 4 |

**E0305** m3 Excavació rases i pous, mitjans mecànics, cànon abocador
147.25 m3 × 11.7678 (12.71 amb costos indirectes) = 1871.55

| Amidament | Uts. | Llarg | Ample | Parcial |
|---|---|---|---|---|
| Servei 2-0.1 | 67.50 | 0.50 | 1.00 | 33.750 |
| Servei 2-0.3 | 95.00 | 0.50 | 1.00 | 47.500 |
| Servei 2-0.5 | 132.00 | 0.50 | 1.00 | 66.000 |
| Subtotal |  |  |  | 147.250 |
| Total |  |  |  | 147.25 |

**E0601** m3 Base granular de tot-u artificial, amb motoanivelladora
9.25 m3 × 24.06496 (25.99 amb costos indirectes) = 240.41

| Amidament | Uts. | Llarg | Ample | Parcial |
|---|---|---|---|---|
| Servei 2-0.1. Sota tram vorera | 37.00 | 0.50 | 0.50 | 9.250 |
| Total |  |  |  | 9.25 |

**E0322** m3 Arena de riu en recobriment de tubs D<5 mm rentada
44.175 m3 × 19.24185 (20.78 amb costos indirectes) = 917.96

| Amidament | Uts. | Llarg | Ample | Parcial |
|---|---|---|---|---|
| Servei 2-0.1 | 67.50 | 0.50 | 0.30 | 10.125 |
| Servei 2-0.3 | 95.00 | 0.50 | 0.30 | 14.250 |
| Servei 2-0.5 | 132.00 | 0.50 | 0.30 | 19.800 |
| Subtotal |  |  |  | 44.175 |
| Total |  |  |  | 44.175 |

**E0317** m3 Rebliment i piconatge rasa, material pròpia obra, inclòs càrrega i transport
84.375 m3 × 4.39145 (4.74 amb costos indirectes) = 399.94

| Amidament | Uts. | Llarg | Ample | Alt | Parcial |
|---|---|---|---|---|---|
| Servei 2-0.1 | 67.50 | 0.50 | 0.70 |  | 23.625 |
| Servei 2-0.3 | 95.00 | 0.50 | 0.70 |  | 33.250 |
| Servei 2-0.5 | 132.00 | 0.50 | 0.70 |  | 46.200 |
| Dte tot-ú artificial servei 2-0.1 |  |  |  | -9.25 | -9.250 |
| Dte formió servei 2-0.1 |  |  |  | -9.45 | -9.450 |
| Subtotal |  |  |  |  | 84.375 |
| Total |  |  |  |  | 84.375 |

**E0873** m Tub de PP corrugat doble capa Ø250 mm
88 m × 20.098 (21.71 amb costos indirectes) = 1910.48

| Amidament | Uts. | Parcial |
|---|---|---|
| Servei 2-0.1 | 12.00 | 12.000 |
| Servei 2-0.3 | 76.00 | 76.000 |
| Subtotal |  | 88.000 |
| Total |  | 88 |

**E101312** m Subministrament i col·locació de cinta senyalitzadora aigua
294.5 m × 1.1975 (1.29 amb costos indirectes) = 379.91
Subministrament i col·locació de cinta de senyalització d'avís de canalització d'aigua de PVC de color blau i 200 mm d'amplada, disposada a una profunditat mínima a 0,10 m del paviment acabat i a 0,25 m sobre la generatriu superior del tub.

| Codi | Ut | Descripció | Rendiment | Preu | Import |
|---|---|---|---|---|---|
| O0110 | h | Peó | 0.02 | 20.41 | 0.40820 |
| O0101 | h | Cap de colla | 0.015 | 26.02 | 0.39030 |
| PE0001 | m | Cinta senyalitzadora PVC 200 mm color blau (material) | 1.05 | 0.38 | 0.39900 |
|  |  | Total |  |  | 1.1975 |

| Amidament | Uts. | Parcial |
|---|---|---|
| Servei 2-0.1 | 67.50 | 67.500 |
| Servei 2-0.3 | 95.00 | 95.000 |
| Servei 2-0.5 | 132.00 | 132.000 |
| Subtotal |  | 294.500 |
| Total |  | 294.5 |

**E9933** u Connexió de servei d'aigua tubs <DN110 mm
6 u × 144.1528 (155.69 amb costos indirectes) = 934.14
Connexió de servei d'aigua, inclòs tall subministrament, excavació en els punts de tall, maneguets d'unió i rebliment amb sorra.

| Codi | Ut | Descripció | Rendiment | Preu | Import |
|---|---|---|---|---|---|
| A0901 | pp | Elements de muntatge | 1 | 0.18 | 0.18000 |
| A0905 | pp | Accessoris per a tub de polietilè (material) | 0.1 | 15.15 | 1.51500 |
| M0207 | h | Retroexcavadora 100 hp | 0.5 | 59.41 | 29.70500 |
| O0101 | h | Cap de colla | 0.025 | 26.02 | 0.65050 |
| O0102 | h | Oficial 1ª | 1 | 24.56 | 24.56000 |
| O0110 | h | Peó | 2 | 20.41 | 40.82000 |
| P03150 | m3 | Sorra de riu a peu d'obra | 0.17 | 13.19 | 2.24230 |
| P1609 | m3 | Excavació de terres | 4 | 11.12 | 44.48000 |
|  |  | Total |  |  | 144.1528 |

| Amidament | Uts. | Parcial |
|---|---|---|
| Servei 2-0.1 | 2.00 | 2.000 |
| Servei 2-0.3 | 2.00 | 2.000 |
| Servei 2-0.4 | 2.00 | 2.000 |
| Subtotal |  | 6.000 |
| Total |  | 6 |

**E09200** m Tub PVC Ø110 PN-16
67.5 m × 6.2972 (6.8 amb costos indirectes) = 459.00

| Amidament | Uts. | Parcial |
|---|---|---|
| Servei 2-0.1 | 67.50 | 67.500 |
| Total |  | 67.5 |

**E09105** m Tub PEAD Ø75 PN-16
95 m × 4.87951 (5.27 amb costos indirectes) = 500.65
Tub de polietilè d'alta densitat PE-100, de Ø75 mm de diàmetre nominal, de 16 bar de pressió nominal, inclòs pp de peces especials i accessoris, soldat i col·locat.

| Codi | Ut | Descripció | Rendiment | Preu | Import |
|---|---|---|---|---|---|
| A0905 | pp | Accessoris per a tub de polietilè | 0.045 | 15.15 | 0.68175 |
| A0901 | pp | Elements de muntatge | 1 | 0.18 | 0.18000 |
| O0102 | h | Oficial 1ª | 0.032 | 24.56 | 0.78592 |
| O0101 | h | Cap de colla | 0.016 | 26.02 | 0.41632 |
| O0110 | h | Peó | 0.032 | 20.41 | 0.65312 |
| P09105 | m | Tub PEAD DN75mm, PE-100, PN-16 (material) | 1.02 | 2.12 | 2.16240 |
|  |  | Total |  |  | 4.87951 |

| Amidament | Uts. | Parcial |
|---|---|---|
| Servei 2-0.3 | 95.00 | 95.000 |
| Total |  | 95 |

**E0920B** m Tub PVC Ø125 PN-16
132 m × 11.8247 (12.77 amb costos indirectes) = 1685.64

| Amidament | Uts. | Parcial |
|---|---|---|
| Servei 2-0.5 | 132.00 | 132.000 |
| Total |  | 132 |

**E09437** u Armari prefabricat,tanca norm.,p/comptador aigua,800x600x300,encastat a mur
1 u × 182.836 (197.46 amb costos indirectes) = 197.46
Armari prefabricat de formigó reforçat amb fibra de vidre de 750x560x220 mm, amb cofre de polièster complet per porta normalitzada de 300x450 mm, per a instal·lació de comptador d'aigua, instal·lat.

| Codi | Ut | Descripció | Rendiment | Preu | Import |
|---|---|---|---|---|---|
| O0102 | h | Oficial 1ª | 0.5 | 24.56 | 12.28000 |
| O0101 | h | Cap de colla | 0.05 | 26.02 | 1.30100 |
| O0110 | h | Peó | 0.5 | 20.41 | 10.20500 |
| PE1026 | u | Armari metàl·lic,tanca norm.,p/comptador aigua,800x600x300 (material) | 1 | 159.05 | 159.05000 |
|  |  | Total |  |  | 182.836 |

| Amidament | Uts. | Parcial |
|---|---|---|
| Servei 2-0.4. Pk final. Escomesa particular | 1.00 | 1.000 |
| Total |  | 1 |

**E09191** u Escomesa de servei d'aigua per a habitatge
1 u × 179.07741 (193.4 amb costos indirectes) = 193.40
Escomesa de servei d'aigua per a habitatge, inclosa arqueta, amb collaret de fosa 110-75/1´´, ràcor d'enllaç de llautó, canonada de PEAD PE-100 DN 32 mm, PN-10, colzes, vàlvula comporta retenció i enllaç al comptador existent.

| Codi | Ut | Descripció | Rendiment | Preu | Import |
|---|---|---|---|---|---|
| A09209 | u | Collaret fosa 125/2´´ (material) | 1 | 56.48 | 56.48000 |
| A09210 | u | Enllaç mascle isiflo 63/1´´ (material) | 1 | 22.85 | 22.85000 |
| A09213 | u | Colze PE DN32 mm. (material) | 2 | 2.48 | 4.96000 |
| A09214 | u | Vàlvula comporta/retenció 1´´ (material) | 1 | 14.22 | 14.22000 |
| A09225 | u | Arqueta amb marc i tapa de fosa (material) | 1 | 49.93 | 49.93000 |
| O0102 | h | Oficial 1ª | 0.5 | 24.56 | 12.28000 |
| O0110 | h | Peó | 0.5 | 20.41 | 10.20500 |
| O0101 | h | Cap de colla | 0.25 | 26.02 | 6.50500 |
| P0909 | m | Tub PEAD DN50 mm, PE-100, PN-10 (material) | 1.02 | 0.94 | 0.95880 |
| E0108 | m3 | Morter de ciment elaborat a l'obra | 0.01 | 68.8605 | 0.68861 |
|  |  | Total |  |  | 179.07741 |

| Amidament | Uts. | Parcial |
|---|---|---|
| Servei 2-0.4. Pk final. Escomesa particular | 1.00 | 1.000 |
| Total |  | 1 |

**E09186** u Connexió a la xarxa existent d'aigua potable, inclòs totes les peces, accessoris
1 u × 350.2527 (378.27 amb costos indirectes) = 378.27
Connexió a la xarxa existent d'aigua potable, inclòs totes les peces, accessoris i petit material per a la seva connexió i derivació de la nova canonada, segons indicacions de la companyia d'aigües municipal.

| Codi | Ut | Descripció | Rendiment | Preu | Import |
|---|---|---|---|---|---|
| A0901 | pp | Elements de muntatge | 3 | 0.18 | 0.54000 |
| A0905 | pp | Accessoris per a tub de polietilè | 0.3 | 15.15 | 4.54500 |
| M0207 | h | Retroexcavadora 100 hp | 0.5 | 59.41 | 29.70500 |
| O0101 | h | Cap de colla | 1 | 26.02 | 26.02000 |
| O0102 | h | Oficial 1ª | 5 | 24.56 | 122.80000 |
| O0110 | h | Peó | 5 | 20.41 | 102.05000 |
| P1609 | m3 | Excavació de terres | 0.17 | 11.12 | 1.89040 |
| P09107 | m | Tub PEAD DN110mm, PE-100, PN-10 (material) | 3 | 4.32 | 12.96000 |
| P0503 | m3 | Formigó HM-20 posat a l'obra | 0.5 | 95 | 47.50000 |
| P03150 | m3 | Sorra de riu a peu d'obra | 0.17 | 13.19 | 2.24230 |
|  |  | Total |  |  | 350.2527 |

| Amidament | Uts. | Parcial |
|---|---|---|
| Servei 2-0.4. Pk final. Escomesa particular | 1.00 | 1.000 |
| Total |  | 1 |

**E0227** u Demolició d'armari de comptador individual
1 u × 98.39 (106.26 amb costos indirectes) = 106.26
Demolició d'armari de comptador individual amb mitjans mecànics i manuals, inclòs càrrega i transport dels materials a l'abocador, cànon i condicionament del mateix.

| Codi | Ut | Descripció | Rendiment | Preu | Import |
|---|---|---|---|---|---|
| M0207 | h | Retroexcavadora 100 hp | 0.5 | 59.41 | 29.70500 |
| M0212B | h | Camió de trabuc 16 m³ | 1 | 45.4 | 45.40000 |
| O0110 | h | Peó | 0.5 | 20.41 | 10.20500 |
| O0102 | h | Oficial 1ª | 0.5 | 24.56 | 12.28000 |
| P1613 | u | Cànon d'abocador | 1 | 0.8 | 0.80000 |
|  |  | Total |  |  | 98.39 |

| Amidament | Uts. | Parcial |
|---|---|---|
| Servei 2-0.4. Pk final. Escomesa particular | 1.00 | 1.000 |
| Total |  | 1 |

#### 01.01.09.03 CLAVEGUERAM
Import: 29629.99

**E0223** m Demolició de col·lector existent de fins a 800 mm de diàmetre
114 m × 7.208 (7.78 amb costos indirectes) = 886.92

| Amidament | Uts. | Parcial |
|---|---|---|
| Servei 3-0.1 | 73.00 | 73.000 |
| Servei 3-0.2 | 41.00 | 41.000 |
| Subtotal |  | 114.000 |
| Total |  | 114 |

**E0334** m Tall serra disc paviment mescles bituminoses, formigó o panot, fins 25 cm
294 m × 1.8807 (2.03 amb costos indirectes) = 596.82

| Amidament | Uts. | Llarg | Parcial |
|---|---|---|---|
| Servei 3-0.1 demolició | 73.00 | 2.00 | 146.000 |
| Servei 3-0.1 nova rasa | 74.00 | 2.00 | 148.000 |
| Subtotal |  |  | 294.000 |
| Total |  |  | 294 |

**E0213** m2 Demolició paviment de mescla bituminosa, mitjans mecànics, fondària 25 cm
103 m2 × 3.35332 (3.62 amb costos indirectes) = 372.86

| Amidament | Uts. | Llarg | Parcial |
|---|---|---|---|
| Servei 3-0.1 demolició | 73.00 | 0.60 | 43.800 |
| Servei 3-0.1 nova rasa | 74.00 | 0.80 | 59.200 |
| Subtotal |  |  | 103.000 |
| Total |  |  | 103 |

**E0305** m3 Excavació rases i pous, mitjans mecànics, cànon abocador
194.16 m3 × 11.7678 (12.71 amb costos indirectes) = 2467.77

| Amidament | Uts. | Llarg | Ample | Parcial |
|---|---|---|---|---|
| Servei 3-0.1 demolició | 73.00 | 0.60 | 0.80 | 35.040 |
| Servei 3-0.1 nova rasa | 74.00 | 0.80 | 1.40 | 82.880 |
| Servei 3-0.3 demolició | 41.00 | 0.60 | 0.80 | 19.680 |
| Servei 3-0.3 nova rasa | 50.50 | 0.80 | 1.40 | 56.560 |
| Subtotal |  |  |  | 194.160 |
| Total |  |  |  | 194.16 |

**E0877** m Tub de PP corrugat doble capa Ø630 mm
50.5 m × 67.1435 (72.51 amb costos indirectes) = 3661.76
Tub de PP corrugat doble capa de 630 mm. de diàmetre nominal i SN 8 kN/m2, inclòs pp de peces especials i accessoris, col·locat.

| Codi | Ut | Descripció | Rendiment | Preu |
|---|---|---|---|---|
| O0101 | h | Cap de colla | 0.05 | 26.02 |
| O0110 | h | Peó | 0.25 | 20.41 |
| O0102 | h | Oficial 1ª | 0.25 | 24.56 |
| P12440 | m | Tub de pp DN630 mm., SN 8 kN/m2 (material) | 1 | 42 |
| P12440P1240%U161513000 |  |  | 30 % |  |

| Amidament | Uts. | Parcial |
|---|---|---|
| Servei 3-0.3 Nou col·lector | 50.50 | 50.500 |
| Total |  | 50.5 |

**E0878** m Tub de PP corrugat doble capa Ø800 mm
74 m × 96.6537 (104.39 amb costos indirectes) = 7724.86
Tub de PP corrugat doble capa de 800 mm. de diàmetre nominal i SN 8 kN/m2, inclòs pp de peces especials i accessoris, col·locat.

| Codi | Ut | Descripció | Rendiment | Preu |
|---|---|---|---|---|
| O0102 | h | Oficial 1ª | 0.25 | 24.56 |
| O0101 | h | Cap de colla | 0.06 | 26.02 |
| O0110 | h | Peó | 0.25 | 20.41 |
| P1245 | m | Tub de pp DN800 mm., SN 8 kN/m2 (material) | 1 | 64.5 |
| P1245P1240%U161513000 |  |  | 30 % |  |

| Amidament | Uts. | Parcial |
|---|---|---|
| Servei 3-0.1 Nou col·lector | 74.00 | 74.000 |
| Total |  | 74 |

**E0502** m3 Formigó HM-20 fonaments
62.16 m3 × 112.7429 (121.76 amb costos indirectes) = 7568.60

| Amidament | Uts. | Llarg | Ample | Alt | Parcial |
|---|---|---|---|---|---|
| Servei 3-0.1 nova rasa | 74.00 | 0.80 | 1.40 |  | 82.880 |
| Dte tub | 74.00 |  |  | -0.28 | -20.720 |
| Subtotal |  |  |  |  | 62.160 |
| Total |  |  |  |  | 62.16 |

**E0835** u Pou registre DN1000 formigó pref, tapa Ø650 i bastiment fosa i pates, Hmax=1,80 m
7 u × 694.17082 (749.7 amb costos indirectes) = 5247.90
Pou de registre Ø1000 de formigó prefabricat fins 1,80 m d'alçada, inclòs tapa de fosa de Ø650 mm exterior, estanca i insonora, marc Ø800, amb bastiment de fosa grisa, fins 1 bar de pressió d'aigua i graons d'acer revestits de polipropilè.

| Codi | Ut | Descripció | Rendiment | Preu |
|---|---|---|---|---|
| . |  |  | 1 |  |
| M0214 | h | Camió grua 12 tn | 1 | 42.07 |
| M0225 | h | Vibrador | 0.03 | 2.09 |
| O0101 | h | Cap de colla | 0.5 | 26.02 |
| O0110 | h | Peó | 3.5 | 20.41 |
| O0102 | h | Oficial 1ª | 3.5 | 24.56 |
| P1609 | m3 | Excavació de terres | 2.2 | 11.12 |
| P0651 | u | Graó d'acer revestit de polipropilè, 40 cm d'amplada (material) | 3 | 5.48 |
| P0652 | u | Con reductor asimètric 1000x690 mm (material) | 1 | 90.1 |
| P0503 | m3 | Formigó HM-20 posat a l'obra | 1.15 | 95 |
| E0515 | m2 | Encofrat de fusta per a fonaments i/o formigó ocult | 2.44 | 24.06931 |

| Amidament | Uts. | Parcial |
|---|---|---|
| Servei 3-0.1 | 4.00 | 4.000 |
| Servei 3-0.3 | 3.00 | 3.000 |
| Subtotal |  | 7.000 |
| Total |  | 7 |

**E0601** m3 Base granular de tot-u artificial, amb motoanivelladora
42.42 m3 × 24.06496 (25.99 amb costos indirectes) = 1102.50

| Amidament | Uts. | Llarg | Ample | Alt | Parcial |
|---|---|---|---|---|---|
| Servei 3-0.3 nova rasa | 50.50 | 0.80 | 1.40 |  | 56.560 |
| Dte tub | 50.50 |  |  | -0.28 | -14.140 |
| Subtotal |  |  |  |  | 42.420 |
| Total |  |  |  |  | 42.42 |

#### 01.01.09.04 TELEFONIA
Import: 8095.62

**E0212** m2 Demolició de paviment de panots de morter de ciment, transport abocador
11.7 m2 × 5.22112 (5.64 amb costos indirectes) = 65.99

| Amidament | Uts. | Llarg | Parcial |
|---|---|---|---|
| Servei 4-0.1. PK 0+000, ME | 19.50 | 0.60 | 11.700 |
| Total |  |  | 11.7 |

**E0623Z** m2 Paviment de panot 9 pastilles de color gris de 20x20x4 cm, en alineacions corbes, rectes i de qualse
11.7 m2 × 35.57832 (38.42 amb costos indirectes) = 449.51

| Amidament | Uts. | Llarg | Parcial |
|---|---|---|---|
| Servei 4-0.1. PK 0+000, ME | 19.50 | 0.60 | 11.700 |
| Total |  |  | 11.7 |

**E0334** m Tall serra disc paviment mescles bituminoses, formigó o panot, fins 25 cm
25 m × 1.8807 (2.03 amb costos indirectes) = 50.75

| Amidament | Uts. | Llarg | Parcial |
|---|---|---|---|
| Servei 4-0.1. PK 0+000 creuament | 12.50 | 2.00 | 25.000 |
| Total |  |  | 25 |

**E0213** m2 Demolició paviment de mescla bituminosa, mitjans mecànics, fondària 25 cm
6.25 m2 × 3.35332 (3.62 amb costos indirectes) = 22.63

| Amidament | Uts. | Llarg | Parcial |
|---|---|---|---|
| Servei 4-0.1. PK 0+000 creuament | 12.50 | 0.50 | 6.250 |
| Total |  |  | 6.25 |

**E0305** m3 Excavació rases i pous, mitjans mecànics, cànon abocador
15.5 m3 × 11.7678 (12.71 amb costos indirectes) = 197.01

| Amidament | Uts. | Llarg | Ample | Parcial |
|---|---|---|---|---|
| Servei 4-0.1 | 31.00 | 0.50 | 1.00 | 15.500 |
| Total |  |  |  | 15.5 |

**E0502** m3 Formigó HM-20 fonaments
6.9 m3 × 112.7429 (121.76 amb costos indirectes) = 840.14

| Amidament | Uts. | Llarg | Ample | Parcial |
|---|---|---|---|---|
| Servei 4-0.1. PK 0+000 creuament | 12.50 | 0.50 | 0.80 | 5.000 |
| Servei 4-0.1- PK 0+000 sota panot | 19.00 | 0.50 | 0.20 | 1.900 |
| Subtotal |  |  |  | 6.900 |
| Total |  |  |  | 6.9 |

**E0006** u Pericó de telefonia tipus D de formigó prefabricat amb tapa classe B-125,
2 u × 978.912 (1057.22 amb costos indirectes) = 2114.44
Pericó de telefonia tipus D de formigó prefabricat amb tapa classe B-125, inclòs bastiment de xapa, suports d'ancoratge per a politges i punts de fixació per a regletes, col·locat sobre solera de formigó HM-20 de 15 cm de gruix i reblert lateral amb terra de la pròpia excavació.

| Codi | Ut | Descripció | Rendiment | Preu | Import |
|---|---|---|---|---|---|
| M0214 | h | Camió grua 12 tn | 1.5 | 42.07 | 63.10500 |
| M0207 | h | Retroexcavadora 100 hp | 0.5 | 59.41 | 29.70500 |
| M0211 | h | Corró de llança 650 kg | 0.2 | 9.61 | 1.92200 |
| O0102 | h | Oficial 1ª | 2 | 24.56 | 49.12000 |
| O0101 | h | Cap de colla | 0.5 | 26.02 | 13.01000 |
| O0110 | h | Peó | 4 | 20.41 | 81.64000 |
| P0503 | m3 | Formigó HM-20 posat a l'obra | 0.35 | 95 | 33.25000 |
| P01111 | u | Tapa pref. de formigó 1040x300 mmm B-125 (material) | 4 | 67.86 | 271.44000 |
| P0108 | u | Arqueta pref. de formigó tipus D (material) | 1 | 435.72 | 435.72000 |
|  |  | Total |  |  | 978.912 |

| Amidament | Uts. | Parcial |
|---|---|---|
| Servei 4-0.1 | 2.00 | 2.000 |
| Total |  | 2 |

**E0007** u Pericó de telefonia tipus H de formigó prefabricat amb tapa de fosa B-125,
1 u × 528.572 (570.86 amb costos indirectes) = 570.86
Pericó de telefonia tipus H de formigó prefabricat amb tapa de fosa B-125, inclòs bastiment de fosa, suports d'ancoratge per a politges i punts de fixació per a regletes, col·locat sobre solera de formigó HM-20 de 15 cm de gruix i reblert lateral amb terra de la pròpia excavació.

| Codi | Ut | Descripció | Rendiment | Preu | Import |
|---|---|---|---|---|---|
| M0214 | h | Camió grua 12 tn | 1.5 | 42.07 | 63.10500 |
| M0207 | h | Retroexcavadora 100 hp | 0.5 | 59.41 | 29.70500 |
| M0211 | h | Corró de llança 650 kg | 0.2 | 9.61 | 1.92200 |
| O0102 | h | Oficial 1ª | 2 | 24.56 | 49.12000 |
| O0110 | h | Peó | 4 | 20.41 | 81.64000 |
| O0101 | h | Cap de colla | 0.5 | 26.02 | 13.01000 |
| P0111 | u | Tapa pref. de formigó 820x460 mmm B-125 (material) | 2 | 53.47 | 106.94000 |
| P01081 | u | Arqueta pref. de formigó tipus H (material) | 1 | 159.38 | 159.38000 |
| P0503 | m3 | Formigó HM-20 posat a l'obra | 0.25 | 95 | 23.75000 |
|  |  | Total |  |  | 528.572 |

| Amidament | Uts. | Parcial |
|---|---|---|
| Servei 4-0.1 | 1.00 | 1.000 |
| Total |  | 1 |

**E0322** m3 Arena de riu en recobriment de tubs D<5 mm rentada
2.85 m3 × 19.24185 (20.78 amb costos indirectes) = 59.22

| Amidament | Uts. | Llarg | Ample | Parcial |
|---|---|---|---|---|
| Servei 4-0.1- PK 0+000 sota panot | 19.00 | 0.50 | 0.30 | 2.850 |
| Total |  |  |  | 2.85 |

**E0601** m3 Base granular de tot-u artificial, amb motoanivelladora
2.85 m3 × 24.06496 (25.99 amb costos indirectes) = 74.07

| Amidament | Uts. | Llarg | Ample | Parcial |
|---|---|---|---|---|
| Servei 4-0.1- PK 0+000 sota panot | 19.00 | 0.50 | 0.30 | 2.850 |
| Total |  |  |  | 2.85 |

**E10216** u Retirada de pal elèctric o de telefonia/suport formigó línia elèctrica, inclòs demolició de la fonam
4 u × 190.07 (205.28 amb costos indirectes) = 821.12
Retirada de pal elèctric o de telefonia/suport formigó línia elèctrica, inclòs demolició de la fonamentació, rebliment amb formigó del forat, càrrega i transport de les runes de tots els elements a l'abocador controlat, inclòs cànons.

| Codi | Ut | Descripció | Rendiment | Preu | Import |
|---|---|---|---|---|---|
| M0214 | h | Camió grua 12 tn | 1 | 42.07 | 42.07000 |
| M0207 | h | Retroexcavadora 100 hp | 1 | 59.41 | 59.41000 |
| O0102 | h | Oficial 1ª | 1 | 24.56 | 24.56000 |
| O0101 | h | Cap de colla | 1 | 26.02 | 26.02000 |
| O0110 | h | Peó | 1 | 20.41 | 20.41000 |
| P0502 | m3 | Formigó HL-150 posat a l'obra | 0.2 | 88 | 17.60000 |
|  |  | Total |  |  | 190.07 |

| Amidament | Uts. | Parcial |
|---|---|---|
| Servei 4-0.2 | 4.00 | 4.000 |
| Total |  | 4 |

**EPN217** u Suport fusta fins a 8 metres d'altura
2 u × 506.47 (546.99 amb costos indirectes) = 1093.98

| Codi | Ut | Descripció | Rendiment | Preu | Import |
|---|---|---|---|---|---|
| M0214 | h | Camió grua 12 tn | 1 | 42.07 | 42.07000 |
| M0207 | h | Retroexcavadora 100 hp | 1 | 59.41 | 59.41000 |
| O0110 | h | Peó | 1 | 20.41 | 20.41000 |
| O0101 | h | Cap de colla | 1 | 26.02 | 26.02000 |
| O0102 | h | Oficial 1ª | 1 | 24.56 | 24.56000 |
| PN51 | u | Suport de fusta fins a 7 metres d'altura (material) | 1 | 290 | 290.00000 |
| P0502 | m3 | Formigó HL-150 posat a l'obra | 0.5 | 88 | 44.00000 |
|  |  | Total |  |  | 506.47 |

| Amidament | Uts. | Parcial |
|---|---|---|
| Servei 4-0.2 | 2.00 | 2.000 |
| Total |  | 2 |

**EPN218** u Suport de formigó fins a 12 metres d'altura
2 u × 608.47 (657.15 amb costos indirectes) = 1314.30

| Codi | Ut | Descripció | Rendiment | Preu | Import |
|---|---|---|---|---|---|
| M0207 | h | Retroexcavadora 100 hp | 1 | 59.41 | 59.41000 |
| M0214 | h | Camió grua 12 tn | 1 | 42.07 | 42.07000 |
| O0110 | h | Peó | 1 | 20.41 | 20.41000 |
| O0101 | h | Cap de colla | 1 | 26.02 | 26.02000 |
| O0102 | h | Oficial 1ª | 1 | 24.56 | 24.56000 |
| PN52 | u | Suport de formigó fins a 12 metres d'altura (material) | 1 | 370 | 370.00000 |
| P0502 | m3 | Formigó HL-150 posat a l'obra | 0.75 | 88 | 66.00000 |
|  |  | Total |  |  | 608.47 |

| Amidament | Uts. | Parcial |
|---|---|---|
| Servei 4-0.2 | 2.00 | 2.000 |
| Total |  | 2 |

**E09200** m Tub PVC Ø110 PN-16
62 m × 6.2972 (6.8 amb costos indirectes) = 421.60

| Amidament | Uts. | Llarg | Parcial |
|---|---|---|---|
| Servei 4-0.1 | 31.00 | 2.00 | 62.000 |
| Total |  |  | 62 |

#### 01.01.09.05 ELECTRICITAT. BT I MT
Import: 37372.85

##### 01.01.09.05.01 SERVEI 5-01 MT
Import: 21502.78

**ENDA01** u Servei 5-0.1. Treballs adeqüació linia MT soterrada existent segons condicionaments companyia
1 u × 4988.12 (5387.17 amb costos indirectes) = 5387.17

**E18001** m Conductor 1C 3x240 mm² Al 18/30 kV
265.5 m × 14.09 (15.22 amb costos indirectes) = 4040.91
Conductor 1C 3x240 mm² Al 18/30 kV. Inclou instal·lació a la rasa.

**E18030** m Rasa linia MT tipus B
88.5 m × 72.68 (78.49 amb costos indirectes) = 6946.37
Rasa linia MT tipus B. Inclou excavació, reblert, senyalització. Totalment acabat.

**E18010** u Arqueta formigó prefabricat per linia MT 82x91x105 cm amb marc i tapa metàl.lica
1 u × 252.85 (273.08 amb costos indirectes) = 273.08

**E18040** m Protecció creuament carretera, rasa formigonada amb 2 tubs PEAD d=160 mm
13 m × 115.05 (124.25 amb costos indirectes) = 1615.25
Protecció creuament carretera, rasa formigonada amb 2 tubs PEAD d=160 mm. Totalment acabada.

**E1750** u Partida alçada a justificar per Enginyeria/Topografia/Projecte de linia elèctrica de MT
1 u × 1500 (1620 amb costos indirectes) = 1620.00

**E1755** u Partida alçada a justificar per legalització i permisos de desviament de linia elèctrica de MT
1 u × 1500 (1620 amb costos indirectes) = 1620.00

##### 01.01.09.05.02 SERVEI 5-02 BT
Import: 9034.08

**ENDA02** u Servei 5-0.2. Treballs adeqüació linia BT aèria existent segons condicionaments companyia
1 u × 4071.59 (4397.32 amb costos indirectes) = 4397.32

**E1709** m Cable RZ 0,6/1 KV 3x95 AL/54,6 ALM
150 m × 4.12 (4.45 amb costos indirectes) = 667.50

**E1704** m Estesa trenat BT a sobre de suports
150 m × 5.19 (5.61 amb costos indirectes) = 841.50

**E1711** u Pal formigó HV400R11 ETU-6703C
1 u × 334.54 (361.3 amb costos indirectes) = 361.30

**E1780** u Pal formigó HV630R13 ETU-6703C
2 u × 578.35 (624.62 amb costos indirectes) = 1249.24

**E1703** u Amarratge BT qualsevol tipus de suport/post/palometa
3 u × 51.61 (55.74 amb costos indirectes) = 167.22

**E1712** u Partida alçada a justificar per Enginyeria/Topografia/Projecte de linia elèctrica de BT
1 u × 500 (540 amb costos indirectes) = 540.00

**E1713** u Partida alçada a justificar per legalització i permisos de desviament de linia elèctrica de BT
1 u × 750 (810 amb costos indirectes) = 810.00

##### 01.01.09.05.03 SERVEI 5-03 BT
Import: 6835.99

**ENDA03** u Servei 5-0.3. Treballs adeqüació linia BT aèria existent segons condicionaments companyia
1 u × 1971.12 (2128.81 amb costos indirectes) = 2128.81

**E1709** m Cable RZ 0,6/1 KV 3x95 AL/54,6 ALM
157 m × 4.12 (4.45 amb costos indirectes) = 698.65

**E1704** m Estesa trenat BT a sobre de suports
157 m × 5.19 (5.61 amb costos indirectes) = 880.77

**E1711** u Pal formigó HV400R11 ETU-6703C
1 u × 334.54 (361.3 amb costos indirectes) = 361.30

**E1780** u Pal formigó HV630R13 ETU-6703C
2 u × 578.35 (624.62 amb costos indirectes) = 1249.24

**E1703** u Amarratge BT qualsevol tipus de suport/post/palometa
3 u × 51.61 (55.74 amb costos indirectes) = 167.22

**E1712** u Partida alçada a justificar per Enginyeria/Topografia/Projecte de linia elèctrica de BT
1 u × 500 (540 amb costos indirectes) = 540.00

**E1713** u Partida alçada a justificar per legalització i permisos de desviament de linia elèctrica de BT
1 u × 750 (810 amb costos indirectes) = 810.00

#### 01.01.09.06 FIBRA ÒPTICA
Import: 9860.31

**PASA01** u Partida alçada a justificar per a la reposició del servei afectat de fibra òptica segons pressupost
1 u × 9129.92 (9860.31 amb costos indirectes) = 9860.31
Partida alçada a justificar per a la reposició del servei afectat de fibra òptica segosn pressupost de companyia.

| Amidament | Uts. | Parcial |
|---|---|---|
| Afecció servei 6-0.1. ADAMO | 1.00 | 1.000 |
| Total |  | 1 |

### 01.01.0A ENLLUMENAT
Import: 17322.28

**E0305** m3 Excavació rases i pous, mitjans mecànics, cànon abocador
41.52 m3 × 11.7678 (12.71 amb costos indirectes) = 527.72

| Amidament | Uts. | Llarg | Ample | Alt | Parcial |
|---|---|---|---|---|---|
| Rotonda PK inicial. | 1.00 | 35.00 | 0.40 | 0.60 | 8.400 |
|  | 1.00 | 12.00 | 0.60 | 1.00 | 7.200 |
|  | 1.00 | 8.00 | 0.40 | 0.60 | 1.920 |
| Rotonda PK final. | 1.00 | 60.00 | 0.40 | 0.60 | 14.400 |
|  | 1.00 | 12.00 | 0.60 | 1.00 | 7.200 |
|  | 1.00 | 10.00 | 0.40 | 0.60 | 2.400 |
| Subtotal |  |  |  |  | 41.520 |
| Total |  |  |  |  | 41.52 |

**E0317** m3 Rebliment i piconatge rasa, material pròpia obra, inclòs càrrega i transport
13.56 m3 × 4.39145 (4.74 amb costos indirectes) = 64.27

| Amidament | Uts. | Llarg | Ample | Alt | Parcial |
|---|---|---|---|---|---|
| Rotonda PK inicial. | 1.00 | 35.00 | 0.40 | 0.30 | 4.200 |
|  | 1.00 | 8.00 | 0.40 | 0.30 | 0.960 |
| Rotonda PK final. | 1.00 | 60.00 | 0.40 | 0.30 | 7.200 |
|  | 1.00 | 10.00 | 0.40 | 0.30 | 1.200 |
| Subtotal |  |  |  |  | 13.560 |
| Total |  |  |  |  | 13.56 |

**E03221** m3 Arena natural rentada 0/2
13.56 m3 × 32.50185 (35.1 amb costos indirectes) = 475.96
Arena natural rentada 0/2 mm en recobriment de canalitzacions i conduccions elèctriques, inclòs càrrega, transport i estesa en rasa amb mitjans mecànics i manuals.

| Codi | Ut | Descripció | Rendiment | Preu | Import |
|---|---|---|---|---|---|
| M0207 | h | Retroexcavadora 100 hp | 0.025 | 59.41 | 1.48525 |
| O0101 | h | Cap de colla | 0.05 | 26.02 | 1.30100 |
| O0110 | h | Peó | 0.16 | 20.41 | 3.26560 |
| P03151 | m3 | Arena rentada 0/2 mm (material) | 1 | 26.45 | 26.45000 |
|  |  | Total |  |  | 32.50185 |

| Amidament | Uts. | Llarg | Ample | Alt | Parcial |
|---|---|---|---|---|---|
| Rotonda PK inicial. | 1.00 | 35.00 | 0.40 | 0.30 | 4.200 |
|  | 1.00 | 8.00 | 0.40 | 0.30 | 0.960 |
| Rotonda PK final. | 1.00 | 60.00 | 0.40 | 0.30 | 7.200 |
|  | 1.00 | 10.00 | 0.40 | 0.30 | 1.200 |
| Subtotal |  |  |  |  | 13.560 |
| Total |  |  |  |  | 13.56 |

**E0502** m3 Formigó HM-20 fonaments
14.4 m3 × 112.7429 (121.76 amb costos indirectes) = 1753.34

| Amidament | Uts. | Llarg | Ample | Alt | Parcial |
|---|---|---|---|---|---|
| Crueament anell anular rotonda PK inicial | 1.00 | 12.00 | 0.60 | 1.00 | 7.200 |
| Crueament anell anular rotonda PK final | 1.00 | 12.00 | 0.60 | 1.00 | 7.200 |
| Subtotal |  |  |  |  | 14.400 |
| Total |  |  |  |  | 14.4 |

**E101311** m Subministrament i col·locació de cinta senyalitzadora elèctric
137 m × 1.1975 (1.29 amb costos indirectes) = 176.73
Subministrament i col·locació de cinta de senyalització d'avís de perill elèctric de PVC de color groc i 150 mm d'amplada, disposada a una profunditat mínima a 0,10 m del paviment acabat i a 0,25 m sobre la generatriu superior del tub.

| Codi | Ut | Descripció | Rendiment | Preu | Import |
|---|---|---|---|---|---|
| O0110 | h | Peó | 0.02 | 20.41 | 0.40820 |
| O0101 | h | Cap de colla | 0.015 | 26.02 | 0.39030 |
| P0101 | m | Cinta senyalitzadora PVC 150 mm color groc (material) | 1.05 | 0.38 | 0.39900 |
|  |  | Total |  |  | 1.1975 |

| Amidament | Uts. | Llarg | Parcial |
|---|---|---|---|
| Rotonda PK inicial. | 1.00 | 35.00 | 35.000 |
|  | 1.00 | 12.00 | 12.000 |
|  | 1.00 | 8.00 | 8.000 |
| Rotonda PK final. | 1.00 | 60.00 | 60.000 |
|  | 1.00 | 12.00 | 12.000 |
|  | 1.00 | 10.00 | 10.000 |
| Subtotal |  |  | 137.000 |
| Total |  |  | 137 |

**E101002** m Tub de PEAD corrugat de Ø 90 mm doble paret
113 m × 3.30329 (3.57 amb costos indirectes) = 403.41
Tub corbable de PEAD de doble paret vermell de 90 mm. de diàmetre nominal, interior llis i exterior corrugat, per a canalització soterrada amb fil guia incorporat, resistència a la compressió 450 N, grau de protecció segons normativa vigent, inclòs part proporcional de maneguets d'unió, col·locat en rasa.

| Codi | Ut | Descripció | Rendiment | Preu | Import |
|---|---|---|---|---|---|
| O0110 | h | Peó | 0.012 | 20.41 | 0.24492 |
| O0102 | h | Oficial 1ª | 0.012 | 24.56 | 0.29472 |
| P10209 | pp | Petit material | 0.005 | 29.83 | 0.14915 |
| P091272 | m | Tub PEAD corrugat ext. llis int. DN90 mm. (material) | 1.05 | 2.49 | 2.61450 |
|  |  | Total |  |  | 3.30329 |

| Amidament | Uts. | Llarg | Parcial |
|---|---|---|---|
| Rotonda PK inicial. | 1.00 | 35.00 | 35.000 |
|  | 1.00 | 8.00 | 8.000 |
| Rotonda PK final. | 1.00 | 60.00 | 60.000 |
|  | 1.00 | 10.00 | 10.000 |
| Subtotal |  |  | 113.000 |
| Total |  |  | 113 |

**E101003Z** m Tub de PEAD corrugat de Ø 110 mm doble paret
48 m × 3.94379 (4.26 amb costos indirectes) = 204.48
Tub corbable de PEAD de doble paret vermell de 110 mm. de diàmetre nominal, interior llis i exterior corrugat, per a canalització soterrada amb fil guia incorporat, resistència a la compressió 450 N, grau de protecció segons normativa vigent, inclòs part proporcional de maneguets d'unió, col·locat en rasa.

| Codi | Ut | Descripció | Rendiment | Preu | Import |
|---|---|---|---|---|---|
| O0102 | h | Oficial 1ª | 0.012 | 24.56 | 0.29472 |
| O0110 | h | Peó | 0.012 | 20.41 | 0.24492 |
| P091270 | m | Tub PEAD corrugat ext. llis int. DN110 mm. (material) | 1.05 | 3.1 | 3.25500 |
| P10209 | pp | Petit material | 0.005 | 29.83 | 0.14915 |
|  |  | Total |  |  | 3.94379 |

| Amidament | Uts. | Llarg | Parcial |
|---|---|---|---|
| Rotonda PK inicial. | 2.00 | 12.00 | 24.000 |
| Rotonda PK final. | 2.00 | 12.00 | 24.000 |
| Subtotal |  |  | 48.000 |
| Total |  |  | 48 |

**E12101** u Pericó registre 45x45x60 cm, amb tapa (semàf i enllum, s/base formigó)
5 u × 90.32965 (97.56 amb costos indirectes) = 487.80

| Amidament | Uts. | Parcial |
|---|---|---|
| Creuament illeta PK inicial | 2.00 | 2.000 |
| Creuament illeta PK final + connexió 1a farola | 3.00 | 3.000 |
| Subtotal |  | 5.000 |
| Total |  | 5 |

**E10103** m Conductor coure tetrapolar 4x10 mm2 soterrada
137 m × 7.54 (8.14 amb costos indirectes) = 1115.18

| Amidament | Uts. | Parcial |
|---|---|---|
| Rotonda PK inicial. | 55.00 | 55.000 |
| Rotonda PK final. | 82.00 | 82.000 |
| Subtotal |  | 137.000 |
| Total |  | 137 |

**E10121** m Conductor coure nu de 35 mm2, unipolar soterrada
137 m × 3.8738 (4.18 amb costos indirectes) = 572.66
Conductor de coure nu de 35 mm2, unipolar, col·locat al fons de la rasa i sortint a punts de llum, compresa la part proporcional de tub protector dels sortints i soldadures als punts metàl·lics o a les derivacions.

| Codi | Ut | Descripció | Rendiment | Preu | Import |
|---|---|---|---|---|---|
| O0101 | h | Cap de colla | 0.01 | 26.02 | 0.26020 |
| O0110 | h | Peó | 0.03 | 20.41 | 0.61230 |
| O0102 | h | Oficial 1ª | 0.03 | 24.56 | 0.73680 |
| P10207 | pp | Soldadures a xarxa i petit mat. | 1 | 0.91 | 0.91000 |
| P101102 | m | Conductor Cu nu unipolar d'1x35 mm2 (material) | 1.05 | 1.29 | 1.35450 |
|  |  | Total |  |  | 3.8738 |

| Amidament | Uts. | Parcial |
|---|---|---|
| Rotonda PK inicial. | 55.00 | 55.000 |
| Rotonda PK final. | 82.00 | 82.000 |
| Subtotal |  | 137.000 |
| Total |  | 137 |

**E10122** u Piqueta connexió a terra 17,3x500 mm
2 u × 19.28724 (20.83 amb costos indirectes) = 41.66

| Amidament | Uts. | Parcial |
|---|---|---|
| Centre illeta PK inicial | 1.00 | 1.000 |
| Centre illeta PK final | 1.00 | 1.000 |
| Subtotal |  | 2.000 |
| Total |  | 2 |

**E10129** u Fonamentació fanal columna h>5m alçada
2 u × 242.6692 (262.08 amb costos indirectes) = 524.16
Fonamentació de fanal amb columna de més de 5 m d'alçada, inclòs excavació, formigó HA-25 abocat i vibrat, motlle, passatubs, placa i perns d'ancoratge d'acer galvanitzat amb forma de gaiata, totalment acabada.

| Codi | Ut | Descripció | Rendiment | Preu | Import |
|---|---|---|---|---|---|
| O0110 | h | Peó | 0.48 | 20.41 | 9.79680 |
| O0101 | h | Cap de colla | 0.12 | 26.02 | 3.12240 |
| P0505 | m3 | Formigó HA-25 posat a l'obra | 2 | 100 | 200.00000 |
| P1680 | u | Placa d'ancoratge per a barreres metàl.liques (material) | 1 | 7.51 | 7.51000 |
| P1609 | m3 | Excavació de terres | 2 | 11.12 | 22.24000 |
|  |  | Total |  |  | 242.6692 |

| Amidament | Uts. | Parcial |
|---|---|---|
| Illeta PK inicial | 1.00 | 1.000 |
| Illeta PK final | 1.00 | 1.000 |
| Subtotal |  | 2.000 |
| Total |  | 2 |

**E111331** u Columna troncocònica model Mixto CMX o similar de 12,00 m d'alçada
2 u × 2044.52 (2208.08 amb costos indirectes) = 4416.16
Columna troncocònica model Mixto CMX o similar de 12,00 m d'alçada, fabricada en 4 mm d'espessor i diámetre 76mm en punta. Inclou corona fixa quadrada o pentagonal amb bases per a subjecció de projectors. Material galvanitzat segons normativa. Incloent perns de base de fonamentació.

| Codi | Ut | Descripció | Rendiment | Preu | Import |
|---|---|---|---|---|---|
| M0214 | h | Camió grua 12 tn | 2 | 42.07 | 84.14000 |
| O0101 | h | Cap de colla | 0.5 | 26.02 | 13.01000 |
| O0110 | h | Peó | 3 | 20.41 | 61.23000 |
| O0102 | h | Oficial 1ª | 2 | 24.56 | 49.12000 |
| P101101 | m | Conductor Cu bipolar 2x2,5 rv 0,6/1 kV (material) | 12 | 0.98 | 11.76000 |
| P10109 | m | Conductor Cu tripolar 3x2,5 rv 0,6/1 kV (material) | 12 | 1.3 | 15.60000 |
| P99010 | u | Columna model MULTIPLE-12 (material) | 1 | 1750 | 1750.00000 |
| P10209 | pp | Petit material | 2 | 29.83 | 59.66000 |
|  |  | Total |  |  | 2044.52 |

| Amidament | Uts. | Parcial |
|---|---|---|
| Rotonda PK inicial. Centre illot | 1.00 | 1.000 |
| Rotonda PK final. Centre illot | 1.00 | 1.000 |
| Subtotal |  | 2.000 |
| Total |  | 2 |

**E11PN1** u Projector d'il·luminació per a exterior col·locat sobre creueta farola model KAIA-2 o equivalent de
9 u × 496.9865 (536.75 amb costos indirectes) = 4830.75
Projector d'il·luminació per a exterior col·locat sobre creueta farola model KAIA-2 o equivalent de 100 wats de potència. Fabricat en fundició d'alumini aleació EN AC-44100 segons norma UNE, tornilleria externa d'acer inoxidable, pintura al forn d'alta durabilitat, sistema òpitc PCB i condicions tècniques establertes pel fabricant de referència

| Codi | Ut | Descripció | Rendiment | Preu | Import |
|---|---|---|---|---|---|
| M0214 | h | Camió grua 12 tn | 0.5 | 42.07 | 21.03500 |
| O0110 | h | Peó | 1.05 | 20.41 | 21.43050 |
| O0102 | h | Oficial 1ª | 1.05 | 24.56 | 25.78800 |
| O0101 | h | Cap de colla | 0.15 | 26.02 | 3.90300 |
| P99PN1 | u | Proejctor il·luminació exterior de 100w de potència (material) | 1 | 395 | 395.00000 |
| P10209 | pp | Petit material | 1 | 29.83 | 29.83000 |
|  |  | Total |  |  | 496.9865 |

| Amidament | Uts. | Parcial |
|---|---|---|
| Rotonda PK inicial | 4.00 | 4.000 |
| Rotonda PK final | 5.00 | 5.000 |
| Subtotal |  | 9.000 |
| Total |  | 9 |

**E01616** u Redacció i disseny de les memòries o projecte d'enllumenat públic visat i legalització de les instal
2 u × 800 (864 amb costos indirectes) = 1728.00
Redacció i disseny de les memòries o projecte d'enllumenat públic visat i legalització de les instal·lacions, inclòs permisos, declaració responsable per la posada en servei, certificats de la instal·lació, inscripció RITSIC, càlculs i butlletins.

| Amidament | Uts. | Parcial |
|---|---|---|
| Legaltizacio quadres | 2.00 | 2.000 |
| Total |  | 2 |

### 01.01.0B MESURES CORRECTORES D'IMPACTE AMBIENTAL
Import: 12246.48

**E1105** m2 Estesa terra vegetal en talussos (material pròpia obra)
1425.28 m2 × 1.21029 (1.31 amb costos indirectes) = 1867.12
Estesa de terra vegetal en talús amb material de la pròpia obra, inclòs càrrega i transport.

| Codi | Ut | Descripció | Rendiment | Preu | Import |
|---|---|---|---|---|---|
| M0208 | h | Motoanivelladora | 0.003 | 73.35 | 0.22005 |
| M0204 | h | Pala carregadora pneumàtics | 0.003 | 58.27 | 0.17481 |
| M0212B | h | Camió de trabuc 16 m³ | 0.006 | 45.4 | 0.27240 |
| M0205 | h | Pala carregadora sobre orugues | 0.003 | 73.35 | 0.22005 |
| O0110 | h | Peó | 0.012 | 20.41 | 0.24492 |
| O0101 | h | Cap de colla | 0.003 | 26.02 | 0.07806 |
|  |  | Total |  |  | 1.21029 |

| Amidament | Uts. | Llarg | Parcial |
|---|---|---|---|
| Talussos desmunt | 4372.00 | 0.20 | 874.400 |
| Total talussos terraple | 2656.00 | 0.20 | 531.200 |
| Interior rotondes | 32.80 | 0.30 | 9.840 |
|  | 32.80 | 0.30 | 9.840 |
| Subtotal |  |  | 1425.280 |
| Total |  |  | 1425.28 |

**E1143** m2 Hidrosembra projectada en 2 fases
7028 m2 × 1.2522 (1.35 amb costos indirectes) = 9487.80
Hidrosembra projectada en dues fases amb espècies adaptades agroclimàticament a la zona, inclòs el subministrament de tots els components necessaris (aigua, llavors, estabilitzant, adobs, mulch) i regs d'arrelament; totalment acabada segons les característiques especificades al plec de condicions.

| Codi | Ut | Descripció | Rendiment | Preu | Import |
|---|---|---|---|---|---|
| M0213 | h | Camió cisterna de 8 m³ | 0.003 | 48 | 0.14400 |
| O0110 | h | Peó | 0.02 | 20.41 | 0.40820 |
| P1120 | U | Bioactivador microbià (material) | 1 | 0.12 | 0.12000 |
| P1122 | U | Fixador sintètic base acrílica (material) | 1.2 | 0.07 | 0.08400 |
| P1601 | m3 | Aigua | 0.04 | 0.65 | 0.02600 |
| P1505 | U | Barreja llavors herbàcies hidros (material) | 1 | 0.12 | 0.12000 |
| P1123 | U | Mulch prot hidros fibra semi-cur (material) | 3 | 0.01 | 0.03000 |
| P1101 | U | Adob mineral d'anivellament lent (material) | 1 | 0.03 | 0.03000 |
| P1126 | u | Altres conceptes (IN) | 1 | 0.29 | 0.29000 |
|  |  | Total |  |  | 1.2522 |

| Amidament | Uts. | Parcial |
|---|---|---|
| Talussos desmunt | 4372.00 | 4372.000 |
| Total talussos terraple | 2656.00 | 2656.000 |
| Subtotal |  | 7028.000 |
| Total |  | 7028 |

**E1181** u Transplantament d'arbre dins de l'obra
2 u × 280.5375 (302.98 amb costos indirectes) = 605.96
Transplantat d'arbre dins de l'àmbit de l'obra, inclou l'extracció amb mitjans mecànics i manuals, plantació en el lloc determinat, inclòs l'excavació del clot, transport, reblert del clot amb aportació de terra vegetal i adobs, reg d'arrelament, manteniment de l'arbre en el clot de plantació mitjançant un reg diari fins al seu complet arrelament i la poda si s'escau.

| Codi | Ut | Descripció | Rendiment | Preu | Import |
|---|---|---|---|---|---|
| B05144 | kg | Adob mineral simple, sulfat amoni | 1.1 | 0.12 | 0.13200 |
| M0212B | h | Camió de trabuc 16 m³ | 0.4 | 45.4 | 18.16000 |
| M0207 | h | Retroexcavadora 100 hp | 1.5 | 59.41 | 89.11500 |
| M0215 | h | Grua autopropulsada de 25 tn | 0.6 | 50.18 | 30.10800 |
| O0102 | h | Oficial 1ª | 2 | 24.56 | 49.12000 |
| O0110 | h | Peó | 4 | 20.41 | 81.64000 |
| O0101 | h | Cap de colla | 0.25 | 26.02 | 6.50500 |
| P1601 | m3 | Aigua | 0.25 | 0.65 | 0.16250 |
| P1503 | m3 | Terra veg. adobada i garbell. (material) | 0.5 | 11.19 | 5.59500 |
|  |  | Total |  |  | 280.5375 |

| Amidament | Uts. | Parcial |
|---|---|---|
| Prev | 2.00 | 2.000 |
| Total |  | 2 |

**E1139** u Plantació d'arbust o arbre petit format, mitjans mecànics
15 u × 17.63225 (19.04 amb costos indirectes) = 285.60

| Amidament | Uts. | Parcial |
|---|---|---|
| Prev | 15.00 | 15.000 |
| Total |  | 15 |

## 01.02 TRAVESSERA DE LA TORREGASSA
Import: 215621.65

### 01.02.01 TREBALLS PREVIS I DEMOLICIONS
Import: 25912.64

**E02110** m2 Demolició de paviment de formigó, transport abocador
715.75 m2 × 4.74146 (5.12 amb costos indirectes) = 3664.64

| Amidament | Uts. | Alt | Parcial |
|---|---|---|---|
| Segons plànol 04A. Full 1d4 | 22.00 |  | 22.000 |
| Addicional Prev sota Asfalt trams estrets | 145.00 | 0.75 | 108.750 |
|  | 226.00 | 0.75 | 169.500 |
|  | 554.00 | 0.75 | 415.500 |
| Subtotal |  |  | 715.750 |
| Total |  |  | 715.75 |

**E0213** m2 Demolició paviment de mescla bituminosa, mitjans mecànics, fondària 25 cm
1471.1 m2 × 3.35332 (3.62 amb costos indirectes) = 5325.38

| Amidament | Uts. | Parcial |
|---|---|---|
| Segons plànol 04A. Full 1d4 | 51.00 | 51.000 |
|  | 57.00 | 57.000 |
|  | 12.50 | 12.500 |
|  | 145.00 | 145.000 |
|  | 4.60 | 4.600 |
|  | 10.00 | 10.000 |
|  | 98.00 | 98.000 |
|  | 40.00 | 40.000 |
| Segons plànol 04A. Full 2d4 | 554.00 | 554.000 |
| Segons plànol 04A. Full3d4 | 255.00 | 255.000 |
| Segons plànol 04A. Full 4d4 | 226.00 | 226.000 |
| Esquenes ase petites | 18.00 | 18.000 |
| Subtotal |  | 1471.100 |
| Total |  | 1471.1 |

**E0334** m Tall serra disc paviment mescles bituminoses, formigó o panot, fins 25 cm
1098 m × 1.8807 (2.03 amb costos indirectes) = 2228.94

| Amidament | Uts. | Llarg | Parcial |
|---|---|---|---|
| Tall longitudinal. Segons plànol 04A. MD | 455.00 |  | 455.000 |
| Tall longitudinal. Segons plànol 04A. ME | 427.00 |  | 427.000 |
| Talls transversals. Segons plànol 04A | 36.00 | 6.00 | 216.000 |
| Subtotal |  |  | 1098.000 |
| Total |  |  | 1098 |

**E0731** u Retirada de senyal o cartell
14 u × 15.306 (16.53 amb costos indirectes) = 231.42

| Amidament | Uts. | Parcial |
|---|---|---|
| Segons plànol 04A. Full 1d4 | 9.00 | 9.000 |
| Segons plànol 04A. Full 2d4 | 3.00 | 3.000 |
| Segons plànol 04A. Full3d4 | 1.00 | 1.000 |
| Segons plànol 04A. Full 4d4 | 1.00 | 1.000 |
| Subtotal |  | 14.000 |
| Total |  | 14 |

**E0210** m Demolició de vorada i rigola, inclosa la fonamentació, i transport
776.5 m × 6.6582 (7.19 amb costos indirectes) = 5583.04

| Amidament | Uts. | Parcial |
|---|---|---|
| Segons plànol 04A. Full 1d4 | 13.00 | 13.000 |
|  | 68.00 | 68.000 |
|  | 140.00 | 140.000 |
|  | 120.00 | 120.000 |
|  | 43.00 | 43.000 |
| Segons plànol 04A. Full 2d4 | 30.00 | 30.000 |
|  | 96.00 | 96.000 |
|  | 95.00 | 95.000 |
|  | 33.00 | 33.000 |
| Segons plànol 04A. Full 4d4 | 70.00 | 70.000 |
|  | 68.50 | 68.500 |
| Subtotal |  | 776.500 |
| Total |  | 776.5 |

**E0212** m2 Demolició de paviment de panots de morter de ciment, transport abocador
345.5 m2 × 5.22112 (5.64 amb costos indirectes) = 1948.62

| Amidament | Uts. | Parcial |
|---|---|---|
| Segons plànol 04A. Full 1d4 | 18.00 | 18.000 |
|  | 19.50 | 19.500 |
| Segons plànol 04A. Full 2d4 | 14.00 | 14.000 |
|  | 63.00 | 63.000 |
| Segons plànol 04A. Full3d4 | 104.00 | 104.000 |
|  | 42.00 | 42.000 |
| Segons plànol 04A. Full 4d4 | 42.00 | 42.000 |
|  | 43.00 | 43.000 |
| Subtotal |  | 345.500 |
| Total |  | 345.5 |

**E0633** m2 Fresat paviment asfàltic fins a 15 cm (Projectes constructius convencionals)
2580 m2 × 2.12619 (2.3 amb costos indirectes) = 5934.00

| Amidament | Uts. | Parcial |
|---|---|---|
| Segons plànol 04A. Full 1d4 | 57.00 | 57.000 |
|  | 789.00 | 789.000 |
| Segons plànol 04A. Full 2d4 | 609.00 | 609.000 |
| Segons plànol 04A. Full3d4 | 810.00 | 810.000 |
| Trams ferm en mal estat tota travessera | 315.00 | 315.000 |
| Subtotal |  | 2580.000 |
| Total |  | 2580 |

**E10PN2** u Retirada de semàfor, inclou bàcul, llums, fonamentació, quadre i cablejat. Qualsevol tipus. Inclou t
4 u × 230.695 (249.15 amb costos indirectes) = 996.60

| Amidament | Uts. | Parcial |
|---|---|---|
| Segons plànol 04B. Full 1d4 | 4.00 | 4.000 |
| Total |  | 4 |

### 01.02.02 DRENATGE
Import: 20379.13

**E0PN1** u Demolició i segellat d'embornal o reixa existent incloent connexió amb nou element de drenatge.
4 u × 42.8451 (46.27 amb costos indirectes) = 185.08

| Codi | Ut | Descripció | Rendiment | Preu | Import |
|---|---|---|---|---|---|
| M0212B | h | Camió de trabuc 16 m³ | 0.06 | 45.4 | 2.72400 |
| M0207 | h | Retroexcavadora 100 hp | 0.06 | 59.41 | 3.56460 |
| O0101 | h | Cap de colla | 0.02 | 26.02 | 0.52040 |
| O0110 | h | Peó | 0.25 | 20.41 | 5.10250 |
| O0102 | h | Oficial 1ª | 0.06 | 24.56 | 1.47360 |
| P0503 | m3 | Formigó HM-20 posat a l'obra | 0.3 | 95 | 28.50000 |
| P1613 | u | Cànon d'abocador | 1.2 | 0.8 | 0.96000 |
|  |  | Total |  |  | 42.8451 |

| Amidament | Uts. | Parcial |
|---|---|---|
| Segons plànols | 4.00 | 4.000 |
| Total |  | 4 |

**E0PN2** u Neteja d'embornal o reixa existent
12 u × 26.8275 (28.97 amb costos indirectes) = 347.64

| Codi | Ut | Descripció | Rendiment | Preu | Import |
|---|---|---|---|---|---|
| M0212B | h | Camió de trabuc 16 m³ | 0.2 | 45.4 | 9.08000 |
| O0110 | h | Peó | 0.25 | 20.41 | 5.10250 |
| O0102 | h | Oficial 1ª | 0.25 | 24.56 | 6.14000 |
| O0101 | h | Cap de colla | 0.25 | 26.02 | 6.50500 |
|  |  | Total |  |  | 26.8275 |

| Amidament | Uts. | Parcial |
|---|---|---|
| Segons plànols | 12.00 | 12.000 |
| Total |  | 12 |

**E0821** u Recreixement i anivellació pericó o bunera
13 u × 61.66281 (66.6 amb costos indirectes) = 865.80
Repicat de xapa de morter, neteja, recreixement i anivellació de pericó, pou de registre, o bunera existent de qualsevol tipus a nova cota d'acabat, totalment acabat.

| Codi | Ut | Descripció | Rendiment | Preu | Import |
|---|---|---|---|---|---|
| M0214 | h | Camió grua 12 tn | 0.025 | 42.07 | 1.05175 |
| O0110 | h | Peó | 0.7 | 20.41 | 14.28700 |
| O0101 | h | Cap de colla | 0.08 | 26.02 | 2.08160 |
| O0102 | h | Oficial 1ª | 0.7 | 24.56 | 17.19200 |
| P0706 | u | Puntal telescòpic. | 0.05 | 11.29 | 0.56450 |
| P0604 | kg | Claus d'acer zincats | 0.15 | 1.71 | 0.25650 |
| P0704 | m2 | Tauler de fusta de pi 22 mm. | 1 | 15.05 | 15.05000 |
| P0707 | l | Desencofrant | 0.05 | 1.6 | 0.08000 |
| P0701 | m | Tauló de fusta de pi | 2 | 0.42 | 0.84000 |
| P0702 | m3 | Llata de fusta de pi | 0.001 | 288.46 | 0.28846 |
| P0503 | m3 | Formigó HM-20 posat a l'obra | 0.1 | 95 | 9.50000 |
| P0602 | kg | Filferro recuit | 0.3 | 1.57 | 0.47100 |
|  |  | Total |  |  | 61.66281 |

| Amidament | Uts. | Parcial |
|---|---|---|
| Varis en tota la traça calçada. | 13.00 | 13.000 |
| Total |  | 13 |

**E08201** u Embornal amb bústia i reixa anti-caiguda de bicletes de fosa 840x340x70 mm C-250
19 u × 239.15584 (258.29 amb costos indirectes) = 4907.51
Embornal amb vorada tipus bústia, inclòs reixa i marc abatible anti-caiguda de bicicletes de fosa dúctil de 840x340x70 mm classe C-250, acabat amb pintura negra asfàltica, inclou excavació, totalment acabada.

| Codi | Ut | Descripció | Rendiment | Preu | Import |
|---|---|---|---|---|---|
| O0110 | h | Peó | 1.05 | 20.41 | 21.43050 |
| O0101 | h | Cap de colla | 0.1 | 26.02 | 2.60200 |
| O0102 | h | Oficial 1ª | 1.05 | 24.56 | 25.78800 |
| P1609 | m3 | Excavació de terres | 1 | 11.12 | 11.12000 |
| P1005 | m | Vorada pref. form. tipus bústia. (material) | 1 | 9.82 | 9.82000 |
| P06203 | U | Reixa i marc C-250 anti-bicicletes (material) | 1 | 95.2 | 95.20000 |
| E0502 | m3 | Formigó HM-20 fonaments | 0.25 | 112.7429 | 28.18573 |
| E0515 | m2 | Encofrat de fusta per a fonaments i/o formigó ocult | 1.87 | 24.06931 | 45.00961 |
|  |  | Total |  |  | 239.15584 |

| Amidament | Uts. | Parcial |
|---|---|---|
| Segons plànols | 19.00 | 19.000 |
| Total |  | 19 |

**E0828** u Reixa de fosa, 973x490x70 mm, inclòs bastiment (model corta aguas B-30AD, necessitem 3 uts/arqueta)
8 u × 137.5702 (148.58 amb costos indirectes) = 1188.64
Subministrament i col·locació de reixa de fosa, de 973x490x70 mm, inclòs bastiment, per embornal.

| Codi | Ut | Descripció | Rendiment | Preu | Import |
|---|---|---|---|---|---|
| O0102 | h | Oficial 1ª | 0.05 | 24.56 | 1.22800 |
| O0101 | h | Cap de colla | 0.01 | 26.02 | 0.26020 |
| O0110 | h | Peó | 0.2 | 20.41 | 4.08200 |
| P0617 | u | Reixa i bastiment 985x495x70 mm D-400 | 1 | 132 | 132.00000 |
|  |  | Total |  |  | 137.5702 |

| Amidament | Uts. | Parcial |
|---|---|---|
| Segons plànols. Mòdul de 1 metre | 3.00 | 3.000 |
|  | 3.00 | 3.000 |
|  | 2.00 | 2.000 |
| Subtotal |  | 8.000 |
| Total |  | 8 |

**E0305** m3 Excavació rases i pous, mitjans mecànics, cànon abocador
75.68 m3 × 11.7678 (12.71 amb costos indirectes) = 961.89

| Amidament | Uts. | Llarg | Ample | Alt | Parcial |
|---|---|---|---|---|---|
| Segons plànols |  |  |  |  |  |
| Embornals | 1.00 | 1.00 | 0.80 | 17.00 | 13.600 |
| Connexions a antics embornals | 15.00 | 0.50 | 0.80 |  | 6.000 |
| Reixes | 8.00 | 1.00 | 0.80 |  | 6.400 |
| Previsió tram faltant PK 0+630. Plànols Ajuntament poc clars | 30.00 | 0.80 | 1.20 |  | 28.800 |
| Conexions embornals | 43.50 | 0.60 | 0.80 |  | 20.880 |
| Subtotal |  |  |  |  | 75.680 |
| Total |  |  |  |  | 75.68 |

**E0601** m3 Base granular de tot-u artificial, amb motoanivelladora
25 m3 × 24.06496 (25.99 amb costos indirectes) = 649.75

| Amidament | Uts. | Parcial |
|---|---|---|
| Prevision rellenos varios | 25.00 | 25.000 |
| Total |  | 25 |

**E0619** m3 Base de grava-ciment
69.245 m3 × 45.4232 (49.06 amb costos indirectes) = 3397.16
Base de grava-ciment, col·locada amb estenedora i piconatge del material al 97% del PM.

| Codi | Ut | Descripció | Rendiment | Preu | Import |
|---|---|---|---|---|---|
| M0213 | h | Camió cisterna de 8 m³ | 0.01 | 48 | 0.48000 |
| M0222 | h | Planta de formigó (maquinària) | 0.02 | 108.09 | 2.16180 |
| M0236 | h | Estenedora per a mescles | 0.02 | 70.66 | 1.41320 |
| M0204 | h | Pala carregadora pneumàtics | 0.02 | 58.27 | 1.16540 |
| M0210 | h | Corró vibratori autop. 10 a 12 t | 0.02 | 51.54 | 1.03080 |
| O0101 | h | Cap de colla | 0.01 | 26.02 | 0.26020 |
| O0102 | h | Oficial 1ª | 0.02 | 24.56 | 0.49120 |
| O0110 | h | Peó | 0.06 | 20.41 | 1.22460 |
| P1601 | m3 | Aigua | 0.16 | 0.65 | 0.10400 |
| P0401 | kg | Ciment pòrtland P-350 | 99 | 0.13 | 12.87000 |
| P1901 | m3 | Barreja de granulat calcari (material) | 1.1 | 22.02 | 24.22200 |
|  |  | Total |  |  | 45.4232 |

| Amidament | Uts. | Llarg | Ample | Alt | Parcial |
|---|---|---|---|---|---|
| Segons plànols |  |  |  |  |  |
| Embornals | 1.00 | 1.00 | 0.80 | 17.00 | 13.600 |
| Connexions a antics embornals | 15.00 | 0.50 | 0.80 |  | 6.000 |
| Reixes | 8.00 | 1.00 | 0.80 |  | 6.400 |
| Previsió tram faltant PK 0+630. Plànols Ajuntament poc clars | 30.00 | 0.80 | 1.20 |  | 28.800 |
| Conexions embornals | 43.50 | 0.60 | 0.80 |  | 20.880 |
| Dte tub d500 | 30.00 |  |  | -0.20 | -6.000 |
| Dte tub d250 | 43.50 |  |  | -0.01 | -0.435 |
| Subtotal |  |  |  |  | 69.245 |
| Total |  |  |  |  | 69.245 |

**E0502** m3 Formigó HM-20 fonaments
9.5 m3 × 112.7429 (121.76 amb costos indirectes) = 1156.72

| Amidament | Uts. | Llarg | Ample | Alt | Parcial |
|---|---|---|---|---|---|
| Conexiones embornales a colector existente | 1.00 | 1.00 | 0.50 | 19.00 | 9.500 |
| Total |  |  |  |  | 9.5 |

**E0835** u Pou registre DN1000 formigó pref, tapa Ø650 i bastiment fosa i pates, Hmax=1,80 m
1 u × 694.17082 (749.7 amb costos indirectes) = 749.70

| Amidament | Uts. | Parcial |
|---|---|---|
| Previsió tram faltant PK 0+630. Plànols Ajuntament poc clars | 1.00 | 1.000 |
| Total |  | 1 |

**E0831** u Connexió d'embornal o bonera a col·lector general
19 u × 180.97608 (195.45 amb costos indirectes) = 3713.55
Connexió d'embornal o bonera a col·lector general, inclòs la totalitat de l'obra civil necessària i mitjans auxiliars, càrrega i transport de les runes a l'abocador, cànon i condicionament del mateix, totalment acabada.

| Codi | Ut | Descripció | Rendiment | Preu | Import |
|---|---|---|---|---|---|
| M0225 | h | Vibrador | 0.04 | 2.09 | 0.08360 |
| O0110 | h | Peó | 2 | 20.41 | 40.82000 |
| O0102 | h | Oficial 1ª | 2 | 24.56 | 49.12000 |
| P0503 | m3 | Formigó HM-20 posat a l'obra | 0.4 | 95 | 38.00000 |
| E0515 | m2 | Encofrat de fusta per a fonaments i/o formigó ocult | 2.2 | 24.06931 | 52.95248 |
|  |  | Total |  |  | 180.97608 |

| Amidament | Uts. | Parcial |
|---|---|---|
| Segons plànols | 19.00 | 19.000 |
| Total |  | 19 |

**E0873** m Tub de PP corrugat doble capa Ø250 mm
43.5 m × 20.098 (21.71 amb costos indirectes) = 944.39

| Amidament | Uts. | Llarg | Parcial |
|---|---|---|---|
| Connexions a antics embornals | 15.00 |  | 15.000 |
| Nous embornals a col·lector existent. Segons plànols | 1.50 | 19.00 | 28.500 |
| Subtotal |  |  | 43.500 |
| Total |  |  | 43.5 |

**E0876** m Tub de PP corrugat doble capa Ø500 mm
30 m × 40.4689 (43.71 amb costos indirectes) = 1311.30

| Amidament | Uts. | Parcial |
|---|---|---|
| Previsió tram faltant PK 0+630. Plànols Ajuntament poc clars | 30.00 | 30.000 |
| Total |  | 30 |

### 01.02.03 AFERMATS
Import: 123954.24

**E0305** m3 Excavació rases i pous, mitjans mecànics, cànon abocador
331.05 m3 × 11.7678 (12.71 amb costos indirectes) = 4207.65

| Amidament | Uts. | Llarg | Parcial |
|---|---|---|---|
| Trams estrets travessera. Calçada | 145.00 | 0.30 | 43.500 |
|  | 226.00 | 0.30 | 67.800 |
|  | 554.00 | 0.30 | 166.200 |
| Trams estrets travessera. Voreres | 19.50 | 0.30 | 5.850 |
|  | 18.00 | 0.30 | 5.400 |
|  | 42.00 | 0.30 | 12.600 |
|  | 14.00 | 0.30 | 4.200 |
|  | 43.00 | 0.30 | 12.900 |
|  | 42.00 | 0.30 | 12.600 |
| Subtotal |  |  | 331.050 |
| Total |  |  | 331.05 |

**E0601** m3 Base granular de tot-u artificial, amb motoanivelladora
121.39 m3 × 24.06496 (25.99 amb costos indirectes) = 3154.93

| Amidament | Uts. | Llarg | Parcial |
|---|---|---|---|
| Trams estrets travessera. Calçada | 145.00 | 0.10 | 14.500 |
|  | 226.00 | 0.10 | 22.600 |
|  | 554.00 | 0.10 | 55.400 |
| Trams estrets travessera. Voreres | 19.50 | 0.10 | 1.950 |
|  | 18.00 | 0.10 | 1.800 |
|  | 42.00 | 0.10 | 4.200 |
|  | 14.00 | 0.10 | 1.400 |
|  | 43.00 | 0.10 | 4.300 |
|  | 42.00 | 0.10 | 4.200 |
| Entroncaments | 11.04 |  | 11.040 |
| Subtotal |  |  | 121.390 |
| Total |  |  | 121.39 |

**E0606** t Paviment de MBC. tipus AC22 base G 50/70 CA
48.615 t × 57.62927 (62.24 amb costos indirectes) = 3025.80

| Amidament | Uts. | Llarg | Ample | Parcial |
|---|---|---|---|---|
| Trams ferm en mal estat tota travessera. Fresat + reposició | 315.00 | 0.06 | 2.45 | 46.305 |
| Entroncaments | 2.31 |  |  | 2.310 |
| Subtotal |  |  |  | 48.615 |
| Total |  |  |  | 48.615 |

**E0604** t Paviment de MBC tipus AC16 surf S 50/70 GR
348.831 t × 65.41977 (70.65 amb costos indirectes) = 24644.91

| Amidament | Uts. | Llarg | Ample | Parcial |
|---|---|---|---|---|
| Segons planta pavimentació | 105.00 | 0.05 | 2.45 | 12.863 |
|  | 789.00 | 0.05 | 2.45 | 96.653 |
|  | 48.00 | 0.05 | 2.45 | 5.880 |
|  | 610.00 | 0.05 | 2.45 | 74.725 |
|  | 810.00 | 0.05 | 2.45 | 99.225 |
| Trams en regularització Prev | 350.00 | 0.05 | 2.45 | 42.875 |
| Entroncaments | 16.61 |  |  | 16.610 |
| Subtotal |  |  |  | 348.831 |
| Total |  |  |  | 348.831 |

**E0611** m2 Reg emprimació tipus C50BF4 IMP (dotació 1,2 kg/m2)
330.75 m2 × 0.59966 (0.65 amb costos indirectes) = 214.99

| Amidament | Uts. | Parcial |
|---|---|---|
| Trams ferm en mal estat tota travessera. Fresat + reposició | 315.00 | 315.000 |
| Entroncaments | 15.75 | 15.750 |
| Subtotal |  | 330.750 |
| Total |  | 330.75 |

**E0612** m2 Reg d'adherència termoadherent C60B3 TER (dotació 0,6 kg/m2)
2847.6 m2 × 0.41907 (0.45 amb costos indirectes) = 1281.42

| Amidament | Uts. | Parcial |
|---|---|---|
| Segons planta pavimentació | 105.00 | 105.000 |
|  | 789.00 | 789.000 |
|  | 48.00 | 48.000 |
|  | 610.00 | 610.000 |
|  | 810.00 | 810.000 |
| Trams en regularització Prev | 350.00 | 350.000 |
| Entroncaments | 135.60 | 135.600 |
| Subtotal |  | 2847.600 |
| Total |  | 2847.6 |

**E06310** m2 Paviment de llambordins de formigó de 20x10x8 cm (gris)
672.8 m2 × 58.11077 (62.76 amb costos indirectes) = 42224.93

| Amidament | Uts. | Parcial |
|---|---|---|
| PK 0+020 a PK 0+080 | 102.00 | 102.000 |
| PK 0+280 a PK 0+420 | 383.00 | 383.000 |
| PK 0+560 a PK 0+630 | 187.80 | 187.800 |
| Subtotal |  | 672.800 |
| Total |  | 672.8 |

**E06311** m2 Paviment de llambordins de formigó de 20x10x8 cm (vermell)
696.45 m2 × 60.09127 (64.9 amb costos indirectes) = 45199.61

| Amidament | Uts. | Parcial |
|---|---|---|
| PK 0+020 a PK 0+080 | 41.70 | 41.700 |
|  | 49.50 | 49.500 |
| PK 0+280 a PK 0+420 | 446.50 | 446.500 |
| PK 0+560 a PK 0+630 | 158.75 | 158.750 |
| Subtotal |  | 696.450 |
| Total |  | 696.45 |

### 01.02.04 URBANITZACIÓ I VORERES
Import: 37201.57

**E0305** m3 Excavació rases i pous, mitjans mecànics, cànon abocador
92.02 m3 × 11.7678 (12.71 amb costos indirectes) = 1169.57

| Amidament | Uts. | Llarg | Alt | Parcial |
|---|---|---|---|---|
| PK 0+055 a PK 0+130. MD | 71.00 | 0.20 | 1.10 | 15.620 |
| PK 0+085 a PK 0+130. ME | 21.00 | 0.20 | 1.10 | 4.620 |
| PK 0+135 a PK 0+185. MD | 47.00 | 0.20 | 1.10 | 10.340 |
| PK 0+420 a PK 0+550. ME | 202.00 | 0.20 | 1.10 | 44.440 |
| Addicional major actuació | 85.00 | 0.20 |  | 17.000 |
| Subtotal |  |  |  | 92.020 |
| Total |  |  |  | 92.02 |

**E0621** m Vorada de peces de formigó 17x28 cm (tipus T-3)
280 m × 28.16359 (30.42 amb costos indirectes) = 8517.60

| Amidament | Uts. | Parcial |
|---|---|---|
| PK 0+055 a PK 0+130. MD | 44.00 | 44.000 |
| PK 0+085 a PK 0+130. ME | 48.00 | 48.000 |
| PK 0+135 a PK 0+185. MD | 52.00 | 52.000 |
| PK 0+420 a PK 0+550. ME | 127.00 | 127.000 |
| Entroncament PK 0+560. MD i ME | 9.00 | 9.000 |
| Subtotal |  | 280.000 |
| Total |  | 280 |

**E0629** m Rigola blanca de 20x20x8 cm.
116 m × 15.8005 (17.06 amb costos indirectes) = 1978.96

| Amidament | Uts. | Parcial |
|---|---|---|
| PK 0+055 a PK 0+130. MD | 56.00 | 56.000 |
| PK 0+085 a PK 0+130. MD | 60.00 | 60.000 |
| Subtotal |  | 116.000 |
| Total |  | 116 |

**E0502** m3 Formigó HM-20 fonaments
3.3 m3 × 112.7429 (121.76 amb costos indirectes) = 401.81

| Amidament | Uts. | Llarg | Parcial |
|---|---|---|---|
| Proteccions arquetes a aixecar i tubs | 11.00 | 0.30 | 3.300 |
| Total |  |  | 3.3 |

**E0821** u Recreixement i anivellació pericó o bunera
11 u × 61.66281 (66.6 amb costos indirectes) = 732.60

| Amidament | Uts. | Parcial |
|---|---|---|
| Varis en tota la traça voreres. Colector pous | 11.00 | 11.000 |
| Total |  | 11 |

**E0601** m3 Base granular de tot-u artificial, amb motoanivelladora
46.01 m3 × 24.06496 (25.99 amb costos indirectes) = 1195.80

| Amidament | Uts. | Llarg | Alt | Parcial |
|---|---|---|---|---|
| PK 0+055 a PK 0+130. MD | 71.00 | 0.10 | 1.10 | 7.810 |
| PK 0+085 a PK 0+130. ME | 21.00 | 0.10 | 1.10 | 2.310 |
| PK 0+135 a PK 0+185. MD | 47.00 | 0.10 | 1.10 | 5.170 |
| PK 0+420 a PK 0+550. ME | 202.00 | 0.10 | 1.10 | 22.220 |
| Addicional major actuació | 85.00 | 0.10 |  | 8.500 |
| Subtotal |  |  |  | 46.010 |
| Total |  |  |  | 46.01 |

**E0623Z** m2 Paviment de panot 9 pastilles de color gris de 20x20x4 cm, en alineacions corbes, rectes i de qualse
460.1 m2 × 35.57832 (38.42 amb costos indirectes) = 17677.04

| Amidament | Uts. | Alt | Parcial |
|---|---|---|---|
| PK 0+055 a PK 0+130. MD | 71.00 | 1.10 | 78.100 |
| PK 0+085 a PK 0+130. ME | 21.00 | 1.10 | 23.100 |
| PK 0+135 a PK 0+185. MD | 47.00 | 1.10 | 51.700 |
| PK 0+420 a PK 0+550. ME | 202.00 | 1.10 | 222.200 |
| Addicional major actuació | 85.00 |  | 85.000 |
| Subtotal |  |  | 460.100 |
| Total |  |  | 460.1 |

**E0681** m Gual vehicles ó vianants, 570x400x100 mm, peça central
62 m × 59.93852 (64.73 amb costos indirectes) = 4013.26
Gual per a vehicles ó vianants de formigó, format per peces de 570x400x100 mm, sobre una base de formigó HM-20 de 25 cm de gruix i la seva excavació, ambdues incloses, i rejuntat amb morter de ciment, segons plànols, col·locat

| Codi | Ut | Descripció | Rendiment | Preu | Import |
|---|---|---|---|---|---|
| O0110 | h | Peó | 0.25 | 20.41 | 5.10250 |
| O0102 | h | Oficial 1ª | 0.25 | 24.56 | 6.14000 |
| O0101 | h | Cap de colla | 0.05 | 26.02 | 1.30100 |
| P1609 | m3 | Excavació de terres | 0.16 | 11.12 | 1.77920 |
| P0503 | m3 | Formigó HM-20 posat a l'obra | 0.15 | 95 | 14.25000 |
| P10094 | u | Gual vehicles, peça central de 570x400x100 mm (material) | 2.5 | 11.72 | 29.30000 |
| E0108 | m3 | Morter de ciment elaborat a l'obra | 0.03 | 68.8605 | 2.06582 |
|  |  | Total |  |  | 59.93852 |

| Amidament | Uts. | Llarg | Parcial |
|---|---|---|---|
| Tram plataforma única 1 | 3.20 | 4.00 | 12.800 |
| Tram plataforma única 2 | 3.20 | 4.00 | 12.800 |
| Tram plataforma única 3 | 3.10 | 4.00 | 12.400 |
| En voreres entrada vechicles i peatons | 4.00 | 6.00 | 24.000 |
| Subtotal |  |  | 62.000 |
| Total |  |  | 62 |

**E0682** u Peça de cantonada per a gual vehicles ó vianants, 570x400x280 mm
12 u × 58.31413 (62.98 amb costos indirectes) = 755.76
Peça de cantonada de 570x400x280 mm, per gual de vehicles ó vianants, sobre una base de formigó HM-20 de 25 cm de gruix i la seva excavació, ambdues incloses, i rejuntat amb morter de ciment, segons plànols, col·locat

| Codi | Ut | Descripció | Rendiment | Preu | Import |
|---|---|---|---|---|---|
| O0110 | h | Peó | 0.25 | 20.41 | 5.10250 |
| O0102 | h | Oficial 1ª | 0.15 | 24.56 | 3.68400 |
| O0101 | h | Cap de colla | 0.05 | 26.02 | 1.30100 |
| P1609 | m3 | Excavació de terres | 0.05 | 11.12 | 0.55600 |
| P10095 | u | Peça cantonada 570x400x280 mm per a gual de vehicles ó vianants (material) | 1 | 41.75 | 41.75000 |
| P0503 | m3 | Formigó HM-20 posat a l'obra | 0.05 | 95 | 4.75000 |
| E0108 | m3 | Morter de ciment elaborat a l'obra | 0.017 | 68.8605 | 1.17063 |
|  |  | Total |  |  | 58.31413 |

| Amidament | Llarg | Parcial |
|---|---|---|
| Tram plataforma única 1 | 2.00 | 2.000 |
| Tram plataforma única 2 | 2.00 | 2.000 |
| Tram plataforma única 3 | 2.00 | 2.000 |
| En voreres entrada vechicles i peatons | 6.00 | 6.000 |
| Subtotal |  | 12.000 |
| Total |  | 12 |

**E0673** m2 Paviment lloseta tàctil indicador d'advertència o proximitat de perill
9.6 m2 × 36.85741 (39.81 amb costos indirectes) = 382.18
Paviment de lloseta tàctil indicador d'advertència o proximitat de perill, prefabricada de formigó 20x20 cm. amb botons de 2,5 cm. de diàmetre exterior, 0,5 cm. d'alçada i separats 5 cm. entre els seus centres, de color diferenciat de la resta del paviment, col·locat sobre solera de formigó (inclosa), totalment acabat.

| Codi | Ut | Descripció | Rendiment | Preu | Import |
|---|---|---|---|---|---|
| E0199 | kg | Ciment Portland, a peu d'obra (IN) | 3 | 0.11 | 0.33000 |
| O0110 | h | Peó | 0.4 | 20.41 | 8.16400 |
| O0102 | h | Oficial 1ª | 0.4 | 24.56 | 9.82400 |
| P0673 | m2 | Lloseta tàctil de botons (material) | 1 | 8 | 8.00000 |
| P0503 | m3 | Formigó HM-20 posat a l'obra | 0.1 | 95 | 9.50000 |
| P1601 | m3 | Aigua | 0.01 | 0.65 | 0.00650 |
| E0108 | m3 | Morter de ciment elaborat a l'obra | 0.015 | 68.8605 | 1.03291 |
|  |  | Total |  |  | 36.85741 |

| Amidament | Uts. | Llarg | Ample | Parcial |
|---|---|---|---|---|
| Panot direccional pasos peatones | 4.00 | 0.40 | 6.00 | 9.600 |
| Total |  |  |  | 9.6 |

**E0674** m2 Paviment lloseta tàctil indicador direccional
9.6 m2 × 36.35741 (39.27 amb costos indirectes) = 376.99
Paviment de lloseta tàctil indicador direccional, prefabricada de formigó de 20x20 cm. amb 4 línies de 2,5 cm. d'ample i 0,5 cm. de ressalt , de color diferenciat de la resta del paviment, col·locat sobre solera de formigó (inclosa), totalment acabat.

| Codi | Ut | Descripció | Rendiment | Preu | Import |
|---|---|---|---|---|---|
| E0199 | kg | Ciment Portland, a peu d'obra | 3 | 0.11 | 0.33000 |
| O0102 | h | Oficial 1ª | 0.4 | 24.56 | 9.82400 |
| O0110 | h | Peó | 0.4 | 20.41 | 8.16400 |
| P0503 | m3 | Formigó HM-20 posat a l'obra | 0.1 | 95 | 9.50000 |
| P0674 | m2 | Lloseta tàctil de línies (material) | 1 | 7.5 | 7.50000 |
| P1601 | m3 | Aigua | 0.01 | 0.65 | 0.00650 |
| E0108 | m3 | Morter de ciment elaborat a l'obra | 0.015 | 68.8605 | 1.03291 |
|  |  | Total |  |  | 36.35741 |

| Amidament | Uts. | Llarg | Ample | Parcial |
|---|---|---|---|---|
| Panot direccional pasos peatones | 4.00 | 0.40 | 6.00 | 9.600 |
| Total |  |  |  | 9.6 |

### 01.02.05 SENYALITZACIÓ I ABALISAMENT
Import: 8174.07

#### 01.02.05.01 SENYALITZACIÓ HORITZONTAL I ABALISAMENT
Import: 1316.7

**E0704** m Premarcatge de marca viària longitudinal
618 m × 0.14848 (0.16 amb costos indirectes) = 98.88

| Amidament | Uts. | Llarg | Parcial |
|---|---|---|---|
| M-2.6 | 37.00 | 1.00 | 37.000 |
|  | 154.30 | 1.00 | 154.300 |
|  | 159.65 | 1.00 | 159.650 |
|  | 167.55 | 1.00 | 167.550 |
| M7.3 | 199.00 | 0.50 | 99.500 |
| Subtotal |  |  | 618.000 |
| Total |  |  | 618 |

**E0706** m Marca viària longitudinal 15 cm. amplada, pintura acrílica
618 m × 0.53573 (0.58 amb costos indirectes) = 358.44

| Amidament | Uts. | Llarg | Parcial |
|---|---|---|---|
| M-2.6 | 37.00 | 1.00 | 37.000 |
|  | 154.30 | 1.00 | 154.300 |
|  | 159.65 | 1.00 | 159.650 |
|  | 167.55 | 1.00 | 167.550 |
| M7.3 | 199.00 | 0.50 | 99.500 |
| Subtotal |  |  | 618.000 |
| Total |  |  | 618 |

**E0732** m Marca viària transversal 40 cm. amplada, pintura blanca
164 m × 1.36697 (1.48 amb costos indirectes) = 242.72

| Amidament | Uts. | Parcial |
|---|---|---|
| M4.1 | 164.00 | 164.000 |
| Total |  | 164 |

**E0708** m2 Marca viària transversal, fletxes, inscripcions i zebrats, pintura acrílica
19.46 m2 × 12.25313 (13.23 amb costos indirectes) = 257.46

| Amidament | Uts. | Llarg | Parcial |
|---|---|---|---|
| M-7.1 | 1.00 | 3.00 | 3.000 |
| M-6.7 | 2.00 | 1.23 | 2.460 |
| Puntes pas elevat | 8.00 | 0.25 | 2.000 |
| M7.1 No dibuixats | 4.00 | 3.00 | 12.000 |
| Subtotal |  |  | 19.460 |
| Total |  |  | 19.46 |

**E07083** m2 Pintura en paviments de color a determinar i retrorreflectant
39.3 m2 × 8.4585 (9.14 amb costos indirectes) = 359.20

| Amidament | Uts. | Parcial |
|---|---|---|
| Pas elevat | 39.30 | 39.300 |
| Total |  | 39.3 |

#### 01.02.05.02 SENYALITZACIÓ VERTICAL
Import: 6857.37

**E07312** u Trasllat de senyal d'indicació o orientació existent
8 u × 251.17129 (271.26 amb costos indirectes) = 2170.08
Trasllat de senyal d'indicació o orientació existent de qualsevol tipus a nova ubicació, inclòs la demolició de la base de formigó, l'excavació i fonamanetació de la nova base de formigó, tots els treballs i materials necessaris per deixar la partida acabada.

| Codi | Ut | Descripció | Rendiment | Preu | Import |
|---|---|---|---|---|---|
| M0212B | h | Camió de trabuc 16 m³ | 0.5 | 45.4 | 22.70000 |
| O0101 | h | Cap de colla | 3 | 26.02 | 78.06000 |
| O0110 | h | Peó | 3 | 20.41 | 61.23000 |
| P1609 | m3 | Excavació de terres | 0.72 | 11.12 | 8.00640 |
| E0502 | m3 | Formigó HM-20 fonaments | 0.72 | 112.7429 | 81.17489 |
|  |  | Total |  |  | 251.17129 |

| Amidament | Uts. | Parcial |
|---|---|---|
| Prev | 8.00 | 8.000 |
| Total |  | 8 |

**E0756** m2 Placa d'alumini >0,25 m² i <0,50 m², nivell 2 HIP, amb abraçadores
1.44 m2 × 252.745 (272.96 amb costos indirectes) = 393.06

| Amidament | Uts. | Llarg | Parcial |
|---|---|---|---|
| Advertència inici zona estreta | 0.36 | 3.00 | 1.080 |
|  | 0.12 | 3.00 | 0.360 |
| Subtotal |  |  | 1.440 |
| Total |  |  | 1.44 |

**E0745** m Pal d'alumini anoditzat color plata, Ø90 mm. MC
10.5 m × 33.4249 (36.1 amb costos indirectes) = 379.05

| Amidament | Uts. | Llarg | Parcial |
|---|---|---|---|
| Advertència inici zona estreta | 3.50 | 3.00 | 10.500 |
| Total |  |  | 10.5 |

**E07441** u Base d'acer galvanitzat per a suport de 90 mm.
3 u × 106.0849 (114.57 amb costos indirectes) = 343.71

| Amidament | Llarg | Parcial |
|---|---|---|
| Advertència inici zona estreta | 3.00 | 3.000 |
| Total |  | 3 |

**E0711** u Placa reflectora circular Ø60 cm, nivell 2 HIP
10 u × 84.21 (90.95 amb costos indirectes) = 909.50

**E0713** u Placa reflectora octogonal 60 cm. doble apotema, nivell 2 HIP
1 u × 100.67 (108.72 amb costos indirectes) = 108.72

**E0715** u Placa reflectora quadrada de 60 cm. costat, nivell 2 HIP
12 u × 73.65 (79.54 amb costos indirectes) = 954.48
Placa reflectora quadrada de 60 cm. de costat, per a senyals de trànsit, nivell 2 HIP, inclòs ancoratges i cargoleria.

| Codi | Ut | Descripció | Rendiment | Preu | Import |
|---|---|---|---|---|---|
| O0110 | h | Peó | 0.2 | 20.41 | 4.08200 |
| O0102 | h | Oficial 1ª | 0.175 | 24.56 | 4.29800 |
| P1408 | u | Placa infor. refl. 60x60 cm. (material) | 1 | 65.27 | 65.27000 |
|  |  | Total |  |  | 73.65 |

**E0709** u Placa reflectora triangular L=90 cm., nivell 2 HIP
2 u × 89.87 (97.06 amb costos indirectes) = 194.12

**E0729** u Fonamentació de senyals
25 u × 35.21452 (38.03 amb costos indirectes) = 950.75

**E0725** m Suport rectangular d'acer galvanitzat de 80x40x2 mm.
20 m × 15.0549 (16.26 amb costos indirectes) = 325.20
Suport rectangular d'acer galvanitzat de 80x40x2 mm., col.locat.

| Codi | Ut | Descripció | Rendiment | Preu | Import |
|---|---|---|---|---|---|
| O0110 | h | Peó | 0.09 | 20.41 | 1.83690 |
| O0102 | h | Oficial 1ª | 0.05 | 24.56 | 1.22800 |
| P1417 | m | Suport tub acer galv. 80x40x2mm. (material) | 1 | 11.99 | 11.99000 |
|  |  | Total |  |  | 15.0549 |

**E0739** m Suport rectangular d'acer galvanitzat de 100x50x3 mm.
5 m × 23.8349 (25.74 amb costos indirectes) = 128.70

## 01.03 GESTIÓ DE RESIDUS
Import: 6519.86

**E1571** m3 Disposició controlada a centre de reciclatge de residus inerts o no especials barrejats, procedents
495.44 m3 × 5.9 (6.37 amb costos indirectes) = 3155.95
Disposició controlada a centre de reciclatge de residus inerts o no especials barrejats, procedents de construcció o demolició.

| Amidament | Uts. | Parcial |
|---|---|---|
| Barreges formigons, teules, maones... | 29.06 | 29.060 |
| Mescles bituminoses | 239.05 | 239.050 |
| Residus mesclats | 77.33 | 77.330 |
| Terres no col·locades obra i en millores finques | 150.00 | 150.000 |
| Subtotal |  | 495.440 |
| Total |  | 495.44 |

**E1572** m3 Disposició controlada a centre de reciclatge de residus de metalls no especials barrejats, procedent
10.42 m3 × 13.25 (14.31 amb costos indirectes) = 149.11
Disposició controlada a centre de reciclatge de residus de metalls no especials barrejats, procedents de construcció o demolició.

| Amidament | Uts. | Parcial |
|---|---|---|
| Metalls, ferro i acer | 8.88 | 8.880 |
| Metalls mesclats | 1.54 | 1.540 |
| Subtotal |  | 10.420 |
| Total |  | 10.42 |

**E1573** m3 Disposició controlada a centre de reciclatge de residus de plàstics no especials, procedents de cons
1.31 m3 × 8.2 (8.86 amb costos indirectes) = 11.61
Disposició controlada a centre de reciclatge de residus de plàstics no especials, procedents de construcció o demolició.

**E1574** m3 Disposició controlada a centre de reciclatge de residus de fusta no especials, procedents de constru
7.73 m3 × 7.35 (7.94 amb costos indirectes) = 61.38
Disposició controlada a centre de reciclatge de residus de fusta no especials, procedents de construcció o demolició.

**E1575** m3 Disposició controlada a centre de selecció i transferència de residus especials barrejats, procedent
35.8 m3 × 81.26 (87.76 amb costos indirectes) = 3141.81
Disposició controlada a centre de selecció i transferència de residus especials barrejats, procedents de construcció o demolició.

## 01.04 SEGURETAT I SALUT
Import: 21520.91

**E1448N** pa PA a justificar per la Seguretat i Salut a l'obra, en base a l'Estudi i el Pla de Seguretat i Salut
1 pa × 19926.77 (21520.91 amb costos indirectes) = 21520.91

## 01.05 PARTIDES ALÇADES
Import: 40114.29

**E1620** pa Partida alçada d'abonament íntegre per a la seguretat viària, inclòs senyalistes, instal·lacions de
1 pa × 12000 (12960 amb costos indirectes) = 12960.00
Partida alçada d'abonament íntegre per a la seguretat viària, inclòs senyalistes, instal·lacions de semàfors, senyalització horitzontal i vertical, abalisament, proteccions, barreres de seguretat, tancaments i de tots els desviaments provisionals durant les diferents fases d'execució de les obres i d'acord amb el seu avanç, inclòs els desplaçaments, muntatge i desmuntatge, manteniment, trasllats i tots els mitjans i elements auxiliars que requereixin, mà d'obra, maquinària i materials, segons indicacions de la Direcció de l'Obra.

**E1600** pa Partida alçada a justificar per a obres no previstes i imprescindibles de realitzar.
1 pa × 18000 (19440 amb costos indirectes) = 19440.00

**E9934** pa Partida alçada d'abonament íntegre per a la Intervenció arqueològica preventiva de l'obra, inclou el
1 pa × 7142.86 (7714.29 amb costos indirectes) = 7714.29
Partida alçada d'abonament íntegre per a la Intervenció arqueològica preventiva de l'obra, inclou el projecte d'intervenció, tramitació de permisos, taxes, el control arqueològic de l'obra i la redacció de l'informe i còpies pel departament de Cultura de la Generalitat de Catalunya, segons l'art.14 i següents del Decret 78/2002 de 5 març del reglament de protecció del patrimoni arqueològic i paleontològic, inclòs les excavacions i totes les operacions necessàries de caràcter arqueològic.

## TMA Clasificaciones Medioambiente

### ZZ Selectiva LER

### ZR Selectiva RD 105/2008

### ZC Selectiva Básica

**P1240%U161513000** % Part proporcional accessoris
Preu: 0
Part proporcional accessoris (P1240%U161513000)

**P1243%U161513000** % Part proporcional accessoris
Preu: 0
Part proporcional accessoris (P1240%U161513000)

**P12440%U161513000** % Part proporcional accessoris
Preu: 0
Part proporcional accessoris (P1240%U161513000)

**P1245%U161513000** % Part proporcional accessoris
Preu: 0
Part proporcional accessoris (P1240%U161513000)

**P1230%U161513000** % Part proporcional accessoris
Preu: 0
Part proporcional accessoris (P1240%U161513000)

**P1150%U161513000** % Part proporcional accessoris
Preu: 0
Part proporcional accessoris (P1240%U161513000)

**%U161513000** % Part proporcional accessoris
Preu: 0
Part proporcional accessoris (P1240%U161513000)

**.ZZ** u Tapa fosa Ø650 mm. exterior, marc Ø800 mm., classe D-400 (material)
Preu: 182.65
Tapa Ø650 mm. exterior i bastiment, pou Ø800 mm., estanca i insonora (.)

**VGZ** % Despeses indirectes (IN)
Preu: 6
Despeses indirectes (vg)

## Preus auxiliars

**E0516** m2 Encofrat de fusta per a formigó vist
Preu: 30.44646
Encofrat de fusta per a formigó vist, col·locat.

| Codi | Ut | Descripció | Rendiment | Preu | Import |
|---|---|---|---|---|---|
| M0214 | h | Camió grua 12 tn | 0.08 | 42.07 | 3.36560 |
| O0110 | h | Peó | 0.2 | 20.41 | 4.08200 |
| O0101 | h | Cap de colla | 0.02 | 26.02 | 0.52040 |
| O0102 | h | Oficial 1ª | 0.2 | 24.56 | 4.91200 |
| P0604 | kg | Claus d'acer zincats | 0.15 | 1.71 | 0.25650 |
| P0707 | l | Desencofrant | 0.06 | 1.6 | 0.09600 |
| P0701 | m | Tauló de fusta de pi | 2 | 0.42 | 0.84000 |
| P0706 | u | Puntal telescòpic. | 0.05 | 11.29 | 0.56450 |
| P0602 | kg | Filferro recuit | 0.3 | 1.57 | 0.47100 |
| P0702 | m3 | Llata de fusta de pi | 0.001 | 288.46 | 0.28846 |
| P0704 | m2 | Tauler de fusta de pi 22 mm. | 1 | 15.05 | 15.05000 |
|  |  | Total |  |  | 30.44646 |

**E0108** m3 Morter de ciment elaborat a l'obra
Preu: 68.8605

| Codi | Ut | Descripció | Rendiment | Preu | Import |
|---|---|---|---|---|---|
| M0218 | h | Formigonera 250 litres i 5 HP (maquinària) | 1 | 7.48 | 7.48000 |
| O0110 | h | Peó | 1 | 20.41 | 20.41000 |
| P0401 | kg | Ciment pòrtland P-350 | 200 | 0.13 | 26.00000 |
| P1601 | m3 | Aigua | 0.2 | 0.65 | 0.13000 |
| P0301 | m3 | Sorra per a formigons i morters (material) | 0.67 | 22.15 | 14.84050 |
|  |  | Total |  |  | 68.8605 |

## Recursos

**M0204** h Pala carregadora pneumàtics
Pala carregadora neumàtics

**M0212B** h Camió de trabuc 16 m³
Camió de trabuc de 20 t

**P1613** u Cànon d'abocador
Canon d'abocador

**M0201** h Compressor aire gasoil 13,3 m³/h
Compressor amb dos martells

**M0358** h Motoserra 80 cm³
Motoserra

**M0214** h Camió grua 12 tn
Camió grua

**M0207** h Retroexcavadora 100 hp
Retroexcavadora

**P1615** u Condicionament de l'abocador
Acondiciament de l'abocador

**M0208** h Motoanivelladora
Motonivelladora

**M0213** h Camió cisterna de 8 m³
Camió cisterna de 8 m3

**M0211** h Corró de llança 650 kg
Picó vibrant amb placa 60 cm.

**P0508** m3 Formigó HM-20-P-12-I-AI, posat a l'obra en revest. cunetes
Formigó HM-20 posat a l'obra en revest. cunetes

**P06102** m2 Malla electrosoldada en acer corrugat B500T, de 15x15 cm i 8 mm de diàmetre
Malla electrosoldada en acer corrugat B 500 T, de 20x20 cm i 8 mm de diàmetre

**P0617** u Reixa i bastiment 985x495x70 mm D-400
Reixa i bastiment 985x495x70 mm.

**P06202** u Reixa i marc C-250
Reixa i bastiment 650x330x40 mm.

**P1242** m Tub de pp DN400 mm., SN 8 kN/m2
Tub de pp d 400 mm., SN 8 kN/m2

**P1151** m Tub PE DN200 mm doble paret TP
Tub porós de Ø200mm

**P06423** m2 Geotèxtil 200 g/m2 resist>= 2350 N
Geotextil 200 g/m2 resist>= 2350 N

**P10190** m Baixant prefabricat en forma d'U 60x31,5 cm
Baixant prefabricat secció en forma d'U, 60x35 cm.

**P1240** m Tub de pp DN250 mm., SN 8 kN/m2
Tub de pp d 250 mm., SN 8 kN/m2

**P1243** m Tub de pp DN500 mm., SN 8 kN/m2
Tub de pp d 500 mm., SN 8 kN/m2

**P1007** m Vorada pref. form. 8x20 cm. tipus jardí
Vorada pref. form. 8x20 cm. jardí

**M0215** h Grua autopropulsada de 25 tn
Grua autopropulsada de 12 t

**P0327** m3 Matacà de pedra gran. fonaments
Matacà de pedra gran. foname.

**P0412** kg Emulsió bituminosa tipus C50BF4 IMP
Emulsió catiònica tipus ECI

**P0604** kg Claus d'acer zincats
Claus d'acer

**P0607** kg Acer corrugat B500S en barres
Acer corrugat B-500s en barres

**P03061** m3 Tot-u artificial SE>35 NP ZA20 ZA32
Tot-u artificial

**M0237** h Piconadora de pneumàtics 15 tn
Piconadora de pneumàtics 15 t

**P0406** kg Emulsió bituminosa termoadherent C60B3 TER
Emulsió termoadherent catiònica tipus ECR-1d

**P19020** u Rigola blanca 20x20x8 cm
Rigola blanca 20x20x8

**P0811** m2 Rajola hidr. gris 20x20x4 cm
Rajola hidr. gris 20x20x4 c

**M0278** h Minicarregadora amb acces.retro
Minicarregadora sobre pneumàtics, amb accessori retroexcavador de 25 a 39 cm d'amplària

**P03301** m3 Grava decorativa
Ceràmica triturada

**B05144** kg Adob mineral simple, sulfat amoni
Adob mineral solid de fons simple, sulfat amonic 21% gr

**B05145** m3 Terra vegetal adobada, granel
Terra vegetal adobada, a granel

**P1439** m Suport acer galv. 100x50x3 mm
Suport acer galv. 100x50x3mm

**P1431** u Placa qm. refl. 40x60 cm
Fita qm. refl. 40x40 cm

**P1472** m Pal alumini diàmetre 90 mm. MC
Pal alumini 90 mm. diàmetre

**P14730** m Pal alumini diàmetre 114 mm. MD
Pal alumini diàmetre 114 o 140 mm. ME

**P14970** m2 Placa d'alumini de 0,50 m2 a 1,00 m2
Placa d'alumini de 0,50 m2 a 1.00 m2

**P14452** u Extrem de 4,32 metres
Extrem de 4 metres

**P1230** m Tub PVC DN110 mm., PN 16
Ø

**P10103** m Conductor Cu tetrapolar 4x10 rv 0,6/1 kV
Conductor Cu 4x10 rv 0,6/1 kV

**P1150** m Tub PVC DN125 mm, PN 16
Tub PVC DN 125 mm, gruix 4,62 mm

**A0905** pp Accessoris per a tub de polietilè
Accessori per a tub de polietilè

**P09105** m Tub PEAD DN75mm, PE-100, PN-16
Tub PEAD DN63mm, PE-100, PN-16

**PE1026** u Armari metàl·lic,tanca norm.,p/comptador aigua,800x600x300
Armari prefabricat de formigó reforçat amb fibra de vidre de 750x560x220 mm, amb cofre de polièster complet per porta normalitzada de 300x450 mm, per a instal·lació de comptador d´aigua

**P09107** m Tub PEAD DN110mm, PE-100, PN-10
Tub PEAD DN63mm, PE-100, PN-10

**P12440** m Tub de pp DN630 mm., SN 8 kN/m2
Tub de pp d 630 mm., SN 8 kN/m2

**P1245** m Tub de pp DN800 mm., SN 8 kN/m2
Tub de pp d 800 mm., SN 8 kN/m2

**P0651** u Graó d'acer revestit de polipropilè, 40 cm d'amplada
Graó per a pou de registre 300x300x300 mm

**P0101** m Cinta senyalitzadora PVC 150 mm color groc
Cinta senyalitzadora PVC

**P091272** m Tub PEAD corrugat ext. llis int. DN90 mm
Tub corrugat Ø110 mm.

**P091270** m Tub PEAD corrugat ext. llis int. DN110 mm
Tub corrugat Ø110 mm.

**P101102** m Conductor Cu nu unipolar d'1x35 mm2
Conductor Coure nu de 1x35 mm2

**P1680** u Placa d'ancoratge per a barreres metàl.liques
Placa, perns i cargoleria per ancoratge

**P101101** m Conductor Cu bipolar 2x2,5 rv 0,6/1 kV
Conductor Cu 2x2,5 rv 0,6/1 kV

**P10109** m Conductor Cu tripolar 3x2,5 rv 0,6/1 kV
Conductor Cu 3x2,5 rv 0,6/1 kV

**P06203** U Reixa i marc C-250 anti-bicicletes
Reixa 840x340x70 mm i marc C-250 anti-bicicletes

**P1901** m3 Barreja de granulat calcari
Emulsió aniònica EAL-1 lenta

**P10095** u Peça cantonada 570x400x280 mm per a gual de vehicles ó vianants
Gual vehicles, peça cantonada 570x400x280 mm

**M0218** h Formigonera 250 litres i 5 HP
Formigonera de 250 l

**P0301** m3 Sorra per a formigons i morters
Sorra per a formigons i mort.
